# 01007 Klärschlamm-Upcycling
Angebotsaufforderung (GAEB DA XML 3.3, DA83)
Währung: EUR
Erstellt mit: CaliforniaX by G&W Software AG, CaliforniaX V25.1.03, 25.09.2026

## 420 Heizung BA 1
Datum: 25.09.2026

*Hinweis: Technische Baubeschreibung*
Die nachfolgenden technischen Vorbemerkungen gelten für sämtliche Leistungen des Gewerks Heizung im Rahmen des Bauvorhabens
„Neubau Klärschlammtrocknung und -pyrolyse in 86807 Buchloe“
sowie für die zugehörigen wärme- und verfahrenstechnischen Anlagen, soweit in den jeweiligen Einzelpositionen keine abweichenden oder weitergehenden Anforderungen beschrieben sind.
Die Wärmeversorgung des Bauvorhabens erfolgt über mehrere miteinander abgestimmte Wärmeerzeuger und Wärmeverbraucher.
Als primärer Wärmeerzeuger steht ein Fernwärmeanschluss an eine Biogasanlage zur Verfügung. Zur Redundanz und Absicherung der Wärmeversorgung ist zusätzlich ein Pelletkessel vorgesehen.
Darüber hinaus ist eine verfahrenstechnische Anlage vorhanden, die im Betrieb selbst Wärme erzeugt und in das Wärmeversorgungssystem einspeist. Eine weitere separate verfahrenstechnische Anlage ist als Wärmeverbraucher in das System eingebunden. Die Beheizung der Hallenbereiche erfolgt über Lufterhitzer.
Sämtliche Wärmeerzeuger und Wärmeverbraucher sind hydraulisch über einen zentralen Pufferspeicher miteinander verbunden.
Der Pufferspeicher übernimmt dabei sowohl die Funktion eines Wärmespeichers als auch die Funktion eines zentralen hydraulischen Verteil- und Sammelsystems. Über den Pufferspeicher werden die Wärmeerzeuger hydraulisch entkoppelt und die jeweils erforderlichen Wärmeströme zwischen Erzeugern und Verbrauchern verteilt.
Hierdurch wird eine voneinander weitgehend unabhängige Betriebsweise der einzelnen Erzeuger- und Verbraucherkreise ermöglicht. Unterschiedliche Volumenströme sowie wechselnde Betriebszustände der angeschlossenen Anlagen werden über den Pufferspeicher hydraulisch ausgeglichen.
Die ausgeschriebenen Leistungen umfassen die vollständige Lieferung, Montage, betriebsfertige Herstellung, Prüfung und Inbetriebnahme der beschriebenen Heizungs- und Wärmeverteilanlagen einschließlich sämtlicher zugehöriger, auch nicht gesondert aufgeführter Anlagenkomponenten und Nebenleistungen.
Hierzu gehören insbesondere:
- die Einbindung des Fernwärmeanschlusses der Biogasanlage,
- die Einbindung des Pelletkessels als redundanter Wärmeerzeuger,
- die hydraulische Einbindung der wärmeerzeugenden verfahrenstechnischen Anlage,
- die Versorgung der separaten wärmeverbrauchenden Anlage,
- die Einbindung sämtlicher Erzeuger und Verbraucher über den zentralen Pufferspeicher,
- die Wärmeverteilung zu den angeschlossenen Verbrauchern,
- die Hallenbeheizung über Lufterhitzer,
- sämtliche erforderlichen Pumpen, Armaturen, Regel-, Sicherheits- und Messeinrichtungen,
- die zugehörigen Rohrleitungsnetze einschließlich Befestigungen und Festpunkten,
- sowie die erforderlichen hydraulischen, regelungstechnischen und mechanischen Schnittstellen.
Sämtliche Erzeuger, Verbraucher und Anlagenkomponenten sind so aufeinander abzustimmen, dass in allen vorgesehenen Betriebszuständen eine vollständige, sichere, funktionsfähige und betriebsbereite Wärmeversorgung gewährleistet ist.

### 1 420 Heizung BA 1

#### 1.1 421 Wärmeerzeugungsanlagen

##### 1.1.1 Pelletkessel

*Hinweis: Betriebsdaten*
Normalbetrieb (Anschlussstutzen 1):
Anschluss eines Pelletkessel mit einer Nennwärmeleistung von 500kW.

**1.1.1.1 Pelletkessel**
zur automatischen Verfeuerung von:

Brennstoff gem. EN ISO 17225
-Teil 4: Holzhackschnitzel P16S-P45S /Klasse A1 & A2,
-Teil 2: Holzpellets D06 / Klasse A1 (P63 bei hydraulischer Beschickung)

Der TMe zeichnet sich besonders durch die robuste Bauweise in Industrie- Ausführung und vollautomatischer Funktion und Servicefreundlichkeit und kurzer Montagedauer durch werksseitige Vormontage aus.

Optimale Feuerungstechnik durch:
-4-schalig aufgebaute Hochtemperatur- Brennkammer aus einer robusten, geschweißten System-Stahlkonstruktion für eine optimale Verfeuerung auch bei minderwertigem Brennmaterial (z.B. hoher Wassergehalt, ...) oder alternativen Brennstoffen (Freigabe durch die Fa. Fröling erforderlich).

Die Brennkammer ist mit einer, auf einen maximalen Lebenszyklus ausgelegten, hochtemperaturbeständigem Siliziumkarbid ausgekleidet. Diese einzigartige, zukunftsweisende Ausführung hat den wesentlichen Vorteil, dass eine bemerkenswert höhere Temperatur- und Verschleißbeständigkeit gegeben ist. Der vollkommene Verzicht auf Mörtel und die patentierte formschlüssige Verbindung der SiCa-Modulbausteine ermöglicht einen einfachen, kostengünstigen und vor allem sehr raschen Tausch im Bedarfsfall.

Hochtemperatur-Nachverbrennungszone inklusive Brennraumtemperaturüberwachung: Ergibt insbesondere bei minderwertiger Brennstoffqualität eine zusätzliche Effizienzsteigerung.
Regulierung von Primär-, Sekundär- und Tertiärverbrennungsluft mittels stell motorbetätigten Progressiv-Dreh schiebern ergibt eine vollständige Verbrennung und damit auch niedrigste Emissionen.
- Die Ansaugung der Luft erfolgt durch die wärmegedämmte Außenhülle und erzielt eine Verbrennungsluftvorwärmung von ca. 190 °C bei Nennlast (= adiabate Brennkammer)
- Automatische Zündung mit Heißluftzündgebläse 1600W: Für schwer entzündbares Material (z.B. hoher Wassergehalt) kann optional ein zweites Zündgebläse mit 3400 W verbaut werden
- Bewegter Vorschubrost (kein Kipp-Rost) mit regelbar, geteilter Primärluftzone für perfektes Teillastverhalten und zur Verhinderung von Schlackebildung. Rostelemente aus hochlegiertem hitze beständigem Stahlguss
- Der Brennstoff wird vollständig homogenisiert und die Asche automatisch in die groß dimensionierte temperaturbeständige Ascheschnecke mit 150 mm Durchmesser transportiert. Inklusive automatischem Ascherechen unter dem Rost zum Abtransport der Verbrennungsrückstände und zur Minimierung des Wartungsaufwandes. Großer Vorteil: der Vorschubrost kann durch die direkte Brennstoffaufgabe Dauerlast bringen (24/7) und muss zum Entaschen und zur Wärmetauscherabreinigung nicht abstellen oder Leistung reduzieren.
- Sammelentaschung von Retorte und Flugasche in großen Sammelbehälter oder zu einer weiterführenden Zentralentaschung
- Drehzahlgeregeltes und funktionsüberwachtes Industrie-Saugzuggebläse mit Unterdruckregelung. Wahlweise an drei Positionen direkt am Kessel integriert. Zusätzlich auch flexibel an einer externen Position möglich.
- Voll geregelte Hochtemperatur-Abgasrezirkulation (=AGR) innerhalb der Kesselisolierung (erspart Verrohrung und thermische Isolierung). Optimiert über geregelte Drehzahl des AGR-Gebläses und geregelte Primär- und Sekundär-AGR-Schieber das Verbrennungsergebnis (Leistung, Emissionen, ...) bei besonders anspruchsvollen Brennstoffen wie z.B. Pellets, Späne, etc.
- Optional besteht eine Integrationsmöglichkeit einer sehr kompakten, kombinierten Elektrofilter-Multizyklon-Einheit (=EFZ). Dies ist eine Kombination aus E-Filter und Multizyklonabscheider für garantiert niedrigste Emissionswerte auf kleinstem Raum. Die vollautomatische Entaschung des EFZ wird auch in die Sammelentaschung eingebunden. Die Entaschung des EFZ in einen eigenen Behälter ist optional erhältlich.
- Stehender, durch CFD-Simulation optimierter 3-Zug Rohrwärmetauscher mit integriertem Wirkungsgrad-Optimierungs-System (WOS) mit automatischer Heizflächenreinigungsfunktion. Auch die Flugasche aus dem Wärmetauscher wird in die Sammelentaschung mittels Ascheschnecken automatisch ausgetragen.
- Betriebsdruck 6 bar; auch optional mit 8 bar möglich
- ThermoBypass: Integrierte vollautomatische Bypassklappe für optimierten Teillastbetrieb und Abgastemperaturregelung. Dies bedeutet auch im Teillastverhalten eine Vermeidung von Kondensation des Kesselwärmetauschers bzw. Elektrofilters und der nachgeschalteten Abgaswege.
- Schaltschrank mit Industrie SPS mit 10,1" Glas-Touchdisplay für leichte und intuitive Bedienung. Der Schaltschrank ist am Kessel integriert und mit den am Kessel verbauten Elektrokomponenten vorverkabelt und im Werk endgeprüft. Regelsystem: Zur Ansteuerung der Antriebsaggregate der Hackgutanlage sowie der Austragungs- und Entaschungsaggregate. Stahlblechschaltschrank 1300x900x300 mit Hauptschalter inkl. Schaltschrankventilator, Lambdaregelung, Feuerraumtemperaturüberwachung, Unterdruckregelung und Regelung sowie Überwachung sämtlicher Sensoren und Motoren. Über eine Internetanbindung ist mittels der App FrölingConnect oder über eine optional erhältliche Visualisierungssoftware auch eine Fernwartung, Fernauslesung und Datenspeicherung möglich.
- Optimierter luftgekühlter Aufschubkanal: Garantiert minimalen Kraftaufwand im Einschubbereich und volle Flexibilität bei unterschiedlichen Brennstoffgrößen. Die Antriebs-Getriebeeinheit im Industriestandard ist langlebig, dies ergibt eine besonders bei Brennstoffen mit höherer Feuchte sinnvolle Vortrocknung des Heizmaterials. Für Grobhackgut P63 (ehemals G100) besteht alternativ auch eine Anschlussmöglichkeit eines Hydraulikstokers (keine Schnecke in der Brennstoffbeschickung im Einsatz). Stockereinheit inkl. gegenüberliegenden Saugzug ist in den Einheitspreis einzukalkulieren
- Starke Kesselisolierung aus beschichteten Stahlblechkassetten mit 160 mm Mineralwolle reduziert die Abstrahlverluste auf ein Minimum.
Techn. Daten:
Leistungsbereich: 149,7–499 kW Nennwärmeleistung: 499 kW Max. zul. Betriebsdruck: 6 bar (optional auch 8 bar erhältlich) Max. zul. Betriebstemperatur: 100°C Kesselwirkungsgrad (NCV): 95,7 % mit Holzhackschnitzel (lt. Prüfbericht) 96,6 % mit Holzpellets (lt. Prüfbericht) Raumheizungs-Jahresnutzungsgrad 85 %
Länge (inkl. Stoker und Saugzuggebläse): 5560 mm Breite (inkl. Anbauteile): 2670 mm Höhe Wärmetauscher: 2350 mm Mindestraumhöhe: 2700 mm Vorlauf- / Rücklaufanschluss: DN100/PN16 Abgasrohrdurchmesser: 300 mm (optional: Ø 250 / Ø 350 mm) Gesamtgewicht (trocken): 7500 kg Wasserinhalt: 1040 Liter Netzanschluss: 400V/50Hz
Der elektr. Anschluss an das Hausnetz, sowie die Verdrahtung der Feldgeräte und dem Fröling-Schaltschrank nach den von uns beigestellten Anschlussplänen, ist von einem konzessionierten Elektroinstallationsbetrieb auszuführen.
Optional:
- Elektrofilter-Multizyklon-Einheit (=EFZ)
- Mischergruppe TMe
- Zusätzliche Zündung 3400 W
- Senkrechtentaschung Ø 150 mm oder weiterführende Entaschungsschnecken
- Aschebehälter 330L / 500L / 1000L

Die Technik zur Förderung der Pellets muss mit dem Anlagenhersteller abgestimmt werden.
Menge: 1,000 St
DIN276: 421

**1.1.1.2 Abladen, Einbringen und Aufstellen**
Einbringen des nachfolgend beschriebenen Pelletkessel vom Anlieferort bis zum endgültigen Aufstellort innerhalb des Gebäudes einschließlich sämtlicher hierfür erforderlicher Transport-, Hebe-, Sicherungs- und Hilfsmaßnahmen.
Technische Daten des Pelletkessel: siehe vorherige Position.
Der Heizraum ist über eine Türöffnung mit einer lichten Breite von ca. 2,50 m und einer lichten Höhe von ca. 3,00 m zugänglich. Die Einbringung des Pufferspeichers ist unter Berücksichtigung dieser vorhandenen Zugangssituation vollständig durch den Auftragnehmer zu planen und auszuführen.
Die Einbringung umfasst insbesondere das Abladen, den innerbetrieblichen Transport, erforderliches Positionieren sowie das fachgerechte Absetzen am vorgesehenen Aufstellort.
Sämtliche für die Einbringung erforderlichen Geräte und Hilfsmittel, wie beispielsweise Autokran, Mobilkran, Hebezeuge, Kettenzüge, Hubwagen, Schwerlastrollen, Transportwagen, Anschlagmittel, Unterkonstruktionen, Schutzmaßnahmen und sonstige Hilfsmittel, sind in den Einheitspreis einzukalkulieren.
Die örtlichen Gegebenheiten, insbesondere Zufahrtsmöglichkeiten, Einbringöffnungen, Tür- und Torabmessungen, Raumhöhen, Verkehrswege, Bodenbelastbarkeiten sowie die erforderlichen Rangier-, Kipp- und Aufstellflächen, sind vom Auftragnehmer vor Ausführung eigenverantwortlich zu prüfen.
Erforderliche Schutzmaßnahmen an vorhandenen Bauteilen und Oberflächen sowie eine gleichmäßige und zulässige Lastverteilung während des Transportes sind zu berücksichtigen.
Beschädigungen am Pelletkessel oder an vorhandenen Gebäudeteilen infolge der Einbringarbeiten sind zu vermeiden. Eventuell verursachte Beschädigungen sind durch den Auftragnehmer auf eigene Kosten fachgerecht zu beseitigen.
Die Koordination der Einbringung mit der Bauleitung sowie mit gegebenenfalls gleichzeitig tätigen Gewerken ist Bestandteil der Leistung.
Der Pelletkessel ist vollständig und unbeschädigt am vorgesehenen Aufstellort auszurichten und für die anschließenden Montage- und Anschlussarbeiten bereitzustellen.
Sämtliche vorgenannten Leistungen sind vollständig in den Einheitspreis einzukalkulieren.
Menge: 1,000 psch
DIN276: 422

**1.1.1.3 EFZ**
Modulare Elektrofilteranlage für automatisch beschickte Biomassefeuerungsanlagen. Das Abgas aus dem Kessel strömt mit den aus der Verbrennung entstandenen Feinstaubpartikeln in den Filter ein.
Dort werden durch die Hochspannungselektrode Elektronen freigesetzt, welche die Staubpartikel elektrostatisch aufladen. Die geladenen Staubteilchen bewegen sich nun zur Niederschlagselektrode und werden dort abgeschieden.
Durch die Kombination aus Zyklon- und Elektrofiltereinheit wird ein sehr hoher Abscheidegrad und dadurch garantiert geringste Emissionen erreicht. Mittels automatischer mechanischer Reinigung gelangen die Partikel in den Sammelbehälter von dem sie durch eine Schnecke in die Sammelascheschnecke des Biomassekessels, oder optional in einen außenliegenden Aschebehälter transportiert werden.
In der Anschlussbox der Abgasführung ist eine Bypassklappe integriert.
Technische Daten
Max. Betriebsvolumenstrom: 1850 m³/h Max. Temperatur: 250 °C Max. Elektrodenspannung: 30.000 V Abgasanschluss: 300 mm Abscheidegrad: bis zu 97,5 % Stromversorgung: AC 230 V / 50 Hz
Menge: 1,000 St
DIN276: 421

**1.1.1.4 Senkrechtentaschungsschnecke**
Zum vertikalen Transport der Rostasche Ausgeführt als robuste, kernlose Ascheschnecke die in einem runden Trog die Asche senkrecht nach oben fördert.
Anschlussmöglichkeiten über Fallrohr in einen Aschebehälter, auch wahlweise als Klappbodenbehälter. Weitere Anschlussmöglichkeiten für Zentralentaschung. Anflanschbar an Retortenascheschneckenkanal.
Techn. Daten:
Kernlosschnecke dm 150 /50,5 x 10 In verschiedenen Systemhöhen verfügbar Flachgetriebemotor P=0,37 kW
Menge: 1,000 St
DIN276: 421

**1.1.1.5 Klappbodenbehälter 330 l**
Robuste Stahlkonstruktion mit glatten Innenwänden. Die Bodenklappe schließt selbstständig beim Aufsetzen des Behälters auf den Boden oder die Containerkante. Torsionsfedern dämpfen das ruckartige Herunterschlagen der Bodenklappe beim Entleerungsvorgang.
Bodenklappe mit Zentrierwänden für zielgenaues Entleeren. Radausstattung: 2 Lenkrollen
Breite / Tiefe / Höhe 770 / 850 / 1100 mm
Gewicht leer: 100 kg
Menge: 1,000 St
DIN276: 421

**1.1.1.6 ModBus-RTU Interface**
ModBus-RTU und ModBus-TCP/IP Interface S
Das System bietet flexible Schnittstellen zur Übermittlung von Betriebsdaten und Störmeldungen an die übergeordnete Leittechnik (z.B. Gebäudeleittechnik). Alle relevanten Prozess- und Leistungsdaten sowie Intercom-Datenpunkte werden simultan ausgetauscht.
ModBus-RTU Schnittstelle
- Protokoll: ModBus-RTU (Remote Terminal Unit)
- Schnittstelle: 1 Schnittstelle, Slave-Betrieb
- Übertragungsparameter: 57600 Baud, 8 Datenbits, keine Parität (n), 1 Stoppbit
- Anschluss: Die Schnittstelle ist direkt auf der X20-Steckkarte ausgeführt und nicht auf Klemmen. Das bauseitige Kabel muss direkt angeschlossen werden.
ModBus-TCP/IP Schnittstelle
- Protokoll: ModBus-TCP/IP (Transmission Control Protocol/Internet Protocol)
- Schnittstelle: 1 Ethernet-Schnittstelle, Server-Betrieb (entspricht Slave)
- Physikalische Ausführung: Ethernet
- Übertragungsparameter: Die Kommunikation erfolgt über den standardmäßigen TCP-Port 502. Eine IP-Adresse muss im Netzwerk der Leittechnik zugewiesen werden.
- Anschluss: Die Anbindung erfolgt über eine standardmäßige RJ45-Ethernet-Verbindung.
Menge: 1,000 St
DIN276: 421

**1.1.1.7 Druckbegrenzer, min 0-6bar**
Menge: 1,000 St
DIN276: 421

**1.1.1.8 Druckbegrenzer, max 0,5-6bar, rostfrei**
Menge: 1,000 St
DIN276: 421

**1.1.1.9 Wassermangelsicherung mech. WMS-WP6**
Menge: 1,000 St
DIN276: 421

**1.1.1.10 Visualisierung Experte**
Software zur Visualisierung folgender Regelungen: S/H/P 3200, SPS 4000
Darstellung und Erstellung von benutzerspezifischen Prozessbildern. Trenddarstellung und Aufzeichnung von Prozesswerten. Einsicht und Änderung von Anlagen- und Regelparametern. Darstellung von Störungen und Weiterleitung per E-Mail. Splitscreen und tabbasierte Anzeigemöglichkeiten.
Verbindung zu mehreren Anlagen gleichzeitig, Werte mehrerer Anlagen können in den Prozessbildern und Trends kombiniert dargestellt werden.
Darstellung/Export/Import von Anlagendaten (z.B. Anlagenkonfiguration, Historische Fehlerlisten, Trend-Aufzeichnungen, …)
Verbindungen können gespeichert und automatisch aufgebaut werden.
Mögliche Verbindungsarten zur Regelung:
- Seriell (nur bei S/H/P 3200, RS-232, Nullmodemkabel)
- Ethernet (bei S/H/P 3200 Konverter zu RS232 erforderlich)
Minimale Plattformanforderungen:
- Windows 10 x64
- Grafikauflösung mind. 1360x768
- 4 GB RAM-Speicher
- 2 GB freier Festplattenspeicher
- Entsprechende Schnittstelle zur Regelung
Menge: 1,000 St
DIN276: 421

**1.1.1.11 Pellets-Austragschnecke**
Pellets-Austragschnecke
offene Troglänge 7000 mm
Menge: 1,000 St
DIN276: 421

**1.1.1.12 Wellenende für modulare Schnecken**
Menge: 1,000 St
DIN276: 421

**1.1.1.13 Förderschnecke**
Förderschnecke Zur Überwindung von Niveauunterschieden zwischen Heiz- und Lagerraum bzw. größeren Entfernungen zw. Heizkessel und Raumaustragung
Bestehend aus:
- Schneckenkanal aus Stahlblech,
- Förderschnecke, mit Schneckenblätter aus 6 mm Stahl und Anschlussflansch
- Für Neigungen von 0 - 45°
- Schneckendurchmesser: 150 mm, Grundlänge: 3000 mm, maximale Länge: 6000 mm
- Antriebsleistung: 0,25 kW
Menge: 1,000 St
DIN276: 421

**1.1.1.14 Füllstandsteuerung**
Lichtschrankensystem
bestehend aus:
Sender, Empfänger, zur
Füllstandsüberwachung,
bzw. zur Füllstandregelung
Menge: 1,000 St
DIN276: 421

**1.1.1.15 Befüllkupplungsset 45° mit Montageplatte**
2 Stk. Storz A Kupplungen 45°mit Montageplatte und Aluminium-Rohr L = 500 mm, inkl. belüftetem Verschlussdeckel zum Regulieren der CO-Konzentration im Brennstofflagerraum ins Freie bzw. ins Haus, zusätzlich mit Erdungslasche. Freier Lüftungsquerschnitt 30 cm2
Menge: 1,000 St
DIN276: 421

**1.1.1.16 Verlängerung Alu 100x2000 Befüllkupplung**
Verlängerung Alu 100x2000 Befüllkupplung aus Aluminium, l=2000mm, steckbar.
Menge: 1,000 St
DIN276: 421

**1.1.1.17 Prallmatte 1200 x 1400 mm 2010/08**
Prallmatte mit Befestigungswinkel zur Deckenmontage gegenüber der Befüllstutzen.
Menge: 1,000 St
DIN276: 421

**1.1.1.18 Türschiene 2m für Pelletslagerraum**
Türschiene 2m für Pelletslagerraum
lagerraum  03/02
Menge: 1,000 St
DIN276: 421

**1.1.1.19 Türschutzbrett 1000x250x27 mm**
Menge: 8,000 St
DIN276: 421

**1.1.1.20 Schrägboden für Pelletlager, komplett**
Liefern und fachgerecht montieren eines Schrägbodens im Pelletlager zur sicheren und möglichst vollständigen Zuführung der Holzpellets zur mittig angeordneten Förderschnecke.
Abmessungen Pelletlager / Schrägboden:
Länge ca. 7,50 m
Breite ca. 2,00 m
Der Schrägboden ist beidseitig der mittig verlaufenden Förderschnecke mit ausreichender Neigung auszubilden. Die Neigung ist entsprechend den Anforderungen des Pelletkessel- bzw. Austragungsanlagenherstellers zu wählen, sodass ein selbstständiges Nachrutschen der Pellets zur Förderschnecke gewährleistet ist.
Die Konstruktion umfasst insbesondere:
- standsichere und dauerhaft tragfähige Unterkonstruktion,
- erforderliche Quer- und Längsträger sowie Auflager,
- Schrägbodenflächen beidseitig der Förderschnecke,
- glatte, abriebfeste und für die Lagerung von Holzpellets geeignete Oberfläche,
- passgenaue Ausbildung und Anschlüsse im Bereich der Förderschnecke,
- erforderliche Rand-, Wand- und Abschlussprofile,
- Befestigungs- und Verbindungsmittel,
- sämtliche Zuschnitte, Anpassungen und Nebenarbeiten.
Die Konstruktion ist für die auftretenden Lasten aus Pelletschüttung sowie Montage- und Wartungsarbeiten ausreichend zu dimensionieren. Eine unzulässige Durchbiegung oder Verformung der Schrägbodenflächen ist auszuschließen.
Sämtliche Bauteile sind trocken, staubarm und pelletverträglich auszuführen. Vorsprünge, scharfe Kanten, offene Fugen oder sonstige Stellen, an denen Pellets hängen bleiben bzw. sich ansammeln können, sind zu vermeiden.
Die Ausbildung des Anschlusses an die mittig angeordnete Förderschnecke sowie die erforderlichen freien Abstände sind mit dem Hersteller der Austragungsanlage abzustimmen.
In den Einheitspreis einzurechnen sind sämtliche für eine vollständige, funktionsfähige und betriebsbereite Ausführung erforderlichen Materialien, Unterkonstruktionen, Befestigungen, Anpassungsarbeiten, Verschnitt sowie Nebenleistungen.
Die Neigung der Schrägbodenflächen soll, sofern vom Hersteller der Austragungseinrichtung keine abweichende Vorgabe besteht, mindestens ca. 40° betragen.
Menge: 1,000 St
DIN276: 421

##### 1.1.2 Abgasführung Pelletkessel

*Hinweis: Hinweis: Die nachfolgend beschriebenen Leistungen umfassen die vollständige Lieferung und fachgerechte Montage der Abgasanlage zwischen dem Abgasstutzen des Pelletkessels und dem bestehenden Schornstein. Die gesamte Abgasanlage ist entsprechend den Anforderungen des Kesselherstellers, der gültigen Feuerungsverordnung, den einschlägigen technischen Regeln und Normen sowie den Vorgaben des zuständigen bevollmächtigten Bezirksschornsteinfegers auszuführen. Sämtliche Bauteile der Abgasanlage müssen hinsichtlich Werkstoff, Temperaturklasse, Druckklasse, Korrosionsbeständigkeit und Betriebsweise für den vorgesehenen Pelletkessel geeignet und aufeinander abgestimmt sein. In die Einheitspreise sind, soweit in den Einzelpositionen nicht ausdrücklich gesondert beschrieben, sämtliche für eine vollständige und betriebsfertige Ausführung erforderlichen Nebenleistungen einzukalkulieren. Hierzu gehören insbesondere Verbindungs- und Dichtelemente, Rohrhalterungen, Konsolen, Befestigungsmittel, Kleinmaterial sowie erforderliche Anpassungsarbeiten. Erforderliche Revisions- und Reinigungsöffnungen sind entsprechend den technischen Erfordernissen, den Vorgaben des Kessel- und Abgasanlagenherstellers sowie den Anforderungen des zuständigen Schornsteinfegers vorzusehen. Die Lieferung und Montage sämtlicher erforderlicher Revisions- und Reinigungsöffnungen ist vollständig in die Einheitspreise der Abgasanlage einzukalkulieren und wird nicht gesondert vergütet. Die Leitungsführung ist mit den örtlichen Gegebenheiten abzustimmen. Erforderliche Abstände zu brennbaren Bauteilen sowie Montage-, Bedien- und Wartungsabstände sind einzuhalten. Vor Ausführung sind sämtliche Maße und Anschlussbedingungen vor Ort zu prüfen. Abweichungen gegenüber den Planunterlagen sind vor Montagebeginn mit der Bauleitung abzustimmen. Nach Abschluss der Arbeiten ist die Abgasanlage vollständig auf ordnungsgemäße Montage und Dichtheit zu prüfen. Die für die Abnahme erforderlichen Herstellerunterlagen, Zulassungen, Leistungserklärungen und technischen Nachweise sind der Bauleitung zu übergeben.*

**1.1.2.1 Abgasltg doppelwandig Innensch. Stahl niro Stahl niro ID 300mm**
STLB-Bau 2025-10 040
Abgasleitung, für raumluftabhängige Betriebsweise, doppelwandig, wärmegedämmt, Innenschale aus nichtrostendem Stahl, Außenschale aus nichtrostendem Stahl, rund, Innendurchmesser 300 mm, Außendurchmesser über 350 bis 400 mm, Mindest-Wanddicke DIN 18160-1, Höhe bis 6 m, im Gebäude, Verbindung durch Stecken, Form- und Verbindungsstücke werden gesondert vergütet.
Menge: 10,000 m
DIN276: 429

**1.1.2.2 Abgasformstück doppelwandig Bogen Reinigungsöffnung Innensch. Stahl niro Stahl niro ID 300mm**
STLB-Bau 2025-10 040
Abgasformstück, für raumluftabhängige Betriebsweise, doppelwandig, wärmegedämmt, als Bogen, mit Reinigungsöffnung, 87 Grad, Innenschale aus nichtrostendem Stahl, Außenschale aus nichtrostendem Stahl, rund, Innendurchmesser 300 mm, Außendurchmesser über 350 bis 400 mm, Mindest-Wanddicke DIN 18160-1, im Gebäude.
Menge: 1,000 St
DIN276: 429

**1.1.2.3 Abgasformstück doppelwandig Bogen Reinigungsöffnung Innensch. Stahl niro Stahl niro ID 300mm**
STLB-Bau 2025-10 040
Abgasformstück, für raumluftabhängige Betriebsweise, doppelwandig, wärmegedämmt, als Bogen, mit Reinigungsöffnung, 30 Grad, Innenschale aus nichtrostendem Stahl, Außenschale aus nichtrostendem Stahl, rund, Innendurchmesser 300 mm, Außendurchmesser über 350 bis 400 mm, Mindest-Wanddicke DIN 18160-1, im Gebäude.
Menge: 1,000 St
DIN276: 429

**1.1.2.4 Abgasformstück doppelwandig Kesselanschlussstück Innensch. Stahl niro Stahl niro ID 300mm**
STLB-Bau 2025-10 040
Abgasformstück, für raumluftabhängige Betriebsweise, doppelwandig, wärmegedämmt, als Kesselanschlussstück, Innenschale aus nichtrostendem Stahl, Außenschale aus nichtrostendem Stahl, rund, Innendurchmesser 300 mm, Außendurchmesser über 350 bis 400 mm, Mindest-Wanddicke DIN 18160-1, im Gebäude.
Menge: 1,000 St
DIN276: 429

**1.1.2.5 Abgasformstück doppelwandig Übergangsstück Innensch. Stahl niro Stahl niro ID 300mm**
STLB-Bau 2025-10 040
Abgasformstück, für raumluftabhängige Betriebsweise, doppelwandig, wärmegedämmt, als Übergangsstück, Innenschale aus nichtrostendem Stahl, Außenschale aus nichtrostendem Stahl, rund, Innendurchmesser 300 mm, Außendurchmesser über 350 bis 400 mm, Mindest-Wanddicke DIN 18160-1, im Gebäude.
Menge: 1,000 St
DIN276: 429

**1.1.2.6 Revisionsöffnung im Verbindungsstück Rahmen Dichtung Deckel**
STLB-Bau 2025-10 040
Revisionsöffnung, im Verbindungsstück, mit Rahmen, Dichtung und Deckel, aus nichtrostendem Stahl.
Menge: 6,000 St
DIN276: 429

**1.1.2.7 Wanddurchführung Abgasleitung**
Herstellen einer gemeinsamen Wanddurchführung für die Abgasleitung des Pelletkessels durch ein vorhandenes Sandwichpaneel und eine direkt bündig anschließende Betonwand mit brandschutztechnischer Anforderung.
Die Leistung umfasst sämtliche für die vollständige und fachgerechte Durchführung erforderlichen Arbeiten, insbesondere das passgenaue Herstellen bzw. Anpassen der Öffnung durch beide Bauteile, erforderliche Schneid-, Säge-, Kernbohr- und Stemmarbeiten sowie sämtliche erforderlichen Hülsen, Futterrohre, Einfassungen, Anschluss- und Abdeckbleche, Abstandshalter, Befestigungs- und Dichtmaterialien.
Die Durchführung durch das Sandwichpaneel ist dauerhaft luft- und witterungsdicht auszuführen. Die äußere Wetterschutzebene des Sandwichpaneels ist fachgerecht wiederherzustellen. Eine Abstimmung dazu muss mit dem Errichter der Produktionshalle erfolgen.
Im Bereich der Betonwand ist die vorhandene brandschutztechnische Anforderung vollständig wiederherzustellen. Hierfür erforderliche zugelassene bzw. geeignete Brandschutzsysteme, nichtbrennbare Dämmstoffe, Brandschutzmörtel, Dichtstoffe, Formteile und sonstige Systembestandteile sind Bestandteil der Leistung.
Die Ausbildung der Durchführung ist konstruktiv so herzustellen, dass die unterschiedlichen Bauteilaufbauten von Sandwichpaneel und Betonwand berücksichtigt werden und keine unzulässigen Wärme-, Spannungs- oder Feuchtigkeitseinwirkungen entstehen.
Erforderliche Mindestabstände der Abgasleitung zu brennbaren bzw. wärmeempfindlichen Bauteilen sind gemäß den Vorgaben des Kessel- und Abgasanlagenherstellers sowie den einschlägigen technischen Anforderungen einzuhalten.
Sämtliche Neben-, Anpassungs-, Abdichtungs-, Brandschutz- und Befestigungsarbeiten sind vollständig in den Einheitspreis einzukalkulieren und werden nicht gesondert vergütet.
Menge: 1,000 St
DIN276: 429

#### 1.2 422 Wärmeverteilnetze

##### 1.2.1 Wärmetauscher und Zubehör

**1.2.1.1 Wärmetauscher Biogas**
bestehend aus profilierten Wärmeübertragungsplatten, mittels Spannbolzen zwischen Stativ- und Druckplatte zusammengespannt und an oberer und unterer Tragstange fixiert.

Mit zusätzlichem Stützprofil zur Einwandfreien Montage und Demontage der  beweglichen Druckplatte und des Plattenpakets.

Verwendung ausschließlich klebstoff-freier Dichtungen (einfacherDichtungswechsel vor Ort).

Gestell aus Stahl, grundiert und blau lackiert (RAL 5010).

Gefertigt nach dem Qualitätssicherungssystem DS/EN ISO 9001:2000 und gemäß PED Druckgeräterichtlinie 2014/68/EU Art. 4.3

Inklusive: Druckprobe und Dichtigkeitsprüfung mit Werkzertifikat
Installations-/ Inbetriebnahme- und Wartungshandbuch

Leistung:  500 kW
Medium Warm:  Wasser
Medium Kalt:  Wasser
Eintrittstemperatur  Warm:  95°C
Austrittstemperatur Warm:  70°C
Eintrittstemperatur  Kalt:  68 °C
Austrittstemperatur Kalt:  93°C
Menge (m³/h) Warm:  17,68
Menge (m³/h) Kalt:  17,66
Flächenreserve:  1,94  %
Gesamtfläche:  35,36  m²
max. Druckverlust Warm:  20,59  kPa
max. Druckverlust Kalt:  19,86  kPa
zul. Betriebsdruck:  10,0  bar
Prüfdruck:  14,3  bar
zul. Betriebstemperatur:  110°C
Anschlüsse Warm:  DN 100 PN10 Flansch
Anschlüsse Kalt:  DN 100 PN10 Flansch
Plattenmaterial:  DIN 1.4301 - 0,4 mm
Dichtungsmaterial:  NBRH

In den Einzelpreis ist das Einbringen in den Technikraum, entladen, aufstellen und betriebsfertig installieren einzukalkulieren.

Inklusive:
Halterung für geschraubten Plattenwärmetauscher, als stabile Fußkonstruktion, sowie Druckprobe und Dichtigkeitsprüfung mit Werkszertifikat, Installations-/ Inbetriebnahme- und Wartungshandbuch, Isolierung Mineralwolle im ALU-Blechmantel.
Menge: 1,000 St
DIN276: 422

**1.2.1.2 Wärmetauscher Rückkühler**
Plattenwärmetauscher geschraubter Typ AHRI - certified

bestehend aus profilierten Wärmeübertragungsplatten, mittels Spannbolzen zwischen Stativ- und Druckplatte zusammengespannt und an oberer und unterer Tragstange fixiert.Mit zusätzlichem Stützprofil zur Einwandfreien Montage und Demontage der beweglichen Druckplatte und des Plattenpakets. Verwendung ausschließlich klebstoff-freier Dichtungen im SONDER LOCK oder HANG ON Verfahren (einfacherDichtungswechsel vor Ort).Gestell aus Stahl, grundiert und blau lackiert (RAL 5010).Gefertigt nach dem Qualitätssicherungssystem DS/EN ISO 9001:2000 und gemäß PED Druckgeräterichtlinie 2014/68/EU Art. 4.3
Inklusive: Druckprobe und Dichtigkeitsprüfung mit Werkzertifikat

  Installations-/ Inbetriebnahme- und Wartungshandbuch

  Leistung:  788 kW
  Medium  Warm:  Wasser
  Medium  Kalt:  30 % EtGlycol
  Eintrittstemperatur  Warm:  95  °C
  Austrittstemperatur Warm:  70  °C
  Eintrittstemperatur  Kalt:  65  °C
  Austrittstemperatur Kalt:  90  °C
  Menge (m³/h)  Warm:  27,86
  Menge (m³/h)  Kalt:  29,13
Flächenreserve:  0,69  %
Gesamtfläche:  31,49  m²
  max. Druckverlust  Warm:  19,07  kPa
  max. Druckverlust  Kalt:  24,70  kPa
  zul. Betriebsdruck:  10,0  bar
  Prüfdruck:  14,3  bar
zul. Betriebstemperatur:  110  °C
  Anschlüsse  Warm:  DN 100 PN10  Flansch  mit Gummimuffe
  Anschlüsse  Kalt:  DN 100 PN10  Flansch mit  Gummimuffe
  Plattenmaterial:  DIN 1.4301 - 0,4 mm
  Dichtungsmaterial:  NBRH FDA  (SONDERLOCK)

In den Einzelpreis ist das Einbringen in den Technikraum, entladen, aufstellen und betriebsfertig installieren einzukalkulieren.

Inklusive:
Halterung für geschraubten Plattenwärmetauscher, als stabile Fußkonstruktion, sowie Druckprobe und Dichtigkeitsprüfung mit Werkszertifikat, Installations-/ Inbetriebnahme- und Wartungshandbuch, Isolierung Mineralwolle im ALU-Blechmantel.
Menge: 1,000 St
DIN276: 422

##### 1.2.2 Rückkühler und Glykol-Protektor

**1.2.2.1 Trockenes Rückkühlwerk**
Trockenrückkühler
Anzahl Pässe: 4

Benötigte Leistung  788,0 kW
Luftmenge  65030,0 m³/h
Luftgeschwindigkeit  3,11 m/s
Luftdruck/geodätische Höhe  1013/0 mbar/m
Luft Eintritt / Austritt Temp.  35,0/72,1 °C
Zusätzl. luftseitiger Druckverl.  0 Pa

Medium  ETHYLENGLYKOL 34%
Mediumeintrittstemp.  95,0 °C
Nominale Mediumaustrittstemp.  70,0 °C
Druckverlust  57 kPa
Mediummenge  30,25 m³/h
K-Wert  3  8,3 W/(m² K)

Lüfter Stück  4  (400V/3/50Hz) (ZA)  (3)

Drehzahl  850 RPM
Leistung pro Motor/Gerät  1,55/6,2 kW
Stromauf. pro Motor/Gerät  3,3/13,2 A
Betriebspunkt Motor/Gerät  1,53/6,14 kW
Temp.-Bereich Ventilator  -30/80 °C
Schalldruckpegel (2)  53 dB(A)
bei einer Entfernung von 10  m

Schallleistungspegel  Lw  85,0  dB(A)
Energieeffizienzklasse  A

Konstruktion

Gehäuse  FeZn (Casing)
Lackierung  Pulverbeschichtung RAL 9010
Leergewicht (4)  1352 kg
Max. Betriebsdruck  12 bar
Gerätelänge (L)  4700 mm
Gerätebreite (W)  1420 mm
Gerätehöhe (H)  1560 mm
Lamellen  Aluminium
Lamellenabstand  2 mm
A-Fläche  798,6 m²
Rohre  Kupfer
Rohrinhalt  125,0 dm³
Sammler  1 x 88,9x2,0 / 1 x 88,9x2,0
Rohranschlüsse  Gleiche Seite
Material Verteiler / Sammler  Kupfer
Menge: 1,000 St
DIN276: 422

**1.2.2.2 Abladen, Transport und Aufstellen des Rückkühler**
Zu kalkulierende Leistungen bezogen auf den vorher genannten Rückkühler:

- Abladen an der Baustelle
- Transport zur vorgesehenen Stellfläche
- Aufstellen an der vorgesehenen Stellfläche
- einschließlich sämtlicher hierfür erforderlicher Transport-, Hebe-, Sicherungs- und Hilfsmaßnahmen.
Menge: 1,000 St
DIN276: 422

*Hinweis*

**1.2.2.3 Sockelpodest Sonderanfertigung**
inkl. Gewindebohrungen nach Lochbild des Schwingungsdämpfers
Abmessungen (LxBxH):150x150x110 mm
Werkstoff: Edelstahl 1.4301
Materialstärke: 4,0 mm
Verarbeitung: Schweißungen nach DIN EN ISO 9606-1
Optional können die Sockelpodeste mit Gewindebohrungen und passenden Schrauben geplant und angeboten werden.

ACHTUNG: Die Anzahl der Sockelpodeste ist abhängig von der Anzahl der Schwingungsdämpfer bzw. Aufsetzpunkte.
Menge: 6,000 St
DIN276: 422

**1.2.2.4 Glykolprotektor Sonderanfertigung**
Glykolprotektor

Abmessung (LxBxH):  5000 x 1600 x 100 mm
Wannenfläche:  8,00 m²
Ölabscheider:  1 Stück
Glykolauffangvolumen:  280,00 Liter
Ölauffangvolumen:  37,60 Liter
Gesamtauffangvolumen:  800,00 Liter
Leergewicht:  117,64 kg
maximales Betriebsgewicht:  917,64 kg
Schlüsselnummer:  1524
Geräteabmessungen:  4700x1420mm

inkl. Hohllochschrauben und Dichtringen zur Verbindung von mehrteiligen Edelstahlprotektoren

Der Glykolprotektor ist ein geprüftes (TÜV Rheinland) Auffangsystem für darauf aufgestellte Kälte- und Klimaanlagen.
Er entspricht den Anforderungen nach § 62 ff. des WHG (Wasserhaushaltsgesetz) und der AwSV (Anlagenverordnung)

Bestehend aus:

- Edelstahl-Auffangwanne – Edelstahl 1.4301 Materialstärke 1,5 mm gefertigt nach EN ISO 9445 - vollflächig gebeizt - Schweißungen nach DIN EN ISO 9606-1
- Ölabscheider aus Edelstahl
- 2-Wege-Schnellschlussventil ¾“ Armatur (wartungsfrei und benötigt keine Beheizung)
- Wetterschutzhaube für den Außenbereich für 2-Wege-Schnellschlussventil
- Drucksensor 1/2" inkl. Kabel - Eingang: 0 - 10 bar Relativdruck / Ausgang: 4 - 20mA zl
- Schaltkasten IP65 geschützt - Alarmmeldetext mit Farbumschlag (grün/rot),
3 Optionssteckplätzen, 4 Limit Komparatoren, komfortable Konfiguration, potentialfreier Alarmkontakt

Schnittstelle Modbus RTU/ RS 485

- Niedrig-Wasserstand-Hohlschrauben
Einsetzbarer Temperaturbereich: -30°C bis +50°C

Die techn. Dokumentation umfasst die Eignungsfeststellung vom TÜV,
Installationsanweisung mit techn. Daten, Wartungshinweisen, Inbetriebnahme
Informationen sowie Angaben über die elektrische Ausrüstung, Ersatzteile und
Kundendienst.
Menge: 1,000 St
DIN276: 422

##### 1.2.3 Pufferspeicher und Zubehör

**1.2.3.1 Pufferspeicher 110°C**
Pufferspeicher ausgeführt als Hydraulikzentrum zum Sammeln und Verteilen verschieden temperierter Erzeuger- und Verbraucherkreise.
In zylindrisch stehender Ausführung mit Klöpperböden, stehend auf drei Standfüßen. Gefertigt aus S 235 JRG2 bzw. P 265 GH.
Einwandfrei funktionierende Hydraulik bei Teil- und Volllast. Zwischen zwei
benachbarten Temperaturzonen je ein dimensioniertes Ringblech zur optimalen Temperaturzonenausbildung sowie Gewährleistung eines ausreichenden
Puffervolumens. Das Ringblech ist so ausgelegt, dass nur differierende
Massenströme zwischen zwei benachbarten Temperaturzonen ausgetauscht werden. Daraus resultieren keine sich beeinflussenden Pumpen durch sichere hydraulische Entkopplung der Erzeuger- und Verbraucherkreise. Speziell
eingebaute Einströmrohre zur strömungsberuhigten Medieneinleitung.
In Verbindung mit eingesetzten sternförmigen Umlenkblechen wird eine
gleichmäßige Temperaturverteilung innerhalb einer Zone erreicht.
Der Behälter ist ausgelegt und gefertigt nach DGRL Art.4. Abs.3 und einer
ergänzenden Werksnorm. Jeder Pufferspeicher mit dem 1,43-fachen
Betriebsdruck per Wasserdruckprobe auf Dichtigkeit geprüft.

Nenninhalt:  15000 l
Betriebstemperatur:  -10 °C - 110 °C
Betriebsüberdruck:  0 bar - 6 bar
Durchmesser:  2200 mm
Max. Höhe:  4560 mm
Kippmaß ca.:  4755 mm
Gewicht:  2128 kg

Die Dämmung des Pufferspeicher erfolgt bauseits.
Menge: 1,000 St
DIN276: 422

**1.2.3.2 Abladen, Einbringen und Aufstellen**
Einbringen des nachfolgend beschriebenen Pufferspeichers vom Anlieferort bis zum endgültigen Aufstellort innerhalb des Gebäudes einschließlich sämtlicher hierfür erforderlicher Transport-, Hebe-, Sicherungs- und Hilfsmaßnahmen.
Technische Daten des Pufferspeichers: siehe vorherige Position.
Der Heizraum ist über eine Türöffnung mit einer lichten Breite von ca. 2,50 m und einer lichten Höhe von ca. 3,00 m zugänglich. Die Einbringung des Pufferspeichers ist unter Berücksichtigung dieser vorhandenen Zugangssituation vollständig durch den Auftragnehmer zu planen und auszuführen.
Die Einbringung umfasst insbesondere das Abladen, den innerbetrieblichen Transport, erforderliches Drehen, Kippen, Aufrichten und Positionieren des Pufferspeichers sowie das fachgerechte Absetzen am vorgesehenen Aufstellort.
Sämtliche für die Einbringung erforderlichen Geräte und Hilfsmittel, wie beispielsweise Autokran, Mobilkran, Hebezeuge, Kettenzüge, Hubwagen, Schwerlastrollen, Transportwagen, Anschlagmittel, Unterkonstruktionen, Schutzmaßnahmen und sonstige Hilfsmittel, sind in den Einheitspreis einzukalkulieren.
Die örtlichen Gegebenheiten, insbesondere Zufahrtsmöglichkeiten, Einbringöffnungen, Tür- und Torabmessungen, Raumhöhen, Verkehrswege, Bodenbelastbarkeiten sowie die erforderlichen Rangier-, Kipp- und Aufstellflächen, sind vom Auftragnehmer vor Ausführung eigenverantwortlich zu prüfen.
Die Einbringung ist insbesondere hinsichtlich des Speicher-Kippmaßes von ca. 4.755 mm, des Außendurchmessers von ca. 2.200 mm, des Eigengewichts von ca. 2.128 kg sowie der vorhandenen Türöffnung von ca. 2.500 x 3.000 mm vor Ausführung detailliert zu planen.
Erforderliche Schutzmaßnahmen an vorhandenen Bauteilen und Oberflächen sowie eine gleichmäßige und zulässige Lastverteilung während des Transportes sind zu berücksichtigen.
Beschädigungen am Pufferspeicher oder an vorhandenen Gebäudeteilen infolge der Einbringarbeiten sind zu vermeiden. Eventuell verursachte Beschädigungen sind durch den Auftragnehmer auf eigene Kosten fachgerecht zu beseitigen.
Die Koordination der Einbringung mit der Bauleitung sowie mit gegebenenfalls gleichzeitig tätigen Gewerken ist Bestandteil der Leistung.
Der Pufferspeicher ist vollständig und unbeschädigt am vorgesehenen Aufstellort auszurichten und für die anschließenden Montage- und Anschlussarbeiten bereitzustellen.
Sämtliche vorgenannten Leistungen sind vollständig in den Einheitspreis einzukalkulieren.
Menge: 1,000 psch
DIN276: 422

##### 1.2.4 Verteiler und Zubehör

**1.2.4.1 Kombinierter Vor- und Rücklaufverteiler,**
bestehend aus Vierkantrohr mit nebeneinander angeordneten, durch
sinusförmige Trennwand geteilte Kammern aus schwarzem Stahlblech S235.
Ermöglicht eine platzsparende und übersichtliche Anordnung der jeweiligen
Heiz- oder Kühlkreise. Anschlussstutzen als Flanschstutzen ausgeführt
und auf Höhe der Absperrarmaturen ausgerichtet. Entleerungsmuffen
für Vor- und Rücklaufkammer sind standardmäßig vorhanden.
Das Bauteil ist werkseitig 100% dichtigkeitsgeprüft und grundiert.

Typ:  160/80
Material:  S 235 JR
Verteilerinhalt:  10.0 L/lfdm
Stutzenanzahl:  8 St.
Betriebstemperatur:  -10 °C - 110 °C
Betriebsüberdruck:  0 bar - 6 bar
Anschlussart:  Flansch
Max. Anschluss Erzeugerkreis:  bis DN65
Max. Anschluss Verbraucherkreis:  bis DN65
Max. Volumenstrom:  10.8 m³/h
Leistung bei ΔT 20 °K:  250.00 kW
Kammergröße:  160/80
Länge:  2300 mm
Wandstärke:  4.0 mm
Achsabstand der Abgänge am Verteiler:  300 mm
Gewicht:  16.4 kg/lfdm

Inklusive:
Verzinkter Stahlblechmantel mit Schnellverschlüssen und Mineralfaser, in Form von Halbschalen. Stirnseitig mit Deckel.
Mit Aussparung für die Abgangsstutzen, Entleerung, Konsolen und Endböden
Menge: 1,000 St
DIN276: 422

**1.2.4.2 Entleerungsrinne verzinkt**
Entleerungsrinne zum sicheren und sauberen Sammeln und Auffangen des zu entleerendem Anlagenwassers aus den jeweiligen Heiz- oder Kühlkreisen. Bestehend aus verzinktem Stahlblech als U-Profil gekantet. Die Länge der Rinne orientiert sich am dazugehörigen Verteiler. Zur Vermeidung von Spritzwasser ist eine Spritzwasserumkantung von 30 mm vorgesehen. Ein Ablaufsieb in verchromter Ausführung mit 2"-Außengewinde ist enthalten.

Maße (Ablaufsieb): 100x125x100 mm
Gewicht: 15.00 kg
Menge: 2,300 m
DIN276: 422

**1.2.4.3 Standkonsole Entleerungsrinne verzinkt**
Standkonsole für Entleerungsrinne in verzinkter Ausführung zur sicheren Aufstellung der Rinne hinter, oder vor dem Verteiler.
Die Höhe ist bauseits anpassbar.

Gewicht: 2.40 kg
Menge: 2,000 St
DIN276: 422

**1.2.4.4 Standkonsole 270-340mm schallged verz**
Galvanisch verzinkte Standkonsole inkl. Schalldämmung.
Bestehend aus einer Bodenplatte mit Standrohr und Kopfplatte mit Führungsrohr. Inkl. Verbindungsschrauben.
Die Standkonsole ist stufenlos höhenverstellbar, gemessen von Boden bis Unterkante Verteiler, und ermöglicht so auch den Ausgleich von Bodenunebenheiten. Gewährleistet einen sicheren und festen Stand der Verteiler. Langlöcher in der Bodenplatte ermöglichen eine Verschraubung auf dem Untergrund.

Min. Höhe:  270 mm
Max. Höhe:  340 mm
Gewicht:  3.00 kg
Menge: 2,000 St
DIN276: 422

##### 1.2.5 Druckhaltung und Zubehör

**1.2.5.1 Steuereinheit**
Pneumatik und Steuerungsmodul für kompressorgesteuerte Druckhaltestation zum Druck halten und zur Nachspeisewassersteuerung in geschlossenen
Heizwasser- und Kühlkreisläufen.

Gebaut nach DIN EN 12828 und den Anforderungen der VDI 4708 mit CE-Kennzeichen.

Funktionseinheit bestehend aus Pneumatikteil und Touchdisplay
Steuerungs- und Bedieneinheit.

Beides ist ergonomisch und wartungsfreundlich in ein modulares bodenstehendes Rahmensystem aus EV 1 eloxierten Aluminiumpräzisionsprofilen eingebunden und mit CE Kennzeichen.

Im Pneumatikteil wird die Druckhaltung mittels Druckluftkompressor in Verbindung einem Druckluftmagnetventil als Überströmeinrichtung realisiert.

Ein Sicherheitsventil dient zur Druckabsicherung des anzuschließenden Grundgefäß  bzw. der Folgegefäße.

Die Systemdruckmessung erfolgt mittels elekronischem Sensor.

Pneumatikteil bestehend aus:

- Druckluftkompressor
- bauteilgeprüftes Luftmagnetventil
- bauteilgeprüftes Sicherheitsventil zur Druckabsicherung des
  Membran-Druckausdehnungsgefäßes
- elekronischem Drucksensor
- entsprechende Verbindungsleitungen

Die Control Touch Bedieneinheit mit TFT Farb-Display inkl. Kommunikationselektronik ist in einem als Tableau gestalteten robusten Kunststoffgehäuse integriert und direkt an der Steuerung horizontal ausgerichtet montiert.

Kommunikationselektronik bestehend aus:

- 4,3" resistivem Farb-Touchdisplay zur Programmierung
- Betriebsdokumentation und Überwachung
- Bereitstellung von Hilfetexten für sämtliche Funktionen
- zwei Schnittstellen RS485 als Daten- bzw.
  Kommunikationsschnittstellenserielle
- TTL-Schnittstelle mit zwei Anschlussklemmen zum Anschluss von
  2 IO-Platinen
- potenzialfreier Ausgang zur Weiterleitung der Sammelmeldung
- zwei galvanisch getrennte analoge Ausgänge z.B. für Systemdruck
- Eingang zur Auswertung von Kontaktwasserzählern
- Steckplatz für ein Kompakt-Busmodul, eine SD-Karte z.B. zur
  Datenauslesung, Softwareaktualisierung usw.
- 230V Ausgang zum Anschluss niveauabhängiger
  Nachspeise- /Entgasungsstationen

Die Leistungselektronik ist in einem eigenen Kunststoffschaltschrank
direkt unterhalb der Bedieneinheit montiert.

Die Spannungsversorung erfolgt über einen Hauptschalter.

Im Einzelnen bestehend aus:

- Hauptschalter an Gehäuseaußenseite
- Kompressorsteuerung Kabelmanagement für externe Anschlüsse
- Montageplatz für optionale Module

Steuereinheit komplett montiert und anschlussfertig nach VDE-Vorschriften verdrahtet.

Bedieneinheit als vollautomatische und frei parametrierbare Mikroprozessorsteuerung mit Touch Bedienung, Echtzeituhr, differenzierendem Fehler- und Parameterspeicher, kombinierte grafische und klartextliche Darstellung  von Systemdruck, Gefäßfüllniveau und allen relevanten Betriebs- und Störmeldungen,
Funktionsschema, Signalisierung des aktiven Betriebsmodus, Sammelstörmeldung, Minimalfüllniveau sowie der Funktion von Kompressoren,
Luftmagnetventil und Nachspeiseventil.

Funktionsweise der Druckhaltung in den Grenzen +/- 0,1 bar inkl. Kompressorüberwachung.

Kontrollierte Nachspeisung, automatische Unterbrechung und Störmeldung bei Überschreitung der Laufzeit und/oder der Zyklenanzahl.

 Auswertemöglichkeit eines Kontaktwasserzählers inkl. optional möglicher Kapazitätsüberwachung von Ionentauschern in der Nachspeiseleitung.

Dokumentation und Kontrolle des Gesamtsystems
bezüglich o.g. Parameter.

Max. zul. Sicherheitstemperatur:  110 °C
Max. zul. Betriebstemperatur:  90 °C
Max. zul. Betriebsüberdruck:  6 bar
Steuereinheit:  nebenstehend
Max. Schalldruckpegel:  72 dB(A)
Anschluss elektrisch:  400V/50Hz
Schutzart:  IP 54
Druck/Temperatur:  6 bar/90 °C
Menge: 1,000 St
DIN276: 422

**1.2.5.2 Grundgefäß 1500l**
Grundgefäß für kompressorgesteuerte Druckhaltestation für geschlossene Heiz- und Kühlwasseranlagen.

Zulassung gemäß EU-Druckgeräterichtlinie 2014/68/EU.

Gefässe sind gebaut nach DIN EN 13831 und VDI 4708 bzw. AD 2000.
Stehend mit Fußkonstruktion.
Austauschbare Butyl Vollmembran nach DIN EN 1383.
Innen- und außen kunststoffbeschichtet
Gefäßabsicherung über bauteilgeprüftes Luftsicherheitsventil
Inklusive angeschweißter seitlicher Muffe zum Anschluss
eines Membranbruchmelders sowie Messumformer
für Niveaumessung.

Farbe:  grau
Nennvolumen:  1500 l
Max. Nutzvolumen:  1350 l
Max. zul. Systemtemperatur:  120 °C
Max. zul. Sicherheitstemperatur:  110 °C
Min. zul. Betriebstemperatur (ft):  -10 °C
Max. zul. Betriebstemperatur:  70 °C
Max. zul. Betriebsüberdruck:  6 bar
Anschluss :  DN65/PN6
Druck/Temperatur:  6 bar/70 °C
Menge: 1,000 St
DIN276: 422

**1.2.5.3 Vakuum-Sprührohrentgasung**
Vakuum-Sprührohrentgasung zur System- und Nachspeisewasserentgasung in geschlossenen Heizwasser- und Kühlkreisläufen, als vollautomatische
Multifunktionseinheit mit "auto start"-Funktion und selbsttätigem hydraulischen Abgleich des Entgasungsprozesses sowie Steuerung und Überwachung
der Nachspeisefunktion.

Geeignet für die Medien Wasser und Wasser/Glykolgemisch bis zu einem Mischungsverhältnis von 50/50%.

Funktionseinheit bestehend aus Hydraulikteil und Touch
Steuerungs- und Bedieneinheit.

Beides ist ergonomisch und wartungsfreundlich in ein modulares bodenstehendes Rahmensystem aus EV 1 eloxierten Aluminiumpräzisionsprofilen eingebunden mit CE Kennzeichen.

Im Hydraulikteil erfolgt die Entgasung mittels einer Edelstahl-Kreiselpumpe in Verbindung mit in einem vertikal angeordneten Edelstahl-Vakuum-Sprührohr.

Dieses ist mit Vakuumsprühdüse, Peilrohrentgasung und Druck /Niveauüberwachung ausgerüstet.

Die Touch Bedieneinheit mit TFT Farb-Display inkl. Kommunikationselektronik ist in einem als Tableau gestalteten robusten Kunststoffgehäuse integriert und direkt an der Steuerung horizontal ausgerichtet montiert.

Eine optionale separate und vertikale Wandmontage in max. drei Meter Entfernung zur Leistungselekronik ist möglich.

Kommunikationselektronik bestehend aus:

- 4,3" resistivem Farb-Touchdisplay zur Programmierung
- Betriebsdokumentation und Überwachung
- Bereitstellung von Hilfetexten für sämtliche Funktionen
- zwei Schnittstellen RS485 als Daten- bzw.
  Kommunikationsschnittstellenserielle
- TTL-Schnittstelle mit zwei Anschlussklemmen zum Anschluss
  von 2 IO-Platinen
- potenzialfreier Ausgang zur Weiterleitung der Sammelmeldung
- zwei galvanisch getrennte analoge Ausgänge z.B. für Systemdruck
- Eingang zur Auswertung von Kontaktwasserzählern
- Steckplatz für ein Kompakt-Busmodul, eine SD-Karte z.B. zur
  Datenauslesung, Softwareaktualisierung usw.
- Eingang zur Nachspeise-Funktionsanforderung über externes Signal

Die Leistungselektronik ist in einem eigenen Kunststoffschaltschrank direkt unterhalb der Bedieneinheit montiert.

Die Spannungsversorgung erfolgt über einen Hauptschalter.

Im Einzelnen bestehend aus:

- Hauptschalter an Gehäuseaußenseite
- Pumpensteuerung Kabelmanagement für externe Anschlüsse
- Montageplatz für optionale Module

Steuereinheit komplett verrohrt und anschlussfertig nach VDE-Vorschriften verdrahtet.

Systemanschlüsse mittels integrierten Absperrungen.

Bedieneinheit als vollautomatische und frei parametrierbare Mikroprozessorsteuerung mit Touch Bedienung, Echtzeituhr, differenzierendem Fehler- und Parameterspeicher, kombinierte grafische und klartextliche Darstellung  von Systemdruck, Gefäßfüllniveau und allen relevanten Betriebs- und Störmeldungen,
Funktionsschema, Signalisierung des aktiven Betriebsmodus, Sammelstörmeldung, Minimalfüllniveau sowie der Funktion von Pumpe und Nachspeiseventil.

Vakuum-Sprührohrentgasung des Inhalts-,  Füll- und Nachspeisewassers in selbstoptimierendem Betrieb mit Zyklen für Dauer-, Intervall- und Nachspeiseentgasung.

Kontrollierte Nachspeisung über betriebssicheren Zweiwegemotorkugelhahn.

Die Ansteuerung erfolgt über ein externes 230 V Signal (Druckhaltestation), mit automatischer Unterbrechung und Störmeldung bei Überschreitung der Laufzeit
und/oder der Zyklenanzahl.

Auswertemöglichkeit eines Kontaktwasserzählers inkl. optional möglicher Kapazitätsüberwachung von Ionentauschern in der Nachspeiseleitung.

Dokumentation und Kontrolle des Gesamtsystems bezüglich o.g. Parameter.

Max. Anlagenvolumen:  220 m³
Max. Anlagenvolumen Glykol:  50 m³
Max. zul. Betriebstemperatur:  90 °C
Max. zul. Betriebsüberdruck:  8 bar
Arbeitsdruck:  0.5 - 2.5 bar
Mindestzulaufdruck Nachspeisung:  0.10 bar
Max. Schalldruckpegel:  55 dB(A)
Anschluss elektrisch:  230V/50Hz
Anschluss Druckseite:  G 1"
Anschluss Abströmseite:  G 1/2"
Anschluss Nachspeisung:  G 1/2"
Ausscheidegrad gelöste Gase bis:  90 %
Max. Teilvolumenstrom Netz:  0.550 m³/h
Max. Volumenstrom Nachspeisung:  0.350 m³/h
Menge: 1,000 St
DIN276: 422

**1.2.5.4 Bus-Modul**
Busmodul zur Umsetzung der Informationen wie z.B. Betriebszustand oder -daten aus der Steuerungsschnittstelle der vorher genannten Steuereinheit.

Direkte Integration an der Steuerungsplatine der Steuereinheit.
Verbindung über Steckersockel.

Als integriertes Erweiterungsmodul montiert im Regler Gehäuse der Steuereinheit.

Profibus-seitig steht eine RS 485 Schnittstelle zur Verfügung.

Fernsteuerung der folgenden Funktionen und Parameter von
übergeordneter Gebäudeleittechnik:

Pumpe/Kompressor 1 Ein
Pumpe/Kompressor 1 Aus
Pumpe/Kompressor 2 Ein
Pumpe/Kompressor 2 Aus
Überströmventil 1 Auf
Überströmventil 1 Zu
Überströmventil 2 Auf
Überströmventil 2 Zu
Nachspeisung Auf
Nachspeisung Zu
Druckvorgabe p0 (Druck in 1/10 bar)

Anschluss elektrisch: 230V/50Hz
Menge: 1,000 St
DIN276: 422

**1.2.5.5 Armatur zur direkten Verbindung von Nachspeiseeinrichtungen**
für Heiz- und Kühlwassersysteme mit Trinkwassernetzen.
Im Einzelnen bestehend aus:
– Armaturabsperrkugelhähnen mit Motoraufnahme zur automatischen kontrollierten Nachspeisung
– Systemtrenner nach DIN 1988-100 bzw. DIN EN 1717 (BA), mit integriertem Schmutzfänger
– Wasserzähler

Max. zul. Betriebstemperatur 65 °C
Max. zul. Betriebsüberdruck 10 bar
Anschluss Eintritt R 1/2"
Anschluss Austritt R 1/2"
Max. Höhe 170 mm
Breite 314 mm
Tiefe 150 mm
Einbaulänge 314 mm
Gewicht 2,26 kg
Menge: 1,000 St
DIN276: 422

**1.2.5.6 Impulsgeber**
Der Impulsgeber erweitert die Funktionalität Ihres Wasserzählers und ermöglicht eine komfortable Fernüberwachung des Wasserverbrauchs. Die erzeugten Impulse werden zuverlässig an ein externes Auslesegerät oder ein Datenerfassungssystem, wie z. B. eine Gebäudeleittechnik (GLT), weitergeleitet. So können Sie den Wasserverbrauch genau im Blick behalten, ohne direkten Zugriff auf den Zähler zu benötigen. Diese Lösung sorgt für mehr Effizienz und Flexibilität bei der Verbrauchskontrolle.

Max. zul. Betriebstemperatur 55 °C
Schutzart IP 68
Durchmesser 74 mm
Gewicht 0,06 kg
Menge: 1,000 St
DIN276: 422

**1.2.5.7 Patronengehäuse**
Patronengehäuse, kompakte Basisarmatur zur Aufbereitung von Füll- und Ergänzungswasser mittels Ionenaustauschverfahren zum Schutz von Wärmeerzeugern u. Warmwasserheizungsanlagen gemäß VDI 2035. Patronengehäuse kann in Kombination mit den entsprechenden Patroneneinsätzen (separate Produkte) optional zur Wasserenthärtung oder Wasserentsalzung eingesetzt werden. Leergehäuse ist montagefertig mit Wandhalterung zur wahlweisen
Bestückung mit je zwei:
– Enthärtungsharzpatrone (grün) FSP 6000 für die Wasserenthärtungo der
– Mischbettharzpatrone (grau) FZP 3000 für die Wasserentsalzung im Einzelnen bestehend aus:
– zwei in Reihe geschalteten zylindrischen Polypropylen-Gehäuse
  mit Messing Gewindeanschlüssen zur Aufnahme je zweier der o.g.
  Wasserbehandlungspatronen und opt. Anbringung einer
  Verschneideeinrichtung
– Durchflussbegrenzer
– Absperrkugelhahn mit Probeentnahmehahn
Bauteile werden als kompakte Armatur zum Einbau in die Füll- und
Ergänzungswasserleitung angeordnet.

Max. zul. Betriebstemperatur 40 °C
Max. zul. Betriebsüberdruck 8 bar
Anschluss Eintritt Rp 1/2"
Anschluss Austritt Rp 1/2"
Max. Höhe 600 mm
Breite 380 mm
Gewicht 3,60 kg
Menge: 1,000 St
DIN276: 422

**1.2.5.8 Patrone**
Kationenharzpatrone zur Füll- und Ergänzungswasserenthärtung
passend in das Patronengehäuse.
Bestehend aus zylindrischer Polypropylen Patrone gefüllt mit Kationentauscherharz zur Enthärtung von Füll- und Ergänzungswasser nach z.B. VDI 2035 und/oder Herstellerangaben in Warmwasserheizungsanlagen nach DIN EN 12828.

Max. zul. Betriebstemperatur 40 °C
Max. zul. Betriebsüberdruck 8 bar
Max. Höhe 513 mm
Gewicht 1,50 kg
Menge: 4,000 St
DIN276: 422

**1.2.5.9 Schmutz- und Schlammabscheider**
für Heiz- und Kühlwassersysteme bzw. geschlossene flüssigkeitsgefüllte Anlagensysteme. Geeignet für die Medien Wasser und Wasser/Glykolgemisch
bis zu einem Mischungsverhältnis von 50/50%. Armatur für die Entfernung von Partikeln ab einer Größe von 5,0 Mikrometern aus dem Flüssigkeitsstrom mit speziell hierfür gestaltetem Einsatz. Die Reinigung und Entleerung des
Schmutzsammelraums ist über einen eigenen Entschlammungskugelhahn ohne Betriebsunterbrechung möglich.

Lochzahl Flansch 8-Loch
Farbe grau
Gehäusewerkstoff Stahl lackiert
Einbauvariante horizontal
Max. zul. Betriebstemperatur 110 °C
Max. zul. Betriebsüberdruck 10 bar
Anschluss DN100/PN16
Reinigungsanschluss IG 1"
Anschlussvariante Flansch
Max. Volumenstrom 47,0 m³/h
Durchfluss-Kennwert kvs 244,3 m³/h
Durchmesser 206 mm
Max. Höhe 636 mm
Höhe Mitte-Flansch (Abscheidung) 180 mm
Min. Wartungshöhe 370 mm
Einbaulänge 470 mm
Gewicht 19,00 kg
Menge: 1,000 St
DIN276: 422

**1.2.5.10 Dauermagnet**
Hochenergie-Dauermagnet zum optionalen bzw. nachträglichen
Einbau in Exdirt/ Extwin Schlamm- und Schmutzabscheider.
Magnet besteht aus einem isostatisch gepressten Neodym-Eisen-Bor
Stab, der in eine Einschraubtauchhülse eingesetzt ist.
Separierung und Fixierung von ferromagnetischen Partikeln aus dem
Abscheideprozess. Partikel können durch herausdrehen der
Magnethülse aus dem Abscheidergehäuse und deren anschließender
Reinigung dauerhaft und gezielt aus Fluidstrom
entfernt werden.

Typ D/TW 80-100 (88.9-114.3)
Max. zul. Betriebstemperatur 110 °C
Max. zul. Betriebsüberdruck 10 bar
Anschluss G 1"
Durchmesser 25 mm
Einbaulänge 365 mm
Gewicht 1,40 kg
Menge: 1,000 St
DIN276: 422

**1.2.5.11 Membran-Druckausdehnungsgefäß 25l**
Membran-Druckausdehnungsgefäß 25 Liter für geschlossene
Heiz- und Kühlwassersysteme. Gefässe sind gebaut nach
DIN EN 13831. Zulassung gemäß Richtlinie für
Druckgeräte 2014/68/EU.

 - langlebige Epoxidharzbeschichtung
 - nicht tauschbare Halbmembran nach DIN EN 13831
 - für Frostschutzmittelzusatz mindestens 25 bis 50 %
 - mit Gewindeanschlüssen
 - max. zulässige Systemtemperatur 120 °C
 - zulässige Betriebstemperatur 70 °C

Nennvolumen: 25 l
Max. Nutzvolumen: 12.5 l
Max. zul. Systemtemperatur: 120 °C
Max. zul. Betriebstemperatur: 70 °C
Max. zul. Betriebsüberdruck: 4 bar
Gasvordruck werksseitig: 1.5 bar
Anschluss : R 3/4"
Menge: 3,000 St
DIN276: 422

**1.2.5.12 Membran-Druckausdehnungsgefäß 35l**
Membran-Druckausdehnungsgefäß 35 Liter für geschlossene
Heiz- und Kühlwassersysteme. Gefässe sind gebaut nach
DIN EN 13831. Zulassung gemäß Richtlinie
für Druckgeräte 2014/68/EU.

 - langlebige Epoxidharzbeschichtung
 - nicht tauschbare Halbmembran nach DIN EN 13831
 - für Frostschutzmittelzusatz mindestens 25 bis 50 %
 - mit Gewindeanschlüssen
 - max. zulässige Systemtemperatur 120 °C
 - zulässige Betriebstemperatur 70 °C

Nennvolumen: 35 l
Max. Nutzvolumen: 17.5 l
Max. zul. Systemtemperatur: 120 °C
Max. zul. Betriebstemperatur: 70 °C
Max. zul. Betriebsüberdruck: 4 bar
Gasvordruck werksseitig: 1.5 bar
Anschluss : R 3/4"
Menge: 1,000 St
DIN276: 422

**1.2.5.13 Membran-Druckausdehnungsgefäß 200l**
Membran-Druckausdehnungsgefäß 200 Liter für geschlossene
Heiz- und Kühlwassersysteme. Gefässe sind gebaut
nach DIN EN 13831. Zulassung gemäß Richtlinie
für Druckgeräte 2014/68/EU.

 - langlebige Epoxidharzbeschichtung
 - nicht tauschbare Halbmembran nach DIN EN 13831
 - für Frostschutzmittelzusatz mindestens 25 bis 50 %
 - mit Gewindeanschlüssen
 - max. zulässige Systemtemperatur 120 °C
 - zulässige Betriebstemperatur 70 °C

Nennvolumen: 200 l
Max. Nutzvolumen: 180 l
Max. zul. Systemtemperatur: 120 °C
Max. zul. Betriebstemperatur: 70 °C
Max. zul. Betriebsüberdruck: 6 bar
Gasvordruck werksseitig: 1.5 bar
Anschluss : R 1"
Menge: 1,000 St
DIN276: 422

**1.2.5.14 Kappenventil R 1"**
Kappenventil für Membran-Druckausdehnungsgefäße in
geschlossenen Heizungs- und Kühlwasseranlagen.
Mit einer gegen unbeabsichtigtes Schließen
gesicherten Absperrung und einer Entleerung gemäß
DIN EN 12828, TÜV-geprüft.

Max. zul. Betriebstemperatur: 120 °C
Max. zul. Betriebsüberdruck: 10 bar
Anschluss : R 1"
Gewicht 0,57 kg
Menge: 1,000 St
DIN276: 422

**1.2.5.15 Entlüfter**
Automatischer Schnell-/Großentlüfter für Heiz- und Kühlwassersysteme bzw. geschlossene, flüssigkeitsgefüllte Anlagensysteme.Geeignet für die Medien Wasser und Wasser/Glykolgemisch bis zu einem Mischungsverhältnis
von 50/50%.Armatur für die permanente Ableitung von Gasblasen aus entsprechend hierfür im Hydraulik-/Rohrleitungssystem vorgesehenen Hochpunkten oder Sammelstellen.

Lochzahl Flansch -
Gehäusewerkstoff Messing
Einbauvariante vertikal
Max. zul. Betriebstemperatur 110 °C
Max. zul. Betriebsüberdruck 10 bar
Anschluss IG 1/2"
Entlüftungsanschluss G 1/2"
Anschlussvariante Gewinde
Durchmesser 63 mm
Max. Höhe 122 mm
Mitte Flansch-Mantel 46 mm
Breite 78 mm
Gewicht 0,63 kg
Menge: 3,000 St
DIN276: 422

**1.2.5.16 Membran-Druckausdehnungsgefäß 8l**
für geschlossene Heiz- und Kühlwassersysteme.
Gefäße sind konstruiert und gefertigt nach DIN EN 13831.
Zulassung gemäß Richtlinie für Druckgeräte 2014/68/EU.
– Langlebige Epoxidharzbeschichtung
– Nicht tauschbare Halbmembran nach DIN EN 13831
– Ab 35 Liter stehend
– Für Frostschutzmittelzusatz mindestens 25 bis 50 %
– Mit Gewindeanschlüssen
– Max. zulässige Systemtemperatur 120 °C
– Max. zulässige Betriebstemperatur 70 °C
Hinweis:
Keine Bewilligungspflicht gemäß Schweizer Richtlinie
SWKI HE301-01 und SVTI bei (PSV * VN ≤ 3.000 bar * Liter).

Farbe grau
Nennvolumen 8 l
Max. Nutzvolumen 7,2 l
Max. zul. Systemtemperatur 120 °C
Max. zul. Betriebstemperatur 70 °C
Max. zul. Betriebsüberdruck 4 bar
Gasvordruck werksseitig 1,5 bar
Anschluss R 3/4"
Durchmesser 272 mm
Max. Höhe 236 mm
Kippmaß ca. 379 mm
Gewicht 2,35 kg
bauseits einzustellender Vordruck 1,0 bar
Menge: 2,000 St
DIN276: 422

**1.2.5.17 Kappenventil 3/4"**
Kappenventil
Für Membran-Druckausdehnungsgefäße in geschlossenen
Heizungs- und Kühlwasseranlagen.Mit einer gegen
unbeabsichtigtes Schließen gesicherten Absperrung und
einer Entleerung gemäß DIN EN 12828.

Max. zul. Betriebstemperatur 120 °C
Max. zul. Betriebsüberdruck 10 bar
Anschluss G 3/4"
Gewicht 0,26 kg
Menge: 2,000 St
DIN276: 422

**1.2.5.18 Wandhalterung mit Spannband**
Wandhalterung mit Spannband und Konsole für
Membran-Druckausdehnungsgefäße inklusive Haltewinkel
und Spannband.

Gewicht 0,22 kg
Menge: 2,000 St
DIN276: 422

##### 1.2.6 Nachspeisung und Zubehör

**1.2.6.1 Armatur für Nachspeisung an Heizungsanlagen**
Armatur für die einfache und praktische Erstbefüllung und Nachfüllung geschlossener Heizungsanlagen. Mit dieser Armatur kann
die Heizung nach allen geltenden Normen (z.B.  DIN EN 1717, DIN 14868)
befüllt werden.

Armatur bestehend aus:
- Systemtrenner gemäß DIN EN 1717
- Schmutzfänger
- einstellbarer Druckminderer (0,2 - 4 bar)
- Aufnahme für Einweg kartusche oder Mehrwegpatrone
- Druckanzeige
- analoger Wasserzähler zur Dokumentation der eingefüllten
bzw. nachgespeisten Wassermenge
- LF-Messzelle mit drei Leuchtdioden
- Absperrventile
- Schalenisolierung
- Befestigungsmaterial
Technische Daten:
Anschluss: DN 15
Gewinde: 1/2" AG
Betriebsdruck max.: 10 bar
Füllleistung: 2,65 m³/h bei 1,5 bar
Wassertemperatur max.: 60°C
Menge: 1,000 St
DIN276: 422

**1.2.6.2 Einwegkartusche mit Flaschenadapter**
Einwegkartusche
mit Flaschenadapter
Kompaktes Mischbett-Ionenaustauscher-
System zur Entsalzung von Wasser mit
Trinkwasserqualität in druckfester Ausführung. Die Füllpatrone dient insbesondere
zur Be- und Nachfüllung von Heizungskreisläufen.
bestehend aus:
1 Füllpatrone aus Kunststoff mit Gewinde
  für den Anschluss an den Flaschenadapter
1 Füllung hochwertiges Mischbettharz
1 Flaschenadapter aus Messing

Technische Daten:
stündl. Leistung max.: 400 l
Kapazität: 80 µS/cm x m³
Kapazität bei 500 µS/cm: 160 l
Betriebstemperatur: 4-30 °C
Umgebungstemperatur: 4-40 °C
zul. Betriebsdruck: 6 bar
Nenndruck: PN 6
Anschluss Adapter: 3/4“ ÜM
Menge: 1,000 St
DIN276: 422

##### 1.2.7 Wärmemengenzähler und Zubehör

*Hinweis: Nachfolgende Wärmemengenzähler mit Flanschanschluss.*

*Hinweis*

*Hinweis: WMZ 1*

**1.2.7.1 Ultraschall-Wärmezähler**
PN25 qp25 DN65 Flansch BL300mm 15-130°C
Einbaulage waagerecht oder senkrecht, inkl. Rechenwerk,
- 2 Modulsteckplätze (nachrüstbar)

enthaltene Optionen:
- Anzeige MWh
- Anschluss 2-Leiter
- Rücklaufausführung
- Impulskabellänge 2,5m
- Anzeige Standard
- Paar Temperaturfühler 5mm Pt500 2-Leiter
  Länge: 3m zugelassen für Wärme und Kälte
- Netzanschluss 230 VAC
- M-Bus Modul mit 2 Impulsausgänge (E+V), gemäß EN 13757
Menge: 1,000 St
DIN276: 422

**1.2.7.2 Konformitätsentgelt (Eichgebühr) für Temperaturfühler (Paar)**
Menge: 1,000 St
DIN276: 422

**1.2.7.3 Konformitätsentgelt (Eichgebühr) für Kälte-/Wärmezähler qp 15-40**
Menge: 1,000 St
DIN276: 422

*Hinweis*

*Hinweis: WMZ 2*

**1.2.7.4 Ultraschall-Wärmezähler**
PN25 qp25 DN65 Flansch BL300mm 15-130°C
Einbaulage waagerecht oder senkrecht, inkl. Rechenwerk
- 2 Modulsteckplätze (nachrüstbar)

enthaltene Optionen:
- Anzeige MWh
- Anschluss 2-Leiter
- Rücklaufausführung
- Impulskabellänge 2,5m
- Anzeige Standard
- Paar Temperaturfühler 5mm Pt500 2-Leiter
  Länge: 3m zugelassen für Wärme und Kälte
- Netzanschluss 230 VAC
- M-Bus Modul mit 2 Impulsausgänge (E+V), gemäß EN 13757
Menge: 1,000 St
DIN276: 422

**1.2.7.5 Konformitätsentgelt (Eichgebühr) für Temperaturfühler (Paar)**
Menge: 1,000 St
DIN276: 422

**1.2.7.6 Konformitätsentgelt (Eichgebühr) für Kälte-/Wärmezähler qp 15-40**
Menge: 1,000 St
DIN276: 422

*Hinweis*

*Hinweis: WMZ 3*

**1.2.7.7 Ultraschall-Wärmezähler**
PN25 qp40 DN80 Flansch BL300mm 15-130°C
Einbaulage waagerecht oder senkrecht, inkl. Rechenwerk
- 2 Modulsteckplätze (nachrüstbar)

enthaltene Optionen:
- Anzeige MWh
- Anschluss 2-Leiter
- Rücklaufausführung
- Impulskabellänge 2,5m
- Anzeige Standard
- Paar Temperaturfühler 5mm Pt500 2-Leiter
  Länge: 3m zugelassen für Wärme und Kälte
- Netzanschluss 230 VAC
- M-Bus Modul mit 2 Impulsausgänge (E+V), gemäß EN 13757
Menge: 1,000 St
DIN276: 422

**1.2.7.8 Konformitätsentgelt (Eichgebühr) für Temperaturfühler (Paar)**
Menge: 1,000 St
DIN276: 422

**1.2.7.9 Konformitätsentgelt (Eichgebühr) für Kälte-/Wärmezähler qp 15-40**
Menge: 1,000 St
DIN276: 422

*Hinweis*

*Hinweis: WMZ 4*

**1.2.7.10 Ultraschall-Wärmezähler**
PN16 qp1,5 DN15 G3/4" BL110mm 15-130°C
Einbaulage waagerecht oder senkrecht, inkl. Rechenwerk
- 2 Modulsteckplätze (nachrüstbar)

enthaltene Optionen:
- Anzeige MWh
- Anschluss 2-Leiter
- Rücklaufausführung
- Impulskabellänge 2,5m
- Anzeige Standard
- Paar Temperaturfühler 5mm PT500 2-Leiter
  Länge: 1,5m zugelassen für Wärme.
- Netzanschluss 230 VAC
- M-Bus Modul mit 2 Impulsausgänge (E+V), gemäß EN 13757
Menge: 1,000 St
DIN276: 422

**1.2.7.11 Konformitätsentgelt Eichgebühr) für Temperaturfühler (Paar)**
Menge: 1,000 St
DIN276: 422

**1.2.7.12 Konformitätsentgelt (Eichgebühr) für Kälte-/Wärmezähler qp 0,6-6**
Menge: 1,000 St
DIN276: 422

*Hinweis*

*Hinweis: WMZ 5*

**1.2.7.13 Ultraschall-Wärmezähler**
PN16 qp1,5 DN15 G3/4" BL110mm 15-130°C
Einbaulage waagerecht oder senkrecht, inkl. Rechenwerk
- 2 Modulsteckplätze (nachrüstbar)

enthaltene Optionen:
- Anzeige MWh
- Anschluss 2-Leiter
- Rücklaufausführung
- Impulskabellänge 2,5m
- Anzeige Standard
- Paar Temperaturfühler 5mm PT500 2-Leiter
  Länge: 1,5m zugelassen für Wärme.
- Netzanschluss 230 VAC
- M-Bus Modul mit 2 Impulsausgänge (E+V), gemäß EN 13757
Menge: 1,000 St
DIN276: 422

**1.2.7.14 Konformitätsentgelt Eichgebühr) für Temperaturfühler (Paar)**
Menge: 1,000 St
DIN276: 422

**1.2.7.15 Konformitätsentgelt (Eichgebühr) für Kälte-/Wärmezähler qp 0,6-6**
Menge: 1,000 St
DIN276: 422

*Hinweis*

*Hinweis: WMZ 6*

**1.2.7.16 Ultraschall-Wärmezähler**
PN25 qp40 DN80 Flansch BL300mm 15-130°C
Einbaulage waagerecht oder senkrecht, inkl. Rechenwerk
- 2 Modulsteckplätze (nachrüstbar)

enthaltene Optionen:
- Anzeige MWh
- Anschluss 2-Leiter
- Rücklaufausführung
- Impulskabellänge 2,5m
- Anzeige Standard
- Paar Temperaturfühler 5mm Pt500 2-Leiter
- Länge: 3m zugelassen für Wärme und Kälte
- Netzanschluss 230 VAC
- M-Bus Modul mit 2 Impulsausgänge (E+V), gemäß EN 13757
Menge: 1,000 St
DIN276: 422

**1.2.7.17 Konformitätsentgelt (Eichgebühr) für Temperaturfühler (Paar)**
Menge: 1,000 St
DIN276: 422

**1.2.7.18 Konformitätsentgelt (Eichgebühr) für Kälte-/Wärmezähler qp 10**
Menge: 1,000 St
DIN276: 422

##### 1.2.8 Pumpen und Zubehör

*Hinweis: P1*

**1.2.8.1 Kreiselpumpe Nassläufer stufenlos regelbar Heizwasser PN16 Inline-Pumpe Flanschanschl. DN65 Gehäuse Guss 230VAC**
STLB-Bau 2025-10 040
Kreiselpumpe, als Nassläufer, stufenlos regelbar, differenzdruckgeregelt, einschl. Erfassung von Betriebs- und Störmeldungen, ausgerüstet zum Anschluss an die Gebäudeautomation (GA) DIN EN ISO 16484-3,
benötigter Volumenstrom Pumpe in m3/h '27,86'

Mind.-Förderhöhe in m '6,5'
Fördermedium Heizwasser VDI 2035 Blatt 1, Betriebstemperatur max. 110 Grad C, Betriebsdruck PN 16, als Inline-Pumpe, mit Flanschanschluss, DN 65, Gehäuse aus Gusseisen, mit Motor DIN EN 60034-1 (VDE 0530-1), Bemessungsbetriebsspannung 230 V AC, blockierstromfest, EEI kleiner gleich 0,20, als Hocheffizienzpumpe, mit Wärmedämmschalen gemäß Gebäudeenergiegesetz (GEG).
Menge: 1,000 St
DIN276: 422

*Hinweis*

*Hinweis: P2 in Glykol Kreis ca. 35 % Glykol*

**1.2.8.2 Kreiselpumpe Nassläufer stufenlos regelbar Wasser-Glycol35/65% PN16 Inline-Pumpe Flanschanschl. DN65 Gehäuse Guss 230VAC**
STLB-Bau 2025-10 040
Kreiselpumpe, als Nassläufer, stufenlos regelbar, differenzdruckgeregelt, einschl. Erfassung von Betriebs- und Störmeldungen, ausgerüstet zum Anschluss an die Gebäudeautomation (GA) DIN EN ISO 16484-3,
benötigter Volumenstrom Pumpe in m3/h '29,13'

Mind.-Förderhöhe in m '4,8'
Fördermedium Wasser-Glycol-Gemisch 35/65 %, Betriebsdruck PN 16, als Inline-Pumpe, mit Flanschanschluss, DN 65, Gehäuse aus Gusseisen, mit Motor DIN EN 60034-1 (VDE 0530-1), Bemessungsbetriebsspannung 230 V AC, blockierstromfest, EEI kleiner gleich 0,20, als Hocheffizienzpumpe, mit Wärmedämmschalen gemäß Gebäudeenergiegesetz (GEG).
Menge: 1,000 St
DIN276: 422

*Hinweis*

*Hinweis: P3*

**1.2.8.3 Kreiselpumpe Nassläufer stufenlos regelbar Heizwasser PN16 Inline-Pumpe Flanschanschl. DN65 Gehäuse Guss 230VAC**
STLB-Bau 2025-10 040
Kreiselpumpe, als Nassläufer, stufenlos regelbar, differenzdruckgeregelt, einschl. Erfassung von Betriebs- und Störmeldungen, ausgerüstet zum Anschluss an die Gebäudeautomation (GA) DIN EN ISO 16484-3,
benötigter Volumenstrom Pumpe in m3/h '17,66'

Mind.-Förderhöhe in m '3,5'
Fördermedium Heizwasser VDI 2035 Blatt 1, Betriebstemperatur max. 110 Grad C, Betriebsdruck PN 16, als Inline-Pumpe, mit Flanschanschluss, DN 65, Gehäuse aus Gusseisen, mit Motor DIN EN 60034-1 (VDE 0530-1), Bemessungsbetriebsspannung 230 V AC, blockierstromfest, EEI kleiner gleich 0,20, als Hocheffizienzpumpe, mit Wärmedämmschalen gemäß Gebäudeenergiegesetz (GEG).
Menge: 1,000 St
DIN276: 422

*Hinweis*

*Hinweis: P4*

**1.2.8.4 Kreiselpumpe Nassläufer stufenlos regelbar Heizwasser PN16 Inline-Pumpe Flanschanschl. DN50 Gehäuse Guss 230VAC**
STLB-Bau 2025-10 040
Kreiselpumpe, als Nassläufer, stufenlos regelbar, differenzdruckgeregelt, einschl. Erfassung von Betriebs- und Störmeldungen, ausgerüstet zum Anschluss an die Gebäudeautomation (GA) DIN EN ISO 16484-3,
benötigter Volumenstrom Pumpe in m3/h '21,50'

Mind.-Förderhöhe in m '2,1'
Fördermedium Heizwasser VDI 2035 Blatt 1, Betriebstemperatur max. 110 Grad C, Betriebsdruck PN 16, als Inline-Pumpe, mit Flanschanschluss, DN 50, Gehäuse aus Gusseisen, mit Motor DIN EN 60034-1 (VDE 0530-1), Bemessungsbetriebsspannung 230 V AC, blockierstromfest, EEI kleiner gleich 0,20, als Hocheffizienzpumpe, mit Wärmedämmschalen gemäß Gebäudeenergiegesetz (GEG).
Menge: 1,000 St
DIN276: 422

*Hinweis*

*Hinweis: P5*

**1.2.8.5 Kreiselpumpe Nassläufer stufenlos regelbar Heizwasser PN16 Inline-Pumpe Flanschanschl. DN80 Gehäuse Guss 230VAC**
STLB-Bau 2025-10 040
Kreiselpumpe, als Nassläufer, stufenlos regelbar, differenzdruckgeregelt, einschl. Erfassung von Betriebs- und Störmeldungen, ausgerüstet zum Anschluss an die Gebäudeautomation (GA) DIN EN ISO 16484-3,
benötigter Volumenstrom Pumpe in m3/h '43,7'

Mind.-Förderhöhe in m '6,5'
Fördermedium Heizwasser VDI 2035 Blatt 1, Betriebstemperatur max. 110 Grad C, Betriebsdruck PN 16, als Inline-Pumpe, mit Flanschanschluss, DN 80, Gehäuse aus Gusseisen, mit Motor DIN EN 60034-1 (VDE 0530-1), Bemessungsbetriebsspannung 230 V AC, blockierstromfest, EEI kleiner gleich 0,20, als Hocheffizienzpumpe, mit Wärmedämmschalen gemäß Gebäudeenergiegesetz (GEG).
Menge: 1,000 St
DIN276: 422

*Hinweis*

*Hinweis: P8*

**1.2.8.6 Kreiselpumpe Nassläufer stufenlos regelbar Heizwasser PN16 Inline-Pumpe Gewindeanschluss Anschlussverschr. DN25 Gehäuse Guss 230VAC**
STLB-Bau 2025-10 040
Kreiselpumpe, als Nassläufer, stufenlos regelbar, differenzdruckgeregelt, einschl. Erfassung von Betriebs- und Störmeldungen, ausgerüstet zum Anschluss an die Gebäudeautomation (GA) DIN EN ISO 16484-3,
benötigter Volumenstrom Pumpe in m3/h '7,74'

Mind.-Förderhöhe in m '3,9'
Fördermedium Heizwasser VDI 2035 Blatt 1, Betriebstemperatur max. 110 Grad C, Betriebsdruck PN 16, als Inline-Pumpe, mit Gewindeanschluss und Anschlussverschraubung, DN 25, Gehäuse aus Gusseisen, mit Motor DIN EN 60034-1 (VDE 0530-1), Bemessungsbetriebsspannung 230 V AC, blockierstromfest, EEI kleiner gleich 0,20, als Hocheffizienzpumpe, mit Wärmedämmschalen gemäß Gebäudeenergiegesetz (GEG).
Menge: 1,000 St
DIN276: 422

##### 1.2.9 Rohrleitungen, Formstücke und Zubehör in Halle & Aufgabebunker

*Hinweis: Hinweis zu den Rohrpositionen: Rohrbefestigungen sind in den Rohrpreis einzukalkulieren Die Befestigung erfolgt an Wänden, bzw. Decken aus Mauerwerk oder Beton oder an Profilstahlkonstruktionen. Befestigung mit bauaufsichtlicher Zulassung. Entsprechende Dübel oder Gewindestangen mit Zubehör einschl. anfallender Bohrarbeiten sind ebenfalls in den Einheitspreis einzukalkulieren. Längenbereich der Abhängungen bis 1,5 Meter. Bögen sind mit möglichen Winkeln von 15-90 Grad zu kalkulieren. Reduzierte T-Stücke sind mit möglichen Abzweig-Nennweiten kleiner der Durchgangs-Nennweite zu kalkulieren (DN-Abzweig < DN-Durchgang). In der jeweiligen Einzelposition ist stets die Durchgangsnennweite, angegeben. Erforderliche Hebewerkzeuge zum Montieren der Rohre und Formteile sind in den EP einzukalkulieren. Montagehöhe über Gelände/Fußboden bis 15m.*

*Hinweis: Edelstahlrohre Presssystem Sämtliche Rohrverbindungen aus Edelstahl sind durch zugelassene Presssysteme mit form- und kraftschlüssiger Verbindungstechnik herzustellen. Die Ausführung erfolgt gemäß den geltenden technischen Regelwerken (z. B. DVGW-Arbeitsblätter, DIN EN 10312, DIN 1988, DIN EN 806) sowie den Verarbeitungsrichtlinien des jeweiligen Rohr- und Verbindungssystemherstellers. Vor dem Verpressen sind die Rohrenden fachgerecht zuzuschneiden, zu entgraten und zu reinigen. Die korrekte Einstecktiefe der Fittings ist zu beachten, die Dichtungen dürfen nicht beschädigt werden. Die Ausrichtung der Rohrleitung sowie die Fixierung der Verbindungsstellen sind vor dem Verpressvorgang sicherzustellen. Die Verwendung ausschließlich für das System zugelassener Presswerkzeuge mit regelmäßig geprüfter Presskontur ist Voraussetzung. Alle zur fachgerechten Ausführung erforderlichen Hilfsmittel, Geräte und Werkzeuge – insbesondere Pressmaschinen, Kalibrier- und Entgratwerkzeuge – sind vom Auftragnehmer bereitzustellen und in die Einheitspreise einzukalkulieren. Gleiches gilt für den Aufwand zur Herstellung der Verbindungsstelle einschließlich aller Nebenarbeiten. Beim Verlegen der Leitungen ist darauf zu achten, dass alle Leitungen und Armaturen isoliert werden können.*

*Hinweis*

**1.2.9.1 Rohr Stahl niro Heizungswasser AD 18mm WD 1mm Pressen**
STLB-Bau 2023-10 041
Rohrleitung aus nichtrostenden Stahlrohren, Werkstoff-Nr 1.4401, für Heizungswasser, Außendurchmesser 18 mm, Wanddicke 1 mm, Verbindung durch Pressen, mit Verpresstkennzeichnung und Prüfsicherheit, Verlegung in Gebäuden.
Menge: 30,000 m
DIN276: 422

*Hinweis: Hinweis: In die o.g. Rohrposition AD 18 mm sind alle Form- und Verbindungsstücke mit einzukalkulieren.*

*Hinweis*

**1.2.9.2 Rohr Stahl niro Heizungswasser AD 35mm WD 1,5mm Pressen**
STLB-Bau 2023-10 041
Rohrleitung aus nichtrostenden Stahlrohren, Werkstoff-Nr 1.4401, für Heizungswasser, Außendurchmesser 35 mm, Wanddicke 1,5 mm, Verbindung durch Pressen, mit Verpresstkennzeichnung und Prüfsicherheit, Verlegung in Gebäuden.
Menge: 90,000 m
DIN276: 422

**1.2.9.3 Bogen Stahl niro Heizungswasser AD 35mm**
STLB-Bau 2021-04 041
Bogen, mit Verpresstkennzeichnung und Prüfsicherheit, für Rohrleitung aus nichtrostenden Stahlrohren, Werkstoff-Nr 1.4401, für Heizungswasser, Außendurchmesser 35 mm.
Menge: 40,000 St
DIN276: 422

**1.2.9.4 Muffe Stahl niro Heizungswasser AD 35mm**
STLB-Bau 2021-04 041
Muffe, mit Verpresstkennzeichnung und Prüfsicherheit, für Rohrleitung aus nichtrostenden Stahlrohren, Werkstoff-Nr 1.4401, für Heizungswasser, Außendurchmesser 35 mm.
Menge: 8,000 St
DIN276: 422

**1.2.9.5 T-Stück Stahl niro Heizungswasser AD 35mm**
STLB-Bau 2021-04 041
T-Stück, mit Verpresstkennzeichnung und Prüfsicherheit, für Rohrleitung aus nichtrostenden Stahlrohren, Werkstoff-Nr 1.4401, für Heizungswasser, Außendurchmesser 35 mm.
Menge: 4,000 St
DIN276: 422

**1.2.9.6 Reduzierstück Stahl niro Heizungswasser AD 35mm**
STLB-Bau 2021-04 041
Reduzierstück, mit Verpresstkennzeichnung und Prüfsicherheit, für Rohrleitung aus nichtrostenden Stahlrohren, Werkstoff-Nr 1.4401, für Heizungswasser, Außendurchmesser 35 mm.
Menge: 4,000 St
DIN276: 422

**1.2.9.7 Übergangsstück Stahl niro Pressverbindung Heizungswasser Stahl niro AD 35mm**
STLB-Bau 2023-10 041
Übergangsstück, aus nichtrostendem Stahl, Pressverbindung, mit Verpresstkennzeichnung und Prüfsicherheit, für Heizungswasser, für Rohrleitung aus nichtrostenden Stahlrohren, Werkstoff-Nr 1.4401, Außendurchmesser 35 mm.
Menge: 14,000 St
DIN276: 422

*Hinweis*

**1.2.9.8 Rohr Stahl niro Heizungswasser AD 42mm WD 1,5mm Pressen**
STLB-Bau 2023-10 041
Rohrleitung aus nichtrostenden Stahlrohren, Werkstoff-Nr 1.4401, für Heizungswasser, Außendurchmesser 42 mm, Wanddicke 1,5 mm, Verbindung durch Pressen, mit Verpresstkennzeichnung und Prüfsicherheit, Form- und Verbindungsstücke werden gesondert vergütet, Verlegung in Gebäuden.
Menge: 50,000 m
DIN276: 422

**1.2.9.9 Bogen Pressverbindung Stahl niro Heizungswasser AD 42mm**
STLB-Bau 2021-04 041
Bogen, Verbindung durch Pressen, mit Verpresstkennzeichnung und Prüfsicherheit, für Rohrleitung aus nichtrostenden Stahlrohren, Werkstoff-Nr 1.4401, für Heizungswasser, Außendurchmesser 42 mm.
Menge: 16,000 St
DIN276: 422

**1.2.9.10 Muffe Pressverbindung Stahl niro Heizungswasser AD 42mm**
STLB-Bau 2021-04 041
Muffe, Verbindung durch Pressen, mit Verpresstkennzeichnung und Prüfsicherheit, für Rohrleitung aus nichtrostenden Stahlrohren, Werkstoff-Nr 1.4401, für Heizungswasser, Außendurchmesser 42 mm.
Menge: 6,000 St
DIN276: 422

**1.2.9.11 T-Stück Pressverbindung Stahl niro Heizungswasser AD 42mm**
STLB-Bau 2021-04 041
T-Stück, Verbindung durch Pressen, mit Verpresstkennzeichnung und Prüfsicherheit, für Rohrleitung aus nichtrostenden Stahlrohren, Werkstoff-Nr 1.4401, für Heizungswasser, Außendurchmesser 42 mm.
Menge: 2,000 St
DIN276: 422

**1.2.9.12 Reduzierstück Pressverbindung Stahl niro Heizungswasser AD 42mm**
STLB-Bau 2021-04 041
Reduzierstück, Verbindung durch Pressen, mit Verpresstkennzeichnung und Prüfsicherheit, für Rohrleitung aus nichtrostenden Stahlrohren, Werkstoff-Nr 1.4401, für Heizungswasser, Außendurchmesser 42 mm.
Menge: 2,000 St
DIN276: 422

*Hinweis*

**1.2.9.13 Rohr Stahl niro Heizungswasser AD 54mm WD 1,5mm Pressen**
STLB-Bau 2025-10 041
Rohrleitung aus nichtrostenden Stahlrohren, Werkstoff-Nr 1.4401, für Heizungswasser, Außendurchmesser 54 mm, Wanddicke 1,5 mm, Verbindung durch Pressen, mit Verpresstkennzeichnung und Prüfsicherheit, Form- und Verbindungsstücke werden gesondert vergütet, Verlegung in Gebäuden.
Menge: 60,000 m
DIN276: 422

**1.2.9.14 Bogen Pressverbindung AD 54mm Heizungswasser Stahl niro**
STLB-Bau 2025-10 041
Bogen, Pressverbindung, mit Verpresstkennzeichnung und Prüfsicherheit, Außendurchmesser 54 mm, für Heizungswasser, für Rohrleitung aus nichtrostenden Stahlrohren, Werkstoff-Nr 1.4401.
Menge: 10,000 St
DIN276: 422

**1.2.9.15 Muffe Pressverbindung AD 54mm Heizungswasser Stahl niro**
STLB-Bau 2025-10 041
Muffe, Pressverbindung, mit Verpresstkennzeichnung und Prüfsicherheit, Außendurchmesser 54 mm, für Heizungswasser, für Rohrleitung aus nichtrostenden Stahlrohren, Werkstoff-Nr 1.4401.
Menge: 10,000 St
DIN276: 422

**1.2.9.16 T-Stück Pressverbindung AD 54mm Heizungswasser Stahl niro**
STLB-Bau 2025-10 041
T-Stück, Pressverbindung, mit Verpresstkennzeichnung und Prüfsicherheit, Außendurchmesser 54 mm, für Heizungswasser, für Rohrleitung aus nichtrostenden Stahlrohren, Werkstoff-Nr 1.4401.
Menge: 6,000 St
DIN276: 422

**1.2.9.17 Reduzierstück Pressverbindung AD 54mm Heizungswasser Stahl niro**
STLB-Bau 2025-10 041
Reduzierstück, Pressverbindung, mit Verpresstkennzeichnung und Prüfsicherheit, Außendurchmesser 54 mm, für Heizungswasser, für Rohrleitung aus nichtrostenden Stahlrohren, Werkstoff-Nr 1.4401.
Menge: 6,000 St
DIN276: 422

*Hinweis*

**1.2.9.18 Rohr Stahl niro Heizungswasser AD 76,1mm WD 1,5mm Pressen**
STLB-Bau 2025-10 041
Rohrleitung aus nichtrostenden Stahlrohren, Werkstoff-Nr 1.4401, für Heizungswasser, Außendurchmesser 76,1 mm, Wanddicke 1,5 mm, Verbindung durch Pressen, mit Verpresstkennzeichnung und Prüfsicherheit, Form- und Verbindungsstücke werden gesondert vergütet, Verlegung in Gebäuden.
Menge: 120,000 m
DIN276: 422

**1.2.9.19 Bogen Pressverbindung AD 76,1mm Heizungswasser Stahl niro**
STLB-Bau 2025-10 041
Bogen, Pressverbindung, mit Verpresstkennzeichnung und Prüfsicherheit, Außendurchmesser 76,1 mm, für Heizungswasser, für Rohrleitung aus nichtrostenden Stahlrohren, Werkstoff-Nr 1.4401.
Menge: 16,000 St
DIN276: 422

**1.2.9.20 Muffe Pressverbindung AD 76,1mm Heizungswasser Stahl niro**
STLB-Bau 2025-10 041
Muffe, Pressverbindung, mit Verpresstkennzeichnung und Prüfsicherheit, Außendurchmesser 76,1 mm, für Heizungswasser, für Rohrleitung aus nichtrostenden Stahlrohren, Werkstoff-Nr 1.4401.
Menge: 18,000 St
DIN276: 422

**1.2.9.21 T-Stück Pressverbindung AD 76,1mm Heizungswasser Stahl niro**
STLB-Bau 2025-10 041
T-Stück, Pressverbindung, mit Verpresstkennzeichnung und Prüfsicherheit, Außendurchmesser 76,1 mm, für Heizungswasser, für Rohrleitung aus nichtrostenden Stahlrohren, Werkstoff-Nr 1.4401.
Menge: 6,000 St
DIN276: 422

**1.2.9.22 Reduzierstück Pressverbindung AD 76,1mm Heizungswasser Stahl niro**
STLB-Bau 2025-10 041
Reduzierstück, Pressverbindung, mit Verpresstkennzeichnung und Prüfsicherheit, Außendurchmesser 76,1 mm, für Heizungswasser, für Rohrleitung aus nichtrostenden Stahlrohren, Werkstoff-Nr 1.4401.
Menge: 4,000 St
DIN276: 422

*Hinweis*

*Hinweis: Stahlrohr geschweißt, schwarz Verbindung durch Schweißen*
Stahlrohr geschweißt, schwarz
Verbindung durch Schweißen

Sämtliche Verbindungsstellen an Rohren und Formteilen sind im Schweißverfahren gemäß DIN EN ISO 9606 sowie den geltenden Regelwerken (z. B. DIN EN 13480, AGFW FW 401, DVGW-Regelwerk, TRGI) auszuführen.
Die Rohrenden sind vor dem Schweißen fachgerecht vorzubereiten. Dazu zählen das Anbringen der erforderlichen Schweißfasen, das Reinigen und Entfetten der Schweißzonen sowie das spannungsfreie Ausrichten und Heften der Rohrteile.
Die vorher beschriebenen Leistungen sowie alle für die Ausführung benötigten Geräte, Werkzeuge und Hilfsmittel – einschließlich Spannvorrichtungen, Schweißtechnik, persönliche Schutzausrüstung und ggf. Belüftung – sind vom Auftragnehmer zu stellen und in den Einheitspreisen zu berücksichtigen.
Die Schweißarbeiten dürfen ausschließlich von geprüften Schweißern mit gültiger Qualifikation gemäß DIN EN ISO 9606 ausgeführt werden. Auf Wunsch sind Schweißdokumentationen sowie Prüfprotokolle (z. B. visuelle oder zerstörungsfreie Prüfungen) vorzulegen.

Montagehöhe über Gelände/Fußboden bis 6,0 m

Beim Verlegen der Leitungen ist darauf zu achten, dass alle Leitungen und Armaturen isoliert werden können.

Bei Flanschen für das Medium "Dampf" ist darauf zu achten, dass geeignete Schrauben und Dichtungen einkalkuliert werden.
Dampfdruck bis 0,5 bar

*Hinweis: Hinweis zu den Rohrpositionen:*
Rohrbefestigungen sind in den Rohrpreis einzukalkulieren
Die Befestigung erfolgt an Wänden, bzw. Decken aus Mauerwerk oder Beton oder an Profilstahlkonstruktionen.
Befestigung mit bauaufsichtlicher Zulassung. Entsprechende Dübel oder Gewindestangen mit Zubehör einschl. anfallender Bohrarbeiten sind ebenfalls in den Einheitspreis einzukalkulieren.
Längenbereich der Abhängungen bis 1,5 Meter.

Bögen sind mit möglichen Winkeln von 15-90 Grad zu kalkulieren.

Reduzierte T-Stücke sind mit möglichen Abzweig-Nennweiten kleiner der Durchgangs-Nennweite zu kalkulieren (DN-Abzweig < DN-Durchgang). In der jeweiligen Einzelposition ist stets die Durchgangsnennweite, angegeben.

Erforderliche Hebewerkzeuge zum Montieren der Rohre und Formteile sind in den EP einzukalkulieren.

*Hinweis*

**1.2.9.23 Rohr Stahlrohr geschweißt schwarz Heizungswasser AD 114,3mm Schweißen**
STLB-Bau 2023-10 041
Rohrleitung aus Stahlrohr DIN EN 10217-1, Maße DIN EN 10220, geschweißt, schwarz, für Heizungswasser, Außendurchmesser 114,3 mm, Wanddicke 3,6 mm, Verbindung durch Schweißen, einschl. Schweiß- bzw. Löt- und Dichtungsmittel, sowie Herstellen der Verbindungen, Verlegung in Gebäuden und Zentralen.
Menge: 240,000 m
DIN276: 422

**1.2.9.24 Bogen Kohlenstoffstahl Schweißen Heizungswasser AD 114,3mm**
STLB-Bau 2023-10 041
Bogen, aus Kohlenstoffstahl, Verbindung durch Schweißen, für Rohrleitung aus Stahlrohr DIN EN 10217-1, Maße DIN EN 10220, geschweißt, für Heizungswasser, Außendurchmesser 114,3 mm.
Menge: 26,000 St
DIN276: 422

**1.2.9.25 Vorschweißflansch PN16 Stahl Wasser DN100**
STLB-Bau 2023-10 041
Vorschweißflansch DIN EN 1092-1 PN 16, aus Stahl, einschl. Schrauben und Dichtung, für Wasser, DN 100.
Menge: 2,000 St
DIN276: 422

**1.2.9.26 Übergangsverschraubung Kohlenstoffstahl Schweißen Heizungswasser AD 114,3mm**
STLB-Bau 2025-10 041
Übergangsverschraubung, aus Kohlenstoffstahl, Verbindung durch Schweißen, für Rohrleitung aus mittelschwerem Stahlrohr DIN EN 10255, für Heizungswasser, Außendurchmesser 114,3 mm.
Menge: 4,000 St
DIN276: 422

##### 1.2.10 Rohrleitungen, Formstücke und Zubehör im Technikraum

*Hinweis: Hinweis zu den Rohrpositionen: Rohrbefestigungen sind in den Rohrpreis einzukalkulieren Die Befestigung erfolgt an Wänden, bzw. Decken aus Mauerwerk oder Beton oder an Profilstahlkonstruktionen. Befestigung mit bauaufsichtlicher Zulassung. Entsprechende Dübel oder Gewindestangen mit Zubehör einschl. anfallender Bohrarbeiten sind ebenfalls in den Einheitspreis einzukalkulieren. Längenbereich der Abhängungen bis 1,5 Meter. Bögen sind mit möglichen Winkeln von 15-90 Grad zu kalkulieren. Reduzierte T-Stücke sind mit möglichen Abzweig-Nennweiten kleiner der Durchgangs-Nennweite zu kalkulieren (DN-Abzweig < DN-Durchgang). In der jeweiligen Einzelposition ist stets die Durchgangsnennweite, angegeben. Erforderliche Hebewerkzeuge zum Montieren der Rohre und Formteile sind in den EP einzukalkulieren. Montagehöhe über Gelände/Fußboden bis 6,0m.*

*Hinweis: Stahlrohr geschweißt, schwarz Verbindung durch Schweißen*
Stahlrohr geschweißt, schwarz Verbindung durch Schweißen

Sämtliche Verbindungsstellen an Rohren und Formteilen sind im Schweißverfahren gemäß DIN EN ISO 9606 sowie den geltenden Regelwerken (z. B. DIN EN 13480, AGFW FW 401, DVGW-Regelwerk, TRGI) auszuführen.
Die Rohrenden sind vor dem Schweißen fachgerecht vorzubereiten. Dazu zählen das Anbringen der erforderlichen Schweißfasen, das Reinigen und Entfetten der Schweißzonen sowie das spannungsfreie Ausrichten und Heften der Rohrteile.
Die vorher beschriebenen Leistungen sowie alle für die Ausführung benötigten Geräte, Werkzeuge und Hilfsmittel – einschließlich Spannvorrichtungen, Schweißtechnik, persönliche Schutzausrüstung und ggf. Belüftung – sind vom Auftragnehmer zu stellen und in den Einheitspreisen zu berücksichtigen.
Die Schweißarbeiten dürfen ausschließlich von geprüften Schweißern mit gültiger Qualifikation gemäß DIN EN ISO 9606 ausgeführt werden. Auf Wunsch sind Schweißdokumentationen sowie Prüfprotokolle (z. B. visuelle oder zerstörungsfreie Prüfungen) vorzulegen.

Montagehöhe über Gelände/Fußboden bis 6,0 m

Beim Verlegen der Leitungen ist darauf zu achten, dass alle Leitungen und Armaturen isoliert werden können.

*Hinweis*

*Hinweis: Nachfolgende Positionen von Rohrleitungen, Formstücken und Zubehör für Heizungswasseranlagen*

*Hinweis*

**1.2.10.1 Rohr Stahlgewinderohr mittelschwer geschweißt schwarz Heizungswasser AD 21,3mm Schweißen**
STLB-Bau 2021-04 041
Rohrleitung aus mittelschwerem Stahlgewinderohr DIN EN 10255, geschweißt, schwarz, für Heizungswasser, Außendurchmesser 21,3 mm, Wanddicke 2,6 mm, Verbindung durch Schweißen, einschl. Schweiß- bzw. Löt- und Dichtungsmittel, sowie Herstellen der Verbindungen, Verlegung in Gebäuden.
Menge: 20,000 m
DIN276: 422

*Hinweis: Hinweis: In die o.g. Rohrposition AD 21,3 mm sind alle Form- und Verbindungsstücke mit einzukalkulieren.*

*Hinweis*

**1.2.10.2 Rohr Stahlgewinderohr mittelschwer geschweißt schwarz Heizungswasser AD 26,9mm Schweißen**
STLB-Bau 2021-04 041
Rohrleitung aus mittelschwerem Stahlgewinderohr DIN EN 10255, geschweißt, schwarz, für Heizungswasser, Außendurchmesser 26,9 mm, Wanddicke 2,6 mm, Verbindung durch Schweißen, einschl. Schweiß- bzw. Löt- und Dichtungsmittel, sowie Herstellen der Verbindungen, Verlegung in Gebäuden.
Menge: 20,000 m
DIN276: 422

*Hinweis: Hinweis: In die o.g. Rohrposition AD 26,9 mm sind alle Form- und Verbindungsstücke mit einzukalkulieren.*

*Hinweis*

**1.2.10.3 Rohr Stahlgewinderohr mittelschwer geschweißt schwarz Heizungswasser AD 33,7mm Schweißen**
STLB-Bau 2021-04 041
Rohrleitung aus mittelschwerem Stahlgewinderohr DIN EN 10255, geschweißt, schwarz, für Heizungswasser, Außendurchmesser 33,7 mm, Wanddicke 3,2 mm, Verbindung durch Schweißen, einschl. Schweiß- bzw. Löt- und Dichtungsmittel, sowie Herstellen der Verbindungen, Verlegung in Gebäuden.
Menge: 15,000 m
DIN276: 422

*Hinweis: Hinweis: In die o.g. Rohrposition AD 33,7 mm sind alle Form- und Verbindungsstücke mit einzukalkulieren.*

*Hinweis*

**1.2.10.4 Rohr Stahlgewinderohr mittelschwer geschweißt schwarz Heizungswasser AD 42,4mm Schweißen**
STLB-Bau 2021-04 041
Rohrleitung aus mittelschwerem Stahlgewinderohr DIN EN 10255, geschweißt, schwarz, für Heizungswasser, Außendurchmesser 42,4 mm, Wanddicke 3,2 mm, Verbindung durch Schweißen, einschl. Schweiß- bzw. Löt- und Dichtungsmittel, sowie Herstellen der Verbindungen, Verlegung in Gebäuden.
Menge: 15,000 m
DIN276: 422

*Hinweis: Hinweis: In die o.g. Rohrposition AD 42,4 mm sind alle Form- und Verbindungsstücke mit einzukalkulieren.*

*Hinweis*

**1.2.10.5 Rohr Stahlgewinderohr mittelschwer geschweißt schwarz Heizungswasser AD 48,3mm Schweißen**
STLB-Bau 2021-04 041
Rohrleitung aus mittelschwerem Stahlgewinderohr DIN EN 10255, geschweißt, schwarz, für Heizungswasser, Außendurchmesser 48,3 mm, Wanddicke 3,2 mm, Verbindung durch Schweißen, einschl. Schweiß- bzw. Löt- und Dichtungsmittel, sowie Herstellen der Verbindungen, Verlegung in Gebäuden.
Menge: 15,000 m
DIN276: 422

*Hinweis: Hinweis: In die o.g. Rohrposition AD 48,3 mm sind alle Form- und Verbindungsstücke mit einzukalkulieren.*

*Hinweis*

**1.2.10.6 Vorschweißflansch PN16 Stahl Wasser DN50**
STLB-Bau 2025-10 041
Vorschweißflansch DIN EN 1092-1 PN 16, aus Stahl, einschl. Schrauben und Dichtung, für Wasser, DN 50.
Menge: 2,000 St
DIN276: 422

*Hinweis*

**1.2.10.7 Rohr Stahlrohr geschweißt schwarz Heizungswasser AD 76,1mm Schweißen**
STLB-Bau 2021-04 041
Rohrleitung aus Stahlrohr DIN EN 10217-1, Maße DIN EN 10220, geschweißt, schwarz, für Heizungswasser, Außendurchmesser 76,1 mm, Wanddicke 2,6 mm, Verbindung durch Schweißen, einschl. Schweiß- bzw. Löt- und Dichtungsmittel, sowie Herstellen der Verbindungen, Verlegung in Gebäuden.
Menge: 40,000 m
DIN276: 422

**1.2.10.8 Bogen Kohlenstoffstahl Schweißen Heizungswasser AD 76,1mm**
STLB-Bau 2021-04 041
Bogen, aus Kohlenstoffstahl, Verbindung durch Schweißen, für Rohrleitung aus Stahlrohr DIN EN 10217-1, Maße DIN EN 10220, geschweißt, für Heizungswasser, Außendurchmesser 76,1 mm.
Menge: 26,000 St
DIN276: 422

**1.2.10.9 T-Stück Kohlenstoffstahl Schweißen Heizungswasser AD 76,1mm**
STLB-Bau 2021-04 041
T-Stück, aus Kohlenstoffstahl, Verbindung durch Schweißen, für Rohrleitung aus Stahlrohr DIN EN 10217-1, Maße DIN EN 10220, geschweißt, für Heizungswasser, Außendurchmesser 76,1 mm.
Menge: 4,000 St
DIN276: 422

**1.2.10.10 Reduzierstück Kohlenstoffstahl Schweißen Heizungswasser AD 76,1mm**
STLB-Bau 2021-04 041
Reduzierstück, aus Kohlenstoffstahl, Verbindung durch Schweißen, für Rohrleitung aus Stahlrohr DIN EN 10217-1, Maße DIN EN 10220, geschweißt, für Heizungswasser, Außendurchmesser 76,1 mm.
Menge: 8,000 St
DIN276: 422

**1.2.10.11 Übergangsverschraubung Kohlenstoffstahl Schweißen Heizungswasser AD 76,1mm**
STLB-Bau 2025-10 041
Übergangsverschraubung, aus Kohlenstoffstahl, Verbindung durch Schweißen, für Rohrleitung aus mittelschwerem Stahlrohr DIN EN 10255, für Heizungswasser, Außendurchmesser 76,1 mm.
Menge: 12,000 St
DIN276: 422

**1.2.10.12 Vorschweißflansch PN6 Stahl Wasser DN65**
STLB-Bau 2023-10 041
Vorschweißflansch DIN EN 1092-1 PN 6, aus Stahl, einschl. Schrauben und Dichtung, für Wasser, DN 65.
Menge: 26,000 St
DIN276: 422

**1.2.10.13 Vorschweißflansch PN16 Stahl Wasser DN65**
STLB-Bau 2021-04 041
Vorschweißflansch DIN EN 1092-1 PN 16, aus Stahl, einschl. Schrauben und Dichtung, für Wasser, DN 65.
Menge: 6,000 St
DIN276: 422

**1.2.10.14 Vorschweißflansch PN25 Stahl Wasser DN65**
STLB-Bau 2023-10 041
Vorschweißflansch DIN EN 1092-1 PN 25, aus Stahl, einschl. Schrauben und Dichtung, für Wasser, DN 65.
Menge: 4,000 St
DIN276: 422

*Hinweis*

**1.2.10.15 Rohr Stahlrohr geschweißt schwarz Heizungswasser AD 88,9mm Schweißen**
STLB-Bau 2021-04 041
Rohrleitung aus Stahlrohr DIN EN 10217-1, Maße DIN EN 10220, geschweißt, schwarz, für Heizungswasser, Außendurchmesser 88,9 mm, Wanddicke 2,9 mm, Verbindung durch Schweißen, einschl. Schweiß- bzw. Löt- und Dichtungsmittel, sowie Herstellen der Verbindungen, Verlegung in Gebäuden.
Menge: 15,000 m
DIN276: 422

**1.2.10.16 Bogen Kohlenstoffstahl Schweißen Heizungswasser AD 88,9mm**
STLB-Bau 2021-04 041
Bogen, aus Kohlenstoffstahl, Verbindung durch Schweißen, für Rohrleitung aus Stahlrohr DIN EN 10217-1, Maße DIN EN 10220, geschweißt, für Heizungswasser, Außendurchmesser 88,9 mm.
Menge: 6,000 St
DIN276: 422

**1.2.10.17 T-Stück Kohlenstoffstahl Schweißen Heizungswasser AD 88,9mm**
STLB-Bau 2021-04 041
T-Stück, aus Kohlenstoffstahl, Verbindung durch Schweißen, für Rohrleitung aus Stahlrohr DIN EN 10217-1, Maße DIN EN 10220, geschweißt, für Heizungswasser, Außendurchmesser 88,9 mm.
Menge: 2,000 St
DIN276: 422

**1.2.10.18 Reduzierstück Kohlenstoffstahl Schweißen Heizungswasser AD 88,9mm**
STLB-Bau 2021-04 041
Reduzierstück, aus Kohlenstoffstahl, Verbindung durch Schweißen, für Rohrleitung aus Stahlrohr DIN EN 10217-1, Maße DIN EN 10220, geschweißt, für Heizungswasser, Außendurchmesser 88,9 mm.
Menge: 4,000 St
DIN276: 422

**1.2.10.19 Übergangsverschraubung Kohlenstoffstahl Schweißen Heizungswasser AD 88,9mm**
STLB-Bau 2025-10 041
Übergangsverschraubung, aus Kohlenstoffstahl, Verbindung durch Schweißen, für Rohrleitung aus mittelschwerem Stahlrohr DIN EN 10255, für Heizungswasser, Außendurchmesser 88,9 mm.
Menge: 6,000 St
DIN276: 422

**1.2.10.20 Vorschweißflansch PN16 Stahl Wasser DN80**
STLB-Bau 2022-04 041
Vorschweißflansch DIN EN 1092-1 PN 16, aus Stahl, einschl. Schrauben und Dichtung, für Wasser, DN 80.
Menge: 4,000 St
DIN276: 422

*Hinweis*

**1.2.10.21 Rohr Stahlrohr geschweißt schwarz Heizungswasser AD 114,3mm Schweißen**
STLB-Bau 2025-10 041
Rohrleitung aus Stahlrohr DIN EN 10217-1, Maße DIN EN 10220, geschweißt, schwarz, für Heizungswasser, Außendurchmesser 114,3 mm, Wanddicke 2,6 mm, Verbindung durch Schweißen, einschl. Schweiß- bzw. Löt- und Dichtungsmittel, sowie Herstellen der Verbindungen, Form- und Verbindungsstücke werden gesondert vergütet, besondere Rohrbefestigungen werden gesondert vergütet, Verlegung in Gebäuden.
Menge: 70,000 m
DIN276: 422

**1.2.10.22 Bogen Kohlenstoffstahl Schweißen Heizungswasser AD 114,3mm**
STLB-Bau 2022-04 041
Bogen, aus Kohlenstoffstahl, Verbindung durch Schweißen, für Rohrleitung aus Stahlrohr DIN EN 10217-1, Maße DIN EN 10220, geschweißt, für Heizungswasser, Außendurchmesser 114,3 mm.
Menge: 30,000 St
DIN276: 422

**1.2.10.23 T-Stück Kohlenstoffstahl Schweißen Heizungswasser AD 114,3mm**
STLB-Bau 2022-04 041
T-Stück, aus Kohlenstoffstahl, Verbindung durch Schweißen, für Rohrleitung aus Stahlrohr DIN EN 10217-1, Maße DIN EN 10220, geschweißt, für Heizungswasser, Außendurchmesser 114,3 mm.
Menge: 5,000 St
DIN276: 422

**1.2.10.24 Reduzierstück Kohlenstoffstahl Schweißen Heizungswasser AD 114,3mm**
STLB-Bau 2022-04 041
Reduzierstück, aus Kohlenstoffstahl, Verbindung durch Schweißen, für Rohrleitung aus Stahlrohr DIN EN 10217-1, Maße DIN EN 10220, geschweißt, für Heizungswasser, Außendurchmesser 114,3 mm.
Menge: 8,000 St
DIN276: 422

**1.2.10.25 Übergangsverschraubung Kohlenstoffstahl Schweißen Heizungswasser AD 114,3mm**
STLB-Bau 2025-10 041
Übergangsverschraubung, aus Kohlenstoffstahl, Verbindung durch Schweißen, für Rohrleitung aus mittelschwerem Stahlrohr DIN EN 10255, für Heizungswasser, Außendurchmesser 114,3 mm.
Menge: 10,000 St
DIN276: 422

**1.2.10.26 Vorschweißflansch PN6 Stahl Wasser DN100**
STLB-Bau 2022-04 041
Vorschweißflansch DIN EN 1092-1 PN 6, aus Stahl, einschl. Schrauben und Dichtung, für Wasser, DN 100.
Menge: 74,000 St
DIN276: 422

**1.2.10.27 Vorschweißflansch PN10 Stahl Wasser DN100**
STLB-Bau 2025-10 041
Vorschweißflansch DIN EN 1092-1 PN 10, aus Stahl, einschl. Schrauben und Dichtung, für Wasser, DN 100.
Menge: 8,000 St
DIN276: 422

**1.2.10.28 Vorschweißflansch PN25 Stahl Wasser DN100**
STLB-Bau 2022-04 041
Vorschweißflansch DIN EN 1092-1 PN 25, aus Stahl, einschl. Schrauben und Dichtung, für Wasser, DN 100.
Menge: 2,000 St
DIN276: 422

*Hinweis*

*Hinweis: Nachfolgende Positionen von Rohrleitungen, Formstücken und Zubehör für Anlagen mit Wasser-Glykol-Gemisch (Glykolanteil ca. 30–35 %) im Innenbereich*

*Hinweis: Stahlrohr geschweißt mit Beschichtung nach AGI Q 151 Verbindung durch Schweißen*
Stahlrohr geschweißt mit Beschichtung nach AGI Q 151
Verbindung durch Schweißen

Sämtliche Verbindungsstellen an Rohren und Formteilen sind im Schweißverfahren gemäß DIN EN ISO 9606 sowie den geltenden Regelwerken (z. B. DIN EN 13480, AGFW FW 401, DVGW-Regelwerk, TRGI) auszuführen.
Die Rohrenden sind vor dem Schweißen fachgerecht vorzubereiten. Dazu zählen das Anbringen der erforderlichen Schweißfasen, das Reinigen und Entfetten der Schweißzonen sowie das spannungsfreie Ausrichten und Heften der Rohrteile.
Die vorher beschriebenen Leistungen sowie alle für die Ausführung benötigten Geräte, Werkzeuge und Hilfsmittel – einschließlich Spannvorrichtungen, Schweißtechnik, persönliche Schutzausrüstung und ggf. Belüftung – sind vom Auftragnehmer zu stellen und in den Einheitspreisen zu berücksichtigen.
Die Schweißarbeiten dürfen ausschließlich von geprüften Schweißern mit gültiger Qualifikation gemäß DIN EN ISO 9606 ausgeführt werden. Auf Wunsch sind Schweißdokumentationen sowie Prüfprotokolle (z. B. visuelle oder zerstörungsfreie Prüfungen) vorzulegen.

Montagehöhe über Gelände/Fußboden bis 6,0 m

Sämtliche Stahlrohre und Formstücke sind mit einem 2-fachen Schutzanstrich bzw. Lackierung gemäß der AGI Q 151 zu versehen.
Schweißnähte, Bögen und Befestigungen müssen nach Fertigstellung ebenfalls mit dem vorgenannten Schutzantrich versehen werden.

*Hinweis*

**1.2.10.29 Rohr Stahlrohr geschweißt Korrosionsschutz Klimakaltwasser AD 114,3mm Schweißen**
STLB-Bau 2025-10 041
Rohrleitung aus Stahlrohr DIN EN 10217-1, Maße DIN EN 10220, geschweißt, mit werkseitigem Korrosionsschutz nach AGI Q 151, für Klimakaltwasser, Außendurchmesser 114,3 mm, Wanddicke 2,6 mm, Verbindung durch Schweißen, einschl. Schweiß- bzw. Löt- und Dichtungsmittel, sowie Herstellen der Verbindungen, Verlegung in Gebäuden und Zentralen.
Menge: 15,000 m
DIN276: 422

**1.2.10.30 Bogen Kohlenstoffstahl Schweißen Klimakaltwasser AD 139,7mm**
STLB-Bau 2022-04 041
Bogen, aus Kohlenstoffstahl, mit werkseitigem Korrosionsschutz nach AGI Q 151, Verbindung durch Schweißen, für Rohrleitung aus Stahlrohr DIN EN 10217-1, Maße DIN EN 10220, geschweißt, für Klimakaltwasser, Außendurchmesser 139,7 mm.
Menge: 8,000 St
DIN276: 422

**1.2.10.31 T-Stück Kohlenstoffstahl Schweißen Klimakaltwasser AD 139,7mm**
STLB-Bau 2022-04 041
T-Stück, aus Kohlenstoffstahl, mit werkseitigem Korrosionsschutz nach AGI Q 151, Verbindung durch Schweißen, für Rohrleitung aus Stahlrohr DIN EN 10217-1, Maße DIN EN 10220, geschweißt, für Klimakaltwasser, Außendurchmesser 139,7 mm.
Menge: 2,000 St
DIN276: 422

**1.2.10.32 Übergangsverschraubung Kohlenstoffstahl Schweißen Heizungswasser AD 114,3mm**
STLB-Bau 2025-10 041
Übergangsverschraubung, aus Kohlenstoffstahl, Verbindung durch Schweißen, für Rohrleitung aus mittelschwerem Stahlrohr DIN EN 10255, für Heizungswasser, Außendurchmesser 114,3 mm.
Menge: 10,000 St
DIN276: 422

**1.2.10.33 Reduzierstück Kohlenstoffstahl Schweißen Klimakaltwasser AD 139,7mm**
STLB-Bau 2022-04 041
Reduzierstück, aus Kohlenstoffstahl, mit werkseitigem Korrosionsschutz nach AGI Q 151, Verbindung durch Schweißen, für Rohrleitung aus Stahlrohr DIN EN 10217-1, Maße DIN EN 10220, geschweißt, für Klimakaltwasser, Außendurchmesser 139,7 mm.
Menge: 2,000 St
DIN276: 422

**1.2.10.34 Vorschweißflansch PN6 Stahl Wasser DN100**
STLB-Bau 2025-10 041
Vorschweißflansch DIN EN 1092-1 PN 6, aus Stahl, einschl. Schrauben und Dichtung, für Wasser, DN 100.
Menge: 16,000 St
DIN276: 422

**1.2.10.35 Vorschweißflansch PN10 Stahl Wasser DN100**
STLB-Bau 2025-10 041
Vorschweißflansch DIN EN 1092-1 PN 10, aus Stahl, einschl. Schrauben und Dichtung, für Wasser, DN 100.
Menge: 5,000 St
DIN276: 422

**1.2.10.36 Vorschweißflansch PN16 Stahl Wasser DN100**
STLB-Bau 2025-10 041
Vorschweißflansch DIN EN 1092-1 PN 16, aus Stahl, einschl. Schrauben und Dichtung, für Wasser, DN 100.
Menge: 2,000 St
DIN276: 422

*Hinweis*

*Hinweis: Nachfolgende Positionen von Rohrleitungen, Formstücken und Zubehör für Anlagen mit Wasser-Glykol-Gemisch (Glykolanteil ca. 30–35 %) im Außenbereich*

*Hinweis*

**1.2.10.37 Vorschweißflansch PN10 Stahl Wasser DN80**
STLB-Bau 2025-10 041
Vorschweißflansch DIN EN 1092-1 PN 10, aus Stahl, einschl. Schrauben und Dichtung, für Wasser, DN 80.
Menge: 2,000 St
DIN276: 422

*Hinweis*

**1.2.10.38 Rohr Stahlrohr geschweißt Korrosionsschutz Klimakaltwasser AD 114,3mm Schweißen**
STLB-Bau 2025-10 041
Rohrleitung aus Stahlrohr DIN EN 10217-1, Maße DIN EN 10220, geschweißt, mit werkseitigem Korrosionsschutz nach AGI Q 151, für Klimakaltwasser, Außendurchmesser 114,3 mm, Wanddicke 2,6 mm, Verbindung durch Schweißen, einschl. Schweiß- bzw. Löt- und Dichtungsmittel, sowie Herstellen der Verbindungen, Verlegung im Freien.
Menge: 15,000 m
DIN276: 422

**1.2.10.39 Bogen Kohlenstoffstahl Schweißen Klimakaltwasser AD 139,7mm**
STLB-Bau 2022-04 041
Bogen, aus Kohlenstoffstahl, mit werkseitigem Korrosionsschutz nach AGI Q 151, Verbindung durch Schweißen, für Rohrleitung aus Stahlrohr DIN EN 10217-1, Maße DIN EN 10220, geschweißt, für Klimakaltwasser, Außendurchmesser 139,7 mm.
Menge: 8,000 St
DIN276: 422

**1.2.10.40 T-Stück Kohlenstoffstahl Schweißen Klimakaltwasser AD 139,7mm**
STLB-Bau 2022-04 041
T-Stück, aus Kohlenstoffstahl, mit werkseitigem Korrosionsschutz nach AGI Q 151, Verbindung durch Schweißen, für Rohrleitung aus Stahlrohr DIN EN 10217-1, Maße DIN EN 10220, geschweißt, für Klimakaltwasser, Außendurchmesser 139,7 mm.
Menge: 2,000 St
DIN276: 422

**1.2.10.41 Reduzierstück Kohlenstoffstahl Schweißen Klimakaltwasser AD 139,7mm**
STLB-Bau 2022-04 041
Reduzierstück, aus Kohlenstoffstahl, mit werkseitigem Korrosionsschutz nach AGI Q 151, Verbindung durch Schweißen, für Rohrleitung aus Stahlrohr DIN EN 10217-1, Maße DIN EN 10220, geschweißt, für Klimakaltwasser, Außendurchmesser 139,7 mm.
Menge: 2,000 St
DIN276: 422

**1.2.10.42 Vorschweißflansch PN6 Stahl Wasser DN100**
STLB-Bau 2025-10 041
Vorschweißflansch DIN EN 1092-1 PN 6, aus Stahl, einschl. Schrauben und Dichtung, für Wasser, DN 100.
Menge: 4,000 St
DIN276: 422

##### 1.2.11 Armaturen und Zubehör

**1.2.11.1 Absperrklappe Zwischenflanscharmatur EN-GJL-250 DN65 PN6 Wasser**
STLB-Bau 2021-04 042
Absperrklappe, als Zwischenflanscharmatur, Gehäuse aus Gusseisen EN-GJL-250, DN 65, Nenndruck 0,6 MPa (6 bar), für Wasser, mit Handhebel.
Menge: 8,000 St
DIN276: 422

**1.2.11.2 Absperrklappe Zwischenflanscharmatur EN-GJL-250 DN100 PN6 Wasser**
STLB-Bau 2023-10 042
Absperrklappe, als Zwischenflanscharmatur, Gehäuse aus Gusseisen EN-GJL-250, DN 100, Nenndruck 0,6 MPa (6 bar), für Wasser, mit Handhebel.
Menge: 32,000 St
DIN276: 422

**1.2.11.3 Absperrklappe Zwischenflanscharmatur EN-GJL-250 DN125 PN6 Wasser**
STLB-Bau 2025-10 042
Absperrklappe, als Zwischenflanscharmatur, Gehäuse aus Gusseisen EN-GJL-250, DN 125, Nenndruck 0,6 MPa (6 bar), für Wasser, mit Handhebel.
Menge: 8,000 St
DIN276: 422

*Hinweis*

**1.2.11.4 Schmutzfänger DN65 bis 90GradC PN6 Schrägsitz EN-GJL-250**
STLB-Bau 2022-04 041
Schmutzfänger, DN 65, max. Betriebstemperatur bis 90 Grad C, Nenndruck 0,6 MPa (6 bar), in Schrägsitzform, mit Flanschanschluss, Gehäuse aus Gusseisen EN-GJL-250, mit Normalsieb.
Menge: 1,000 St
DIN276: 422

**1.2.11.5 Schmutzfänger DN100 bis 90GradC PN6 Schrägsitz EN-GJL-250**
STLB-Bau 2021-04 041
Schmutzfänger, DN 100, max. Betriebstemperatur bis 90 Grad C, Nenndruck 0,6 MPa (6 bar), in Schrägsitzform, mit Flanschanschluss, Gehäuse aus Gusseisen EN-GJL-250, mit Normalsieb.
Menge: 4,000 St
DIN276: 422

**1.2.11.6 Schmutzfänger DN125 bis 90GradC PN6 Schrägsitz EN-GJL-250**
STLB-Bau 2025-10 041
Schmutzfänger, DN 125, max. Betriebstemperatur bis 90 Grad C, Nenndruck 0,6 MPa (6 bar), in Schrägsitzform, mit Flanschanschluss, Gehäuse aus Gusseisen EN-GJL-250, mit Normalsieb.
Menge: 1,000 St
DIN276: 422

*Hinweis*

**1.2.11.7 Rückschlagventil Zwischenflanschausführung Rotguss PN6 DN65**
STLB-Bau 2021-04 041
Rückschlagventil in Zwischenflanschausführung, Gehäuse aus Rotguss, Nenndruck 0,6 MPa (6 bar), DN 65.
Menge: 1,000 St
DIN276: 422

**1.2.11.8 Rückschlagventil Zwischenflanschausführung Rotguss PN6 DN100**
STLB-Bau 2023-10 041
Rückschlagventil in Zwischenflanschausführung, Gehäuse aus Rotguss, Nenndruck 0,6 MPa (6 bar), DN 100.
Menge: 4,000 St
DIN276: 422

**1.2.11.9 Rückschlagventil Zwischenflanschausführung Rotguss PN6 DN100**
STLB-Bau 2023-10 041
Rückschlagventil in Zwischenflanschausführung, Gehäuse aus Rotguss, Nenndruck 0,6 MPa (6 bar), DN 100.
Menge: 1,000 St
DIN276: 422

*Hinweis*

**1.2.11.10 Einbau von gestellten Regelarmaturen DN80-DN100**
Einbau von gestellten Regelarmaturen. Einbau in Rohrleitungen aus Stahl bzw. Edelstahl DN 80 bis DN 125 durch Flanschverbindungen. Flansche zum Verbinden der Bauteile werden gesondert vergütet.
Menge: 11,000 St
DIN276: 422

*Hinweis*

**1.2.11.11 Schmutz- und Schlammabscheider**
Schmutz- und Schlammabscheider für Heiz- und Kühlwassersysteme bzw. geschlossene flüssigkeitsgefüllte Anlagensysteme.

Geeignet für die Medien Wasser und Wasser/Glykolgemisch bis zu einem Mischungsverhältnis von 50/50%.

Armatur für die Entfernung von Partikeln ab einer Größe von 5,0 Mikrometern aus dem Flüssigkeitsstrom mit speziell hierfür gestaltetem Einsatz.

Die Reinigung und Entleerung des Schmutzsammelraums ist über einen eigenen Entschlammungskugelhahn ohne Betriebsunterbrechung möglich.

Anschluss : DN100/PN16
Lochzahl Flansch: 8-Loch
Einbauvariante: horizontal
Anschlussvariante: Flansch
Höhe Mitte-Flansch (Abscheidung): 180 mm
Max. Volumenstrom: 47.0 m³/h
Max. zul. Betriebstemperatur: 110 °C
Betriebsüberdruck: 10 bar
Max. zul. Betriebsüberdruck: 10 bar
Betriebstemperatur: 0 °C - 110 °C
Einbaulänge: 470 mm
Reinigungsanschluss: IG 1"
Durchfluss-Kennwert kvs: 244.3 m³/h
Farbe: grau
Menge: 1,000 St
DIN276: 422

**1.2.11.12 Magnetabscheider**
Hochenergie-Dauermagnet zum optionalen bzw. nachträglichen Einbau in vorher genannten Schlamm- und Schmutzabscheider.
Magnet besteht aus einem isostatisch gepressten Neodym-Eisen-Bor Stab, der in eine Einschraubtauchhülse eingesetzt ist. Separierung und Fixierung von ferromagnetischen Partikeln aus dem Abscheideprozess.
Partikel können durch herausdrehen der Magnethülse aus dem Abscheidergehäuse und deren anschließender Reinigung dauerhaft und gezielt aus Fluidstrom entfernt werden.

Max. zul. Betriebstemperatur: 110 °C
Max. zul. Betriebsüberdruck: 10 bar
Anschluss : G 1"
Durchmesser: 25 mm
Betriebstemperatur: 110 °C
Betriebsüberdruck: 10 bar
Menge: 1,000 St
DIN276: 422

*Hinweis*

**1.2.11.13 Sicherheitsventil 6bar DN50/80**
nach TRD 721 Abschnitt 6 und DIN 4751-Teil 4 für Heißwassererzeuger und Wärmerzeugungsanlagen, mit geschlossener Federhaube, Kontrollbohrung, O-Ring-Kegel und Elastomer-Faltenbalg in Eckform, Gehäuse aus Grauguss, Sitz und Kegel aus Niro, Flanschanschluss PN 16, bauteilgeprüft TÜV-SV80-673 D/G/H, Ansprechdruck 6 bar
Eingangsanschluss DN 50
Ausblaseabgang DN 80
Menge: 4,000 St
DIN276: 422

*Hinweis*

**1.2.11.14 Einbau von gestellten Fühlern/Tauchhülsen**
Einbau von gestellten Fühlern inkl. Tauchhülsen.
Einbau in Rohrleitungen aus Stahl bzw. Edelstahl DN 15 bis DN 65.
Menge: 30,000 St
DIN276: 422

**1.2.11.15 Zeigerthermometer Bimetall L 130mm Stahl niro Durchm./NG 100mm 0-120GradC**
STLB-Bau 2023-10 041
Zeigerthermometer DIN EN 13190, Messsystem Bimetall, Einbaulänge 130 mm, Gehäuse aus nichtrostendem Stahl, Gehäusenenndurchmesser 100 mm, Anzeigebereich 0 bis 120 Grad C, Genauigkeitsklasse 1.
Menge: 20,000 St
DIN276: 422

**1.2.11.16 Manometer 0-6 bar, Manometerhahn 1/2", Wassersackrohr U-Form 1/2"**
Manometer,
Messsystem mit Rohrfeder,
für Medium bis 80 °C,
Gehäuse aus Stahl,
mit radialem Anschlusszapfen und Absperrventil,
Anzeigebereich 0 bis 6 bar,
Güteklasse 1,0,
mit Muffen-/Gewindeanschluss, DN 15.
inklusive Manometerhahn DN15,
sowie Wassersackrohr in U-Form aus Stahl,
Menge: 20,000 St
DIN276: 422

**1.2.11.17 Tauchhülse für Messelement Messing**
Tauchhülse für Messelement, aus Messing, zum Einschrauben G 1/2.
Menge: 60,000 St
DIN276: 422

**1.2.11.18 Einschweißmuffe zylindr. IG Kohlenstoffstahl Heizungswasser L bis 200mm Rp1/2**
Einschweißmuffe, mit zylindrischem Innengewinde, aus Kohlenstoffstahl, für Rohrleitung aus Stahlrohr DIN EN 10217-1, Maße DIN EN 10220, geschweißt, für Heizungswasser, Länge über 50 bis 200 mm, Gewindeanschluss Rp 1/2.
Menge: 50,000 St
DIN276: 422

**1.2.11.19 Einschweißmuffe zylindr. IG Kohlenstoffstahl Heizungswasser L bis 50mm Rp1/2**
STLB-Bau 2025-10 041
Einschweißmuffe, mit zylindrischem Innengewinde, aus Kohlenstoffstahl, für Rohrleitung aus Stahlrohr DIN EN 10217-1, Maße DIN EN 10220, geschweißt, für Heizungswasser, Länge bis 50 mm, Gewindeanschluss Rp 1/2.
Menge: 50,000 St
DIN276: 422

**1.2.11.20 Entleerungsarmatur Kugelhahn PN6 DN15**
STLB-Bau 2021-04 041
Entleerungsarmatur, als Kugelhahn, mit Verschlusskappe und Kette, mit Gewindeanschluss, Nenndruck 0,6 MPa (6 bar), DN 15.
Menge: 40,000 St
DIN276: 422

**1.2.11.21 Gewindeverlängerung aus Messing**
Liefern und fachgerecht montieren einer Gewindeverlängerung aus Messing zur Verlängerung von Gewindeanschlüssen innerhalb der Heizungsinstallation.
Ausführung mit Innen- und Außengewinde, geeignet für Heizungswasser und die im System auftretenden Betriebsdrücke und Betriebstemperaturen.
Einschließlich erforderlicher Dichtmittel sowie aller für die vollständige und betriebsfertige Montage notwendigen Nebenleistungen und Kleinmaterialien.
Anschlussgröße: 1/2" - 1"
Werkstoff: Messing
Ausführung: Innengewinde / Außengewinde
Medium: Heizungswasser
Menge: 20,000 St
DIN276: 422

*Hinweis*

**1.2.11.22 Entlüftungsarmatur einfach gesichert Messing PN6 DN10**
STLB-Bau 2022-04 041
Entlüftungsarmatur, für Wasser, max. Betriebstemperatur bis 120 Grad C, einfach gesichert, Gehäuse aus Messing, mit Anschweißende, Nenndruck 0,6 MPa (6 bar), DN 10.
Menge: 40,000 St
DIN276: 422

**1.2.11.23 Luftgefäß 2gewölbte Böden bis 120GradC 6bar Stahl DN50 L 200mm 2Ltg-Anschl. Schweißverbindung DN50**
STLB-Bau 2025-10 040
Luftgefäß mit 2 gewölbten Böden, max. zulässige Betriebstemperatur bis 120 Grad C, max. Betriebsüberdruck 0,6 MPa (6 bar), aus Stahlrohren, bis DN 50, Gesamtlänge 200 mm, mit 2 Leitungsanschlüssen mit Schweißverbindung, Anschluss DN 50.
Menge: 2,000 St
DIN276: 422

**1.2.11.24 Luftgefäß 2gewölbte Böden bis 120GradC 6bar Stahl DN80 L 250mm 2Ltg-Anschl. Schweißverbindung**
STLB-Bau 2025-10 040
Luftgefäß mit 2 gewölbten Böden, max. zulässige Betriebstemperatur bis 120 Grad C, max. Betriebsüberdruck 0,6 MPa (6 bar), aus Stahlrohren, bis DN 80, Gesamtlänge 250 mm, mit 2 Leitungsanschlüssen mit Schweißverbindung.
Menge: 20,000 St
DIN276: 422

**1.2.11.25 Luftgefäß 2gewölbte Böden bis 120GradC 6bar Stahl DN100 L 300mm 2Ltg-Anschl. Schweißverbindung**
STLB-Bau 2025-10 040
Luftgefäß mit 2 gewölbten Böden, max. zulässige Betriebstemperatur bis 120 Grad C, max. Betriebsüberdruck 0,6 MPa (6 bar), aus Stahlrohren, bis DN 100, Gesamtlänge 300 mm, mit 2 Leitungsanschlüssen mit Schweißverbindung.
Menge: 6,000 St
DIN276: 422

#### 1.3 423 Raumheizflächen

##### 1.3.1 Lufterhitzer und Zubehör

**1.3.1.1 Lufterhitzer**
Gehäuse aus sendzimirverzinktem Stahlblech mit serienmäßigen Gewindeaufhängungen, komplett mit Motorschutzkorb und montierter Luftlenkjalousie, einreihig.
Zusatzteile ausblas- und ansaugseitig anschraubbar.
2-Leiter-System Leistungsstarker Wärmetauscher aus
Kupfer-Rundrohren mit Aluminiumlamellen, geeignet für PWW/PHW.

Max. Betriebsdruck: 16 bar
Max. Wassereintrittstemperatur: 120 °C
Min. Wassereintrittstemperatur: 35 °C
Max. Lufteintrittstemperatur: 40 °C
Max. Glykolanteil: 50 %

Axialventilator
Energiesparender EC-Ventilator mit 0–10-V-Eingang für stufenlose
Drehzahlsteuerung. Alle drehenden Teile sind geräuscharm und
wartungsfrei gelagert. Werkseitig verdrahtet. Übertemperaturschutz
des Ventilators durch aktives Temperaturmanagement.
Kommunikationsschnittstelle über BUS.
EC-Ventilator, 230 V, hohe Drehzahl.
Schutzart: IP54
Integrierter Motorschutz
Mit außen angebrachtem Anschlusskasten.

Technische Daten:
Baugröße: 7
Abmessungen (B × H × T): 840 × 800 × 360 mm
Gewicht: 59 kg
Wasserinhalt: 6,2 l
Anschluss: 1 1/2"
Auslegungsdaten
Vorlauftemperatur: 70 °C
Rücklauftemperatur: 50 °C
Wärmeleistung: 27,5 kW
Menge: 7,000 St
DIN276: 423

**1.3.1.2 Luftverteiler**
für Deckengeräte, Stellung über Handhebel Technische Spezifikationen
- Luftverteiler mit kreisförmig angeordneten trapezförmigen Lamellen
- Lamellen innen und außen gelagert
- von außen durch Handhebel oder Steckmotor über Mitnehmerkranz zentral verstellbar
- Lamellen in horizontaler Stellung parallel stehend
- mit zunehmend vertikaler Stellung nehmen die Lamellen eine gegenläufige Stellung ein
- Hallenluft wird induziert
- Temperaturschichtung wird abgebaut

Baugröße  7
Bauhöhe mit Lamellen  240 mm
Gewicht  19,2 kg
Abmessungen (BxHxL)  800 mm x 160 mm x 880 mm
Menge: 7,000 St
DIN276: 423

**1.3.1.3 Lufterhitzer-Absperrset**
Lufterhitzer-Absperrset Durchgangsausführung Baugröße 7
bestehend aus
- 2 Verschraubungen
- 2 Kugelhähne mit zwei seitlichen Anschlüssen für Thermometer
  und Stopfen
- Entlüftungsautomat und Entleerungshahn

Technische Spezifikationen
- für Heizwasser bis max. 110 Grad C, 10 bar
Menge: 7,000 St
DIN276: 423

**1.3.1.4 Universal 2-Punkt-Konsole**
Universal-2-Punkt-Konsolen nur Umluft 1 kompletter Satz
zur Deckenmontage von Lufterhitzern als 2-Punkt-Aufhängung, bestehend
aus 4 Paar U-Profilen mit mehreren Bohrungen zur Längenverstellung, 2
Decken-Befestigungswinkeln und Schrauben.

Baugröße  4 - 7
Abmessungen (BxHxL)  110 mm x 584 mm x 510 mm
Gewicht  3,44 kg
Menge: 7,000 St
DIN276: 423

**1.3.1.5 Reparaturschalter EC**
Ermöglicht die Außerbetriebnahme einzelner Geräte einer
Schaltgruppe durch Spannungsfreischalten,
die Thermokontakte werden voreilend
gebrückt und nacheilend motorseitig geöffnet,
so dass die anderen Geräte der Gruppe ohne Unterbrechung
weiterbetrieben werden können.
passend für  alle Lufterhitzer/Luftschleier, EC-Motor
Technische Spezifikationen

- Schaltleistung  7,5 kW
Nennstrom  25 A
Schaltstrom  25 A
Schutzart  IP 65
Abmessungen (BxHxT)  82 mm x 127 mm x 82 mm
Menge: 7,000 St
DIN276: 423

**1.3.1.6 Durchgangsventile beigestellt einbauen DN32**
STLB-Bau 2022-04 041
Durchgangsventile, vom AG beigestellt, einbauen, DN 32.
Menge: 7,000 St
DIN276: 423

**1.3.1.7 Verschraubung AD 42mm Heizungswasser**
STLB-Bau 2025-10 041
Verschraubung, Außendurchmesser 42 mm, für Heizungswasser.
Menge: 14,000 St
DIN276: 423

### 2 470 Nutzungsspezifische und verfahrenstechnische Anlagen

#### 2.1 475 Prozesswärme-, kälte- und -luftanlagen

##### 2.1.1 Wärmeleitung Pyreg und Burkhardt

*Hinweis: Hinweis: Schnittstelle ist die Pumpengruppe im Heiziraum*

*Hinweis*

*Hinweis: Stahlrohr geschweißt, schwarz Verbindung durch Schweißen*
Stahlrohr geschweißt, schwarz
Verbindung durch Schweißen

Sämtliche Verbindungsstellen an Rohren und Formteilen sind im Schweißverfahren gemäß DIN EN ISO 9606 sowie den geltenden Regelwerken (z. B. DIN EN 13480, AGFW FW 401, DVGW-Regelwerk, TRGI) auszuführen.
Die Rohrenden sind vor dem Schweißen fachgerecht vorzubereiten. Dazu zählen das Anbringen der erforderlichen Schweißfasen, das Reinigen und Entfetten der Schweißzonen sowie das spannungsfreie Ausrichten und Heften der Rohrteile.
Die vorher beschriebenen Leistungen sowie alle für die Ausführung benötigten Geräte, Werkzeuge und Hilfsmittel – einschließlich Spannvorrichtungen, Schweißtechnik, persönliche Schutzausrüstung und ggf. Belüftung – sind vom Auftragnehmer zu stellen und in den Einheitspreisen zu berücksichtigen.
Die Schweißarbeiten dürfen ausschließlich von geprüften Schweißern mit gültiger Qualifikation gemäß DIN EN ISO 9606 ausgeführt werden. Auf Wunsch sind Schweißdokumentationen sowie Prüfprotokolle (z. B. visuelle oder zerstörungsfreie Prüfungen) vorzulegen.

Montagehöhe über Gelände/Fußboden bis 12,0 m

Beim Verlegen der Leitungen ist darauf zu achten, dass alle Leitungen und Armaturen isoliert werden können.

Bei Flanschen für das Medium "Dampf" ist darauf zu achten, dass geeignete Schrauben und Dichtungen einkalkuliert werden.
Dampfdruck bis 0,5 bar

*Hinweis: Hinweis zu den Rohrpositionen:*
Rohrbefestigungen sind in den Rohrpreis einzukalkulieren
Die Befestigung erfolgt an Wänden, bzw. Decken aus Mauerwerk oder Beton oder an Profilstahlkonstruktionen.
Befestigung mit bauaufsichtlicher Zulassung. Entsprechende Dübel oder Gewindestangen mit Zubehör einschl. anfallender Bohrarbeiten sind ebenfalls in den Einheitspreis einzukalkulieren.
Längenbereich der Abhängungen bis 1,5 Meter.

Bögen sind mit möglichen Winkeln von 15-90 Grad zu kalkulieren.

Reduzierte T-Stücke sind mit möglichen Abzweig-Nennweiten kleiner der Durchgangs-Nennweite zu kalkulieren (DN-Abzweig < DN-Durchgang). In der jeweiligen Einzelposition ist stets die Durchgangsnennweite, angegeben.

Erforderliche Hebewerkzeuge zum Montieren der Rohre und Formteile sind in den EP einzukalkulieren.

*Hinweis*

**2.1.1.1 Rohr Stahlrohr geschweißt schwarz Heizungswasser AD 114,3mm Schweißen**
STLB-Bau 2025-10 041
Rohrleitung aus Stahlrohr DIN EN 10217-1, Maße DIN EN 10220, geschweißt, schwarz, für Heizungswasser, Außendurchmesser 114,3 mm, Wanddicke 2,6 mm, Verbindung durch Schweißen, einschl. Schweiß- bzw. Löt- und Dichtungsmittel, sowie Herstellen der Verbindungen, Form- und Verbindungsstücke werden gesondert vergütet, besondere Rohrbefestigungen werden gesondert vergütet, Verlegung in Gebäuden.
Menge: 90,000 m
DIN276: 475

**2.1.1.2 Bogen Kohlenstoffstahl Schweißen Heizungswasser AD 114,3mm**
STLB-Bau 2022-04 041
Bogen, aus Kohlenstoffstahl, Verbindung durch Schweißen, für Rohrleitung aus Stahlrohr DIN EN 10217-1, Maße DIN EN 10220, geschweißt, für Heizungswasser, Außendurchmesser 114,3 mm.
Menge: 20,000 St
DIN276: 475

**2.1.1.3 T-Stück Kohlenstoffstahl Schweißen Heizungswasser AD 114,3mm**
STLB-Bau 2022-04 041
T-Stück, aus Kohlenstoffstahl, Verbindung durch Schweißen, für Rohrleitung aus Stahlrohr DIN EN 10217-1, Maße DIN EN 10220, geschweißt, für Heizungswasser, Außendurchmesser 114,3 mm.
Menge: 4,000 St
DIN276: 475

*Hinweis*

**2.1.1.4 Rohr Stahlrohr geschweißt schwarz Heizungswasser AD 139,7mm Schweißen**
STLB-Bau 2025-10 041
Rohrleitung aus Stahlrohr DIN EN 10217-1, Maße DIN EN 10220, geschweißt, schwarz, für Heizungswasser, Außendurchmesser 139,7 mm, Wanddicke 4 mm, Verbindung durch Schweißen, einschl. Schweiß- bzw. Löt- und Dichtungsmittel, sowie Herstellen der Verbindungen, Form- und Verbindungsstücke werden gesondert vergütet, besondere Rohrbefestigungen werden gesondert vergütet, Verlegung in Gebäuden.
Menge: 90,000 m
DIN276: 475

**2.1.1.5 Bogen Kohlenstoffstahl Schweißen Heizungswasser AD 139,7mm**
STLB-Bau 2025-10 041
Bogen, aus Kohlenstoffstahl, Verbindung durch Schweißen, für Rohrleitung aus Stahlrohr DIN EN 10217-1, Maße DIN EN 10220, geschweißt, für Heizungswasser, Außendurchmesser 139,7 mm.
Menge: 20,000 St
DIN276: 475

**2.1.1.6 T-Stück Kohlenstoffstahl Schweißen Heizungswasser AD 139,7mm**
STLB-Bau 2025-10 041
T-Stück, aus Kohlenstoffstahl, Verbindung durch Schweißen, für Rohrleitung aus Stahlrohr DIN EN 10217-1, Maße DIN EN 10220, geschweißt, für Heizungswasser, Außendurchmesser 139,7 mm.
Menge: 4,000 St
DIN276: 475

*Hinweis*

*Hinweis: Stahlgewinderohr geschweißt, Verbindung durch Rohrgewinde/Gewindefittinge Montagehöhe über Gelände/Fußboden bis 3,5 m*

**2.1.1.7 Rohr Stahlgewinderohr mittelschwer geschweißt schwarz Heizungswasser AD 21,3mm Schweißen**
STLB-Bau 2021-04 041
Rohrleitung aus mittelschwerem Stahlgewinderohr DIN EN 10255, geschweißt, schwarz, für Heizungswasser, Außendurchmesser 21,3 mm, Wanddicke 2,6 mm, Verbindung durch Schweißen, einschl. Schweiß- bzw. Löt- und Dichtungsmittel, sowie Herstellen der Verbindungen, Verlegung in Gebäuden.
Menge: 25,000 m
DIN276: 475

*Hinweis: Hinweis: In die o.g. Rohrposition AD 21,3 mm sind alle Form- und Verbindungsstücke mit einzukalkulieren.*

##### 2.1.2 Abgasführung Pyreg

*Hinweis: Hinweis: Die nachfolgend beschriebenen Leistungen umfassen die vollständige Lieferung und fachgerechte Montage der Abgasanlage zwischen dem Abgasstutzen der Anlagentechnik PYREG und dem bestehenden Schornstein. Die gesamte Abgasanlage ist entsprechend den Anforderungen des Anlagenherstellers, der gültigen Feuerungsverordnung, den einschlägigen technischen Regeln und Normen sowie den Vorgaben des zuständigen bevollmächtigten Bezirksschornsteinfegers auszuführen. Sämtliche Bauteile der Abgasanlage müssen hinsichtlich Werkstoff, Temperaturklasse, Druckklasse, Korrosionsbeständigkeit und Betriebsweise für die vorgesehene Anlagentechnik geeignet und aufeinander abgestimmt sein. Die Abgasführung ist, soweit in den Einzelpositionen nicht abweichend beschrieben, mit einem lichten Innendurchmesser von 350 mm aus Edelstahl Werkstoff 1.4571 (V4A) oder höherwertig auszuführen. Die Abgasleitung ist vollständig in geschweißter Ausführung herzustellen. Sämtliche Rohrverbindungen, Formstücke, Abzweige, Übergänge und erforderlichen Einbauteile sind fachgerecht und dauerhaft dicht zu verschweißen. Steck-, Muffen- oder sonstige lösbare Rohrverbindungen sind nur dort zulässig, wo diese technisch zwingend erforderlich und ausdrücklich abgestimmt sind. Die Schweißarbeiten sind werkstoffgerecht und nach den einschlägigen technischen Regeln auszuführen. Die Schweißnähte müssen für die auftretenden thermischen, mechanischen und korrosiven Beanspruchungen der Abgasanlage geeignet sein. Schweißnähte sind fachgerecht nachzubehandeln und so auszuführen, dass die Korrosionsbeständigkeit des verwendeten Edelstahls erhalten bleibt. In die Einheitspreise sind, soweit in den Einzelpositionen nicht ausdrücklich gesondert beschrieben, sämtliche für eine vollständige und betriebsfertige Ausführung erforderlichen Nebenleistungen einzukalkulieren. Hierzu gehören insbesondere Verbindungs- und Dichtelemente, Rohrhalterungen, Konsolen, Befestigungsmittel, Kleinmaterial sowie erforderliche Anpassungs- und Schweißarbeiten. Erforderliche Revisions- und Reinigungsöffnungen sind entsprechend den technischen Erfordernissen, den Vorgaben des Anlagen- und Abgasanlagenherstellers sowie den Anforderungen des zuständigen Schornsteinfegers vorzusehen. Die Lieferung und Montage sämtlicher erforderlicher Revisions- und Reinigungsöffnungen ist vollständig in die Einheitspreise der Abgasanlage einzukalkulieren und wird nicht gesondert vergütet. Sämtliche für Betrieb, Einregulierung, Überwachung und Messungen erforderlichen Messstutzen sind entsprechend den Vorgaben der Anlagentechnik fachgerecht in die Abgasführung einzubauen. Anzahl, Abmessungen, Lage und Ausführung der Messstutzen sind vor Fertigung bzw. Montage mit dem Anlagenhersteller und der Bauleitung abzustimmen. Die Messstutzen sind in geschweißter Ausführung herzustellen. Die Herstellung und Montage einschließlich sämtlicher erforderlicher Ausschnitte, Einschweiß- bzw. Anschlussstutzen, Verstärkungen, Verschlüsse und sonstiger Nebenarbeiten ist vollständig in die Einheitspreise der Abgasanlage einzukalkulieren und wird nicht gesondert vergütet. Die Leitungsführung ist mit den örtlichen Gegebenheiten sowie den Anforderungen der Anlagentechnik abzustimmen. Erforderliche Abstände zu brennbaren Bauteilen sowie Montage-, Bedien-, Mess- und Wartungsabstände sind einzuhalten. Vor Ausführung sind sämtliche Maße und Anschlussbedingungen vor Ort zu prüfen. Abweichungen gegenüber den Planunterlagen sind vor Montagebeginn mit der Bauleitung abzustimmen. Nach Abschluss der Arbeiten ist die Abgasanlage vollständig auf ordnungsgemäße Montage und Dichtheit zu prüfen. Die für die Abnahme erforderlichen Herstellerunterlagen, Zulassungen, Leistungserklärungen und technischen Nachweise sind der Bauleitung zu übergeben.*

**2.1.2.1 Abgasltg Stahl niro ID 350mm**
STLB-Bau 2025-10 040
Abgasleitung, für raumluftabhängige Betriebsweise, aus nichtrostendem Stahl,
Werkstoff-Nr 'V4A (1.4571) oder höherwertigem Edelstahl'
rund, Innendurchmesser 350 mm, Mindest-Wanddicke DIN 18160-1, Höhe bis 9 m, im Gebäude, Form- und Verbindungsstücke werden gesondert vergütet.
Menge: 20,000 m
DIN276: 479

**2.1.2.2 Abgasformstück Bogen Reinigungsöffnung Stahl niro ID 350mm**
STLB-Bau 2025-10 040
Abgasformstück, für raumluftabhängige Betriebsweise, als Bogen, mit Reinigungsöffnung, 87 Grad, aus nichtrostendem Stahl,
Werkstoff-Nr 'V4A (1.4571) oder höherwertigem Edelstahl'
rund, Innendurchmesser 350 mm, Mindest-Wanddicke DIN 18160-1, im Gebäude.
Menge: 1,000 St
DIN276: 479

**2.1.2.3 Abgasformstück Bogen Reinigungsöffnung Stahl niro ID 350mm**
STLB-Bau 2025-10 040
Abgasformstück, für raumluftabhängige Betriebsweise, als Bogen, mit Reinigungsöffnung, 30 Grad, aus nichtrostendem Stahl,
Werkstoff-Nr 'V4A (1.4571) oder höherwertigem Edelstahl'
rund, Innendurchmesser 350 mm, Mindest-Wanddicke DIN 18160-1, im Gebäude.
Menge: 1,000 St
DIN276: 479

**2.1.2.4 Abgasformstück Bogen Reinigungsöffnung Stahl niro ID 350mm**
STLB-Bau 2025-10 040
Abgasformstück, für raumluftabhängige Betriebsweise, als Bogen, mit Reinigungsöffnung, 45 Grad, aus nichtrostendem Stahl,
Werkstoff-Nr 'V4A (1.4571) oder höherwertigem Edelstahl'
rund, Innendurchmesser 350 mm, Mindest-Wanddicke DIN 18160-1, im Gebäude.
Menge: 2,000 St
DIN276: 479

**2.1.2.5 Abgasformstück Kesselanschlussstück Stahl niro ID 350mm**
STLB-Bau 2025-10 040
Abgasformstück, für raumluftabhängige Betriebsweise, als Kesselanschlussstück, aus nichtrostendem Stahl,
Werkstoff-Nr 'V4A (1.4571) oder höherwertigem Edelstahl'
rund, Innendurchmesser 350 mm, Mindest-Wanddicke DIN 18160-1, im Gebäude.
Menge: 1,000 St
DIN276: 479

**2.1.2.6 Abgasformstück Übergangsstück Stahl niro ID 350mm**
STLB-Bau 2025-10 040
Abgasformstück, für raumluftabhängige Betriebsweise, als Übergangsstück, aus nichtrostendem Stahl,
Werkstoff-Nr 'V4A (1.4571) oder höherwertigem Edelstahl'
rund, Innendurchmesser 350 mm, Mindest-Wanddicke DIN 18160-1, im Gebäude.
Menge: 1,000 St
DIN276: 479

**2.1.2.7 Messstutzen**
STLB-Bau 2025-10 040
Messstutzen,
Durchmesser in mm 'Flansch DN65 DIN2631'

Stutzenlänge in mm '500mm'
mit Verschluss.
Menge: 5,000 St
DIN276: 479

**2.1.2.8 Messstutzen**
STLB-Bau 2025-10 040
Messstutzen,
Durchmesser in mm 'Flansch DN65 DIN2631'

Stutzenlänge in mm '240mm'
mit Verschluss.
Menge: 1,000 St
DIN276: 479

**2.1.2.9 Revisionsöffnung im Verbindungsstück Rahmen Dichtung Deckel**
STLB-Bau 2025-10 040
Revisionsöffnung, im Verbindungsstück, mit Rahmen, Dichtung und Deckel, aus nichtrostendem Stahl.
Menge: 8,000 St
DIN276: 429

**2.1.2.10 Wanddurchführung für Abgasleitung DN 350**
Herstellen einer fachgerechten Wanddurchführung für die Abgasleitung DN 350 durch ein vorhandenes Sandwichpaneel.
Die Leistung umfasst insbesondere das passgenaue Herstellen der erforderlichen Öffnung, die Durchführung der Abgasleitung, erforderliche Einfassungen bzw. Anschlussbleche sowie die dauerhaft witterungs- und luftdichte Abdichtung der Durchführung.Eine Abstimmung dazu muss mit dem Errichter der Produktionshalle erfolgen.
Die Durchführung ist so auszubilden, dass die Sandwichpaneele nicht unzulässig belastet oder beschädigt werden. Erforderliche Verstärkungen, Kantteile, Abdeck- und Anschlussbleche sowie sämtliche Dicht- und Befestigungsmaterialien sind in die Leistung einzukalkulieren.
Die erforderlichen Abstände zu wärmeempfindlichen bzw. brennbaren Bestandteilen des Sandwichpaneels sind entsprechend den Vorgaben des Abgasanlagenherstellers und den einschlägigen technischen Anforderungen einzuhalten.
Die vollständige Ausführung einschließlich aller Anpassungs-, Schneid-, Abdichtungs- und Befestigungsarbeiten ist in den Einheitspreis einzukalkulieren und wird nicht gesondert vergütet.
Menge: 1,000 St
DIN276: 479

##### 2.1.3 Abgasführung Pyreg - Notabschaltung

*Hinweis: Hinweis: Die nachfolgend beschriebenen Leistungen umfassen die vollständige Lieferung und fachgerechte Montage der Abgasanlage zwischen dem Abgasstutzen der Anlagentechnik PYREG und dem bestehenden Schornstein. Die gesamte Abgasanlage ist entsprechend den Anforderungen des Anlagenherstellers, der gültigen Feuerungsverordnung, den einschlägigen technischen Regeln und Normen sowie den Vorgaben des zuständigen bevollmächtigten Bezirksschornsteinfegers auszuführen. Sämtliche Bauteile der Abgasanlage müssen hinsichtlich Werkstoff, Temperaturklasse, Druckklasse, Korrosionsbeständigkeit und Betriebsweise für die vorgesehene Anlagentechnik geeignet und aufeinander abgestimmt sein. Die Abgasführung ist, soweit in den Einzelpositionen nicht abweichend beschrieben, mit einem lichten Innendurchmesser von 350 mm aus Edelstahl Werkstoff 1.4571 (V4A) oder höherwertig auszuführen. Die Abgasleitung ist vollständig in geschweißter Ausführung herzustellen. Sämtliche Rohrverbindungen, Formstücke, Abzweige, Übergänge und erforderlichen Einbauteile sind fachgerecht und dauerhaft dicht zu verschweißen. Steck-, Muffen- oder sonstige lösbare Rohrverbindungen sind nur dort zulässig, wo diese technisch zwingend erforderlich und ausdrücklich abgestimmt sind. Die Schweißarbeiten sind werkstoffgerecht und nach den einschlägigen technischen Regeln auszuführen. Die Schweißnähte müssen für die auftretenden thermischen, mechanischen und korrosiven Beanspruchungen der Abgasanlage geeignet sein. Schweißnähte sind fachgerecht nachzubehandeln und so auszuführen, dass die Korrosionsbeständigkeit des verwendeten Edelstahls erhalten bleibt. In die Einheitspreise sind, soweit in den Einzelpositionen nicht ausdrücklich gesondert beschrieben, sämtliche für eine vollständige und betriebsfertige Ausführung erforderlichen Nebenleistungen einzukalkulieren. Hierzu gehören insbesondere Verbindungs- und Dichtelemente, Rohrhalterungen, Konsolen, Befestigungsmittel, Kleinmaterial sowie erforderliche Anpassungs- und Schweißarbeiten. Erforderliche Revisions- und Reinigungsöffnungen sind entsprechend den technischen Erfordernissen, den Vorgaben des Anlagen- und Abgasanlagenherstellers sowie den Anforderungen des zuständigen Schornsteinfegers vorzusehen. Die Lieferung und Montage sämtlicher erforderlicher Revisions- und Reinigungsöffnungen ist vollständig in die Einheitspreise der Abgasanlage einzukalkulieren und wird nicht gesondert vergütet. Sämtliche für Betrieb, Einregulierung, Überwachung und Messungen erforderlichen Messstutzen sind entsprechend den Vorgaben der Anlagentechnik fachgerecht in die Abgasführung einzubauen. Anzahl, Abmessungen, Lage und Ausführung der Messstutzen sind vor Fertigung bzw. Montage mit dem Anlagenhersteller und der Bauleitung abzustimmen. Die Messstutzen sind in geschweißter Ausführung herzustellen. Die Herstellung und Montage einschließlich sämtlicher erforderlicher Ausschnitte, Einschweiß- bzw. Anschlussstutzen, Verstärkungen, Verschlüsse und sonstiger Nebenarbeiten ist vollständig in die Einheitspreise der Abgasanlage einzukalkulieren und wird nicht gesondert vergütet. Die Leitungsführung ist mit den örtlichen Gegebenheiten sowie den Anforderungen der Anlagentechnik abzustimmen. Erforderliche Abstände zu brennbaren Bauteilen sowie Montage-, Bedien-, Mess- und Wartungsabstände sind einzuhalten. Vor Ausführung sind sämtliche Maße und Anschlussbedingungen vor Ort zu prüfen. Abweichungen gegenüber den Planunterlagen sind vor Montagebeginn mit der Bauleitung abzustimmen. Nach Abschluss der Arbeiten ist die Abgasanlage vollständig auf ordnungsgemäße Montage und Dichtheit zu prüfen. Die für die Abnahme erforderlichen Herstellerunterlagen, Zulassungen, Leistungserklärungen und technischen Nachweise sind der Bauleitung zu übergeben.*

**2.1.3.1 Abgasltg Stahl niro ID 350mm**
STLB-Bau 2025-10 040
Abgasleitung, für raumluftabhängige Betriebsweise, aus nichtrostendem Stahl,
Werkstoff-Nr 'V4A (1.4571) oder höherwertigem Edelstahl'
rund, Innendurchmesser 350 mm, Mindest-Wanddicke DIN 18160-1, Höhe bis 9 m, im Gebäude, Form- und Verbindungsstücke werden gesondert vergütet.
Menge: 20,000 m
DIN276: 479

**2.1.3.2 Abgasformstück Bogen Reinigungsöffnung Stahl niro ID 350mm**
STLB-Bau 2025-10 040
Abgasformstück, für raumluftabhängige Betriebsweise, als Bogen, mit Reinigungsöffnung, 87 Grad, aus nichtrostendem Stahl,
Werkstoff-Nr 'V4A (1.4571) oder höherwertigem Edelstahl'
rund, Innendurchmesser 350 mm, Mindest-Wanddicke DIN 18160-1, im Gebäude.
Menge: 2,000 St
DIN276: 479

**2.1.3.3 Abgasformstück Bogen Reinigungsöffnung Stahl niro ID 350mm**
STLB-Bau 2025-10 040
Abgasformstück, für raumluftabhängige Betriebsweise, als Bogen, mit Reinigungsöffnung, 45 Grad, aus nichtrostendem Stahl,
Werkstoff-Nr 'V4A (1.4571) oder höherwertigem Edelstahl'
rund, Innendurchmesser 350 mm, Mindest-Wanddicke DIN 18160-1, im Gebäude.
Menge: 2,000 St
DIN276: 479

**2.1.3.4 Abgasformstück Kesselanschlussstück Stahl niro ID 350mm**
STLB-Bau 2025-10 040
Abgasformstück, für raumluftabhängige Betriebsweise, als Kesselanschlussstück, aus nichtrostendem Stahl,
Werkstoff-Nr 'V4A (1.4571) oder höherwertigem Edelstahl'
rund, Innendurchmesser 350 mm, Mindest-Wanddicke DIN 18160-1, im Gebäude.
Menge: 1,000 St
DIN276: 479

**2.1.3.5 Abgasformstück Übergangsstück Stahl niro ID 350mm**
STLB-Bau 2025-10 040
Abgasformstück, für raumluftabhängige Betriebsweise, als Übergangsstück, aus nichtrostendem Stahl,
Werkstoff-Nr 'V4A (1.4571) oder höherwertigem Edelstahl'
rund, Innendurchmesser 350 mm, Mindest-Wanddicke DIN 18160-1, im Gebäude.
Menge: 1,000 St
DIN276: 479

**2.1.3.6 Revisionsöffnung im Verbindungsstück Rahmen Dichtung Deckel**
STLB-Bau 2025-10 040
Revisionsöffnung, im Verbindungsstück, mit Rahmen, Dichtung und Deckel, aus nichtrostendem Stahl.
Menge: 8,000 St
DIN276: 429

**2.1.3.7 Wanddurchführung für Abgasleitung DN 350**
Herstellen einer fachgerechten Wanddurchführung für die Abgasleitung DN 350 durch ein vorhandenes Sandwichpaneel.
Die Leistung umfasst insbesondere das passgenaue Herstellen der erforderlichen Öffnung, die Durchführung der Abgasleitung, erforderliche Einfassungen bzw. Anschlussbleche sowie die dauerhaft witterungs- und luftdichte Abdichtung der Durchführung.Eine Abstimmung dazu muss mit dem Errichter der Produktionshalle erfolgen.
Die Durchführung ist so auszubilden, dass die Sandwichpaneele nicht unzulässig belastet oder beschädigt werden. Erforderliche Verstärkungen, Kantteile, Abdeck- und Anschlussbleche sowie sämtliche Dicht- und Befestigungsmaterialien sind in die Leistung einzukalkulieren.
Die erforderlichen Abstände zu wärmeempfindlichen bzw. brennbaren Bestandteilen des Sandwichpaneels sind entsprechend den Vorgaben des Abgasanlagenherstellers und den einschlägigen technischen Anforderungen einzuhalten.
Die vollständige Ausführung einschließlich aller Anpassungs-, Schneid-, Abdichtungs- und Befestigungsarbeiten ist in den Einheitspreis einzukalkulieren und wird nicht gesondert vergütet.
Menge: 1,000 St
DIN276: 479

### 3 Sonstige Leistungen

#### 3.1 Regiestunden

##### 3.1.1 Obermonteurstunden

**3.1.1.1 Obermonteur/-in sämtliche Kosten/Zuschläge**
STLB-Bau 2021-04 091
Stundenlohnarbeiten durch Obermonteur/-in
der Verrechnungssatz für die jeweilige Arbeitskraft umfasst sämtliche Aufwendungen wie Lohn- und Gehaltskosten, Lohn- und Gehaltsnebenkosten, Zuschläge, lohngebundene und lohnabhängige Kosten, sonstige Sozialkosten, Gemeinkosten, Wagnis und Gewinn.
Menge: 40,000 h
- 24,000, DIN276: 429
- 16,000, DIN276: 479

##### 3.1.2 Monteurstunden

**3.1.2.1 Monteur/-in sämtliche Kosten/Zuschläge**
STLB-Bau 2021-04 091
Stundenlohnarbeiten durch Monteur/-in
der Verrechnungssatz für die jeweilige Arbeitskraft umfasst sämtliche Aufwendungen wie Lohn- und Gehaltskosten, Lohn- und Gehaltsnebenkosten, Zuschläge, lohngebundene und lohnabhängige Kosten, sonstige Sozialkosten, Gemeinkosten, Wagnis und Gewinn.
Menge: 30,000 h
- 18,000, DIN276: 429
- 12,000, DIN276: 479

##### 3.1.3 Helferstunden

**3.1.3.1 Helfer/-in sämtliche Kosten/Zuschläge**
STLB-Bau 2021-04 091
Stundenlohnarbeiten durch Helfer/-in
der Verrechnungssatz für die jeweilige Arbeitskraft umfasst sämtliche Aufwendungen wie Lohn- und Gehaltskosten, Lohn- und Gehaltsnebenkosten, Zuschläge, lohngebundene und lohnabhängige Kosten, sonstige Sozialkosten, Gemeinkosten, Wagnis und Gewinn.
Menge: 20,000 h
- 12,000, DIN276: 429
- 8,000, DIN276: 479

#### 3.2 Allgemeines

##### 3.2.1 Montageplanung

**3.2.1.1 Montageplanung**
Montageplanung
Auf Grundlage der vom Auftraggeber zur Verfügung gestellten Ausführungspläne muss vom Auftragnehmer die Montage- und Werkstattplanung erbracht werden.

Hierzu gehören insbesondere:

- Montagepläne
- Werkstattzeichnungen
- Detail- und Befestigungszeichnungen
- Fundamentpläne
- Anlagen- und Strangschema

sowie die Nachrechnung der Anlagen und der
einzelnen Bauteile.
Bei der Montageplanung ist die endgültige
Nutzung zu berücksichtigen.
Im Rahmen der Montageplanung ist eine
Feinabstimmung mit allen am Bau beteiligten
Gewerken  durchzuführen.
Vor Beginn der Montagearbeiten und Bestellung
der Materialien sind diese Montagepläne
in digitaler Form an den Planer zu übergeben.
Menge: 1,000 psch
- 0,600, DIN276: 429
- 0,400, DIN276: 479

##### 3.2.2 Baustelleneinrichtung

**3.2.2.1 Einrichten, Vorhalten und Abbauen der Baustelleneinrichtung**
Einrichten der Baustelle auf dem Baugelände mit allen für die termin- und fachgerechte Ausführung der nachstehend beschriebenen Leistungen erforderlichen Einrichtungen und Geräten. Die Baustelleneinrichtung und die Lagerung der Baustoffe und Geräte auf dem Baugelände ist jeweils mit der Örtlichen Bauleitung abzustimmen. Mit dem Pauschalpreis abgegolten sind alle notwendigen Maßnahmen zum Herstellen der Baustromversorgung für eigene Zwecke innerhalb der Baustelle. Einzurechnen sind ferner alle notwendigen Maßnahmen zur Schaffung von Lager- und Arbeitsplätzen, das Aufbauen abschließbarer Lagerräume und Aufenthaltsräume für die Arbeiter, das Herstellen der Ver- und Entsorgungsanschlüsse für Geräte, Container und Baracken.
Vorhalten und Warten der gesamten Baustelleneinrichtung für die Dauer der Bauarbeiten. Die Abrechnung erfolgt pauschal.
Abbauen und Abfahren der vor beschriebenen Baustelleneinrichtung nach Abschluss der Bauarbeiten.
Menge: 1,000 psch
- 0,600, DIN276: 429
- 0,400, DIN276: 479

##### 3.2.3 Kernbohrungen und Durchbrüche

**3.2.3.1 Kernbohrung Stahlbeton Durchm. 200-250mm T 20-25cm nicht schadstoffbelastet v.Hand Stoffe**
STLB-Bau 2025-10 084
Kernbohrung, Untergrundfläche senkrecht, aus Stahlbeton, Normalbeton, Bohrdurchmesser über 200 bis 250 mm, Bohrtiefe über 20 bis 25 cm, einschl. Lösen des Bohrkerns aus dem Gefüge, nicht schadstoffbelastet,
Abfall ist nicht gefährlich, Werte gemäß Ersatzbaustoffverordnung 2023 sind eingehalten, Charakterisierung gemischter Bauschutt Klasse RC-1 nach EBV 2023, Anlage 1, Tabelle 1, Wichte des Abbruchstoffes DIN EN 1991-1-1 24 kN/m3, von Hand/mit handgeführten Kleingeräten, Ausführung staubarm TRGS 559, Ausführung innerhalb des Bauwerks,
aufgenommene Stoffe sammeln, ohne Zerkleinerung, auf LKW des AN laden, transportieren, entsorgen, zum Lager oder zur Anlage nach Wahl des AN, Abfallschlüssel nach AVV (Abfallverzeichnis-Verordnung) 170101 Beton,
Vergütung der Entsorgung übernimmt AN.
Menge: 4,000 St
DIN276: 429

**3.2.3.2 Kernbohrung Stahlbeton Durchm. 250-300mm T 20-25cm nicht schadstoffbelastet v.Hand Stoffe**
STLB-Bau 2025-10 084
Kernbohrung, Untergrundfläche senkrecht, aus Stahlbeton, Normalbeton, Bohrdurchmesser über 250 bis 300 mm, Bohrtiefe über 20 bis 25 cm, einschl. Lösen des Bohrkerns aus dem Gefüge, nicht schadstoffbelastet,
Abfall ist nicht gefährlich, Werte gemäß Ersatzbaustoffverordnung 2023 sind eingehalten, Charakterisierung gemischter Bauschutt Klasse RC-1 nach EBV 2023, Anlage 1, Tabelle 1, Wichte des Abbruchstoffes DIN EN 1991-1-1 24 kN/m3, von Hand/mit handgeführten Kleingeräten, Ausführung staubarm TRGS 559, Ausführung innerhalb des Bauwerks,
aufgenommene Stoffe sammeln, ohne Zerkleinerung, auf LKW des AN laden, transportieren, entsorgen, zum Lager oder zur Anlage nach Wahl des AN, Abfallschlüssel nach AVV (Abfallverzeichnis-Verordnung) 170101 Beton,
Vergütung der Entsorgung übernimmt AN.
Menge: 2,000 St
DIN276: 429

**3.2.3.3 Kernbohrung Stahlbeton Durchm. 300-400mm T 20-25cm nicht schadstoffbelastet v.Hand Stoffe**
STLB-Bau 2025-10 084
Kernbohrung, Untergrundfläche senkrecht, aus Stahlbeton, Normalbeton, Bohrdurchmesser über 300 bis 400 mm, Bohrtiefe über 20 bis 25 cm, einschl. Lösen des Bohrkerns aus dem Gefüge, nicht schadstoffbelastet,
Abfall ist nicht gefährlich, Werte gemäß Ersatzbaustoffverordnung 2023 sind eingehalten, Charakterisierung gemischter Bauschutt Klasse RC-1 nach EBV 2023, Anlage 1, Tabelle 1, Wichte des Abbruchstoffes DIN EN 1991-1-1 24 kN/m3, von Hand/mit handgeführten Kleingeräten, Ausführung staubarm TRGS 559, Ausführung innerhalb des Bauwerks,
aufgenommene Stoffe sammeln, ohne Zerkleinerung, auf LKW des AN laden, transportieren, entsorgen, zum Lager oder zur Anlage nach Wahl des AN, Abfallschlüssel nach AVV (Abfallverzeichnis-Verordnung) 170101 Beton,
Vergütung der Entsorgung übernimmt AN.
Menge: 2,000 St
DIN276: 429

##### 3.2.4 Profilstahlkonstruktion

**3.2.4.1 Profilstahlkonstruktion Innenbereich kaltverzinkt**
Profilstahlkonstruktion Innenbereich kaltverzinkt für Befestigungsmaterial in geschraubter Ausführung; Stahl kaltverzinkt; über 6 kg/m.
Befestigung an Wänden und Decken, Befestigungsuntergrund Beton oder Mauerwerk, Befestigung mit zugelassenen Dübeln.
Die Konstruktion ist entsprechend den auftretenden Belastungen auszulegen und statisch nachzuweisen. Die Ausführung erfolgt nur nach vorheriger Abstimmung bzw. Genehmigung durch die Bauleitung.
Das Konstruktionsmaterial umfasst auch sämtliche erforderlichen Stahlkonstruktionen zur Herstellung von Rohrleitungsfestpunkten, einschließlich erforderlicher Konsolen, Profile, Verstärkungen, Anschlussplatten, Verbindungsmittel und Befestigungen.
Die Festpunkte sind entsprechend den aus Eigengewicht, Betriebszuständen, thermischer Längenausdehnung und sonstigen auftretenden Rohrleitungskräften resultierenden Belastungen zu dimensionieren und fachgerecht auszuführen.
Abrechnung nach den Einheitsgewichten der zutreffenden DIN-Normen.
Menge: 1500,000 kg
- 150,000, DIN276: 419
- 750,000, DIN276: 429
- 600,000, DIN276: 479

##### 3.2.5 Dichtheitsprüfungen

**3.2.5.1 Dichtheitsprüfung je Strang**
Dichtheitsprüfung je Strang

Die fertiggestellten, noch nicht verdeckten Leitungsanlagen, sind einer Druckprüfung gemäß Herstellerunterlagen zu unterziehen.

Aufzeichnung mit Druckschreiber Manometer und Auswertungsgerät (+/- 1% der vollen Skala über 30 Minuten). Sollte es während der 30 Minuten zu keinem erkennbaren Druckabfall kommen, hat das System den Drucktest bestanden.

Die Testdaten sind im Drucktestbericht aufzuzeichnen, der von folgenden Personen unterschrieben sein soll und folgendes beinhaltet:
- Person, welche die Messung durchgeführt hat
- Datum und Uhrzeit des Prüfungsbeginns
- Leitungsdruck und Temperatur bei Testbeginn
- Leitungsdruck und Temperatur bei Testende
- Messprotokoll.
Menge: 6,000 St
- 3,000, DIN276: 429
- 3,000, DIN276: 479

##### 3.2.6 Spülen, Befüllen und Beproben der Anlagen

**3.2.6.1 Spülen Heizungsanlage**
Spülen der installierten Leitungsanlage vor Übergabe,
Rohrleitung aus nichtrostendem Stahl, bzw. Stahlrohr schwarz und C-Stahl.
Installation der Spüleinrichtungen einschl. Anschluss und Sicherung von
Abwasserschläuchen, sowie Wiederverschließen nach dem Spülvorgang.
Menge: 1,000 psch
- 0,500, DIN276: 429
- 0,500, DIN276: 479

**3.2.6.2 Befüllen Heizungsanlage**
Installierte Heizungsanlage mit aufbereitetem Wasser
befüllen, einschl. Lieferung, sowie Anlage entlüften
Wasserqualität mind. nach Herstellerunterlagen der verbauten Geräte/Anlagen. Sollte hier nichts spezifisches gefordert sein, dann nach VDI 2035.
Menge: 23000,000 l
- 11500,000, DIN276: 429
- 11500,000, DIN276: 479

**3.2.6.3 Wasseranalyse Wärmeversorgungsanlage Probe durch AN**
Erstellung einer Wasseranalyse nach VDI 2035 des neuen Heizungsnetzes
Die Wasserproben entnimmt der Auftragnehmer und lässt einen Prüfbericht über die Beschaffenheit des in der Anlage befindlichen Heizungswassers erstellen.
Menge: 1,000 psch
- 0,500, DIN276: 429
- 0,500, DIN276: 479

**3.2.6.4 Hydraulischer Abgleich Heizanlage**
Die Einstellung der Anlage ist durch hydraulischen Abgleich untereinander vorzunehmen, einschließlich Dokumentation in den Abnahmeunterlagen.
Menge: 1,000 psch
- 0,500, DIN276: 429
- 0,500, DIN276: 479

*Hinweis*

**3.2.6.5 Spülen Kälteanlage**
Spülen der installierten Leitungsanlage vor Übergabe,
Rohrleitung aus nichtrostendem Stahl, Installation der Spüleinrichtungen
einschl. Anschluss und Sicherung von Abwasserschläuchen, sowie
Wiederverschließen nach dem Spülvorgang.
Menge: 1,000 psch
DIN276: 479

**3.2.6.6 Befüllen Kälteanlage - Klimakaltwasser mit Glykol (Frostschutz)**
Installierte Kälteanlage mit aufbereitetem Wasser inkl. Glykolanteil 35%
befüllen, einschl. Lieferung, sowie Anlage entlüften
Wasserqualität mind. nach Herstellerunterlagen der verbauten Geräte/Anlagen. Sollte hier nichts spezifisches gefordert sein, dann nach VDI 2035.

Der Glykolanteil bzw. die Frostgrenze ist durch Messung nachzuweisen.
Menge: 200,000 l
DIN276: 479

##### 3.2.7 Inbetriebnahmen und Einweisungen

**3.2.7.1 Inbetriebnahme Heizung**
Vollständige Inbetriebnahme der im Leistungsumfang enthaltenen Heizungsanlage einschließlich aller nicht einzeln aufgeführten Anlagenkomponenten.
Die Inbetriebnahme umfasst insbesondere:
- Prüfung der vollständigen und fachgerechten Montage der Anlage,
- Kontrolle der Anlagenbefüllung, Entlüftung und Betriebsdrücke,
- Kontrolle der erforderlichen Absperr-, Regel-, Sicherheits- und Entleerungseinrichtungen,
- Inbetriebnahme und Funktionsprüfung sämtlicher Pumpen, Armaturen, Regel- und Sicherheitseinrichtungen,
- Einstellung und Kontrolle der vorgesehenen Betriebsparameter, Volumenströme, Temperaturen und Differenzdrücke,
- Prüfung der Drehrichtung und Funktion elektrisch betriebener Komponenten,
- Kontrolle und Funktionsprüfung der vorgesehenen Betriebs-, Stör- und Sammelmeldungen,
- Funktionsprüfung der Schnittstellen zu übergeordneten Steuerungs- bzw. Gebäudeautomationssystemen, soweit Bestandteil des Leistungsumfangs,
- Abstimmung der einzelnen Erzeuger-, Verteiler- und Verbraucherkreise aufeinander,
- Durchführung eines gemeinsamen Funktions- und Probebetriebes der Gesamtanlage,
- erforderliche Nachjustierungen und Optimierungen bis zum ordnungsgemäßen und störungsfreien Anlagenbetrieb.
Die Inbetriebnahme ist in Abstimmung mit der Bauleitung sowie den beteiligten Gewerken durchzuführen.
Sämtliche für die Inbetriebnahme erforderlichen Messgeräte, Hilfsmittel, Personalaufwendungen und Nebenleistungen sind in den Einheitspreis einzukalkulieren.
Über die erfolgte Inbetriebnahme ist ein vollständiges Inbetriebnahme- und Funktionsprüfprotokoll anzufertigen. Darin sind mindestens die wesentlichen Betriebsparameter, Einstellwerte, Messwerte, festgestellte Abweichungen sowie die vorgenommenen Einstellungen zu dokumentieren.
Festgestellte Mängel oder Fehlfunktionen sind durch den Auftragnehmer zu beseitigen. Erforderliche Wiederholungsprüfungen und Nachjustierungen bis zur Herstellung des vertragsgemäßen und betriebsbereiten Zustandes sind Bestandteil der Leistung und werden nicht gesondert vergütet.
Die Übergabe der Anlage erfolgt erst nach erfolgreichem Abschluss der Inbetriebnahme und des Probebetriebes sowie nach Vorlage der zugehörigen Inbetriebnahmeprotokolle.
Menge: 1,000 psch
DIN276: 429

**3.2.7.2 Inbetriebnahme Pelletkessel**
Vollständige Inbetriebnahme des Pelletkessels einschließlich sämtlicher zugehöriger, auch nicht gesondert bzw. einzeln aufgeführter Anlagenkomponenten.
Die Inbetriebnahme umfasst insbesondere:
- Prüfung der vollständigen und fachgerechten Montage des Pelletkessels einschließlich Austragungs-, Förder-, Entaschungs- und Abgaskomponenten,
- Kontrolle der hydraulischen Einbindung sowie der erforderlichen Betriebsdrücke und Temperaturen,
- Funktionsprüfung sämtlicher Pumpen, Stellglieder, Sensoren, Sicherheits- und Überwachungseinrichtungen,
- Funktionsprüfung der Brennstoffaustragung und Brennstoffzuführung,
- Funktionsprüfung der Zündung, Verbrennungsregelung, Saugzugregelung und Abgasführung,
- Funktionsprüfung der automatischen Entaschung und Reinigungseinrichtungen,
- Prüfung und Einstellung der vorgesehenen Betriebsparameter,
- Kontrolle der Betriebs-, Stör- und Sammelmeldungen sowie der vorgesehenen Schnittstellen zur übergeordneten Regelung bzw. Gebäudeautomation,
- Durchführung eines Probebetriebes über alle vorgesehenen Betriebszustände,
- erforderliche Nachjustierungen und Optimierungen bis zum ordnungsgemäßen und störungsfreien Betrieb.
Die Inbetriebnahme ist durch den Hersteller des Pelletkessels oder durch entsprechend autorisiertes Fachpersonal durchzuführen.
Über die Inbetriebnahme ist ein vollständiges Inbetriebnahme- und Funktionsprüfprotokoll mit den wesentlichen Einstell-, Betriebs- und Messwerten zu erstellen und der Bauleitung zu übergeben.
Sämtliche für die Inbetriebnahme erforderlichen Personalaufwendungen, Messgeräte, Hilfsmittel, Nebenleistungen sowie erforderliche Wiederholungsprüfungen und Nachjustierungen bis zur Herstellung des vertragsgemäßen und betriebsbereiten Zustandes sind in den Einheitspreis einzukalkulieren.
Menge: 1,000 psch
DIN276: 429

**3.2.7.3 Einweisung Heizung**
Einweisung des Betriebspersonals für Heizung

Das Betriebspersonal ist nach Vorlage der
Gesamtdokumentation ausführlich in Funktion,
Betriebsweise und Bedienung der Anlagen
einzuweisen.
Die ordnungsgemäße Durchführung ist schriftlich zu
bestätigen.
Menge: 1,000 psch
DIN276: 429

*Hinweis*

**3.2.7.4 Inbetriebnahme Rückkühler**
Inbetriebnahme Kälte
Pauschale für die Erfüllung der Forderungen, wie Inbetriebnahme aller Anlagenteile, Anfertigen eines Protokolls, Probebetrieb, Übergabe.
Menge: 1,000 psch
DIN276: 429

**3.2.7.5 Einweisung Rückkühler**
Einweisung des Betriebspersonals für Heizung & Kälte

Das Betriebspersonal ist nach Vorlage der
Gesamtdokumentation ausführlich in Funktion,
Betriebsweise und Bedienung der Anlagen
einzuweisen.
Die ordnungsgemäße Durchführung ist schriftlich zu
bestätigen.
Menge: 1,000 psch
DIN276: 429

##### 3.2.8 Arbeitsbühnen

*Hinweis: Hinweis zu den Arbeitsbühnen: Bei den Arbeitsgeräten und Arbeitsbühnen sind folgende Dinge einzukalkulieren: - An- und Abtransport inkl. Auf- und Abladen - Notwendige Einweisungen und Qualifikationen (diese sind auf Verlangen des Auftraggebers vorzuzeigen). Eine Lademöglichkeit wird dem Auftragnehmer zur Verfügung gestellt. Standzeiten welche aufgrund von Defekten oder Störungen am Arbeitsgerät/Bühne auftreten werden nicht Vergütet. Eine Kopie der letzten Sicherheitsprüfung für alle Bühnen muss jederzeit vorzeigbar sein. Sollten diese Voraussetzungen nicht erfüllt sein, hat die Bauleitung oder der Auftraggeber das Recht, den Einsatz dieser Bühne zu Untersagen.*

**3.2.8.1 Arbeitsbühne 1**
Hebebühne für TGA Montagen, mit Gummibereifung abriebsfrei.
Inklusive An- und Abfahrt sowie alle montagebedingten Umsetzarbeiten für Arbeitshöhen bis 15,0m.
Vor Benutzung muss eine gültige Fahrererlaubnis für Hubbühnen der Bauleitung vorgelegt werden, weiter muss auf der Bühne ein Sicherheitsgurt mit gültiger Prüfung angelegt werden.
Menge: 20,000 d
- 6,000, DIN276: 429
- 14,000, DIN276: 479

**3.2.8.2 Arbeitsbühne 2**
Hebebühne für TGA Montagen, mit Gummibereifung abriebsfrei.
Inklusive An- und Abfahrt sowie alle montagebedingten Umsetzarbeiten für Arbeitshöhen bis 15,0m.
Vor Benutzung muss eine gültige Fahrererlaubnis für Hubbühnen der Bauleitung vorgelegt werden, weiter muss auf der Bühne ein Sicherheitsgurt mit gültiger Prüfung angelegt werden.
Menge: 20,000 d
- 6,000, DIN276: 429
- 14,000, DIN276: 479

##### 3.2.9 Dokumentation und Übergabe

**3.2.9.1 Bezeichnungsschilder zweizeilig**
Bezeichnungsschilder für Rohrleitungen, Armaturen und sonstige Einrichtungen der jeweiligen verbauten Gewerke komplett liefern und montieren.
Menge: 30,000 St
DIN276: 429

**3.2.9.2 Anlagenschema Alu-Verbundplatte**
Die Schemata sind jeweils in der Technikzentrale als Gesamtschaltbild mit Darstellung aller Anlagenteile sowie kompletter Sensorik und Aktorik aufzuhängen.

- Alu-Verbundplatten 6mm
- matt-weiße Oberfläche
- mit 4-fach Eckbohrung inkl. Edelstahl Abstandshalter
- hohe Korrosions- und Witterungsbeständigkeit
- mit vollflächigem UV-Lack glänzend
Menge: 1,000 psch
DIN276: 429

**3.2.9.3 Dokumentation Brandabschottungen**
Während der gesamten Installationszeit sind alle Brandabschottungen nach der fachgerechten Ausführung ordnungsgemäß zu beschriften und digital festzuhalten.
Zur Abnahme bzw. nach Aufforderung sind diese Aufnahmen in einer zusammengefassten Dokumentation in 3-facher Ausführung digital und in Papierform vorzulegen

- Errichterbestätigung
- Fachunternehmer- und Übereinstimmungserklärungen
- Prüfzeugnisse und Datenblätter der Abschottungen
- Gutachterliche Stellungnahmen bzw. Prüfberichte
- Plan mit Kennzeichnung und Lage der Brandabschottungen
- Bilddokumentation der Abschottungen
Menge: 1,000 psch
DIN276: 429

**3.2.9.4 Bestandsunterlagen**
Technische Dokumentation

Die technische Dokumentation ist zusammen mit der
schriftlichen Anzeige zur Abnahmebereitschaft 1-fach in Papierform zu
übergeben, sowie in digitaler Form auf einem Datenträger.

Die Dokumentation ist mit Inhaltsverzeichnis und
kompletten Unterlagen in DIN A4 Ordnern zu liefern.
Mindestanforderung sind

- Inhaltsverzeichnis
- Beschreibung der installierten Anlage
- Prüfberichte (Druckprotokolle, Wasserbeprobungen,
  Funktionsprüfungen, Sachverständigenberichte, o.ä.)
- Protokolle (Abnahmen, Einweisungen, Hydr. Abgleich, Einstellwerte)
- Nachweise (Errichter-Bestätigung, Fachunternehmer- und Übereinstimmungs
  erklärungen, Prüfzeugnisse und Stellungnahmen von Herstellern,
  Brandschutz)
- Fabrikatslisten und Datenblätter aller Bauteile
- Bestandspläne (Grundrisse, Schemen, Details, usw.)
- Wartungsverträge/Wartungslisten

Nach erfolgter Abnahme ist die technische Dokumentation zu aktualisieren und erneut in 3-facher Ausführung auf Papier und 1-fach auf Datenträger vorzulegen.
Menge: 1,000 psch
DIN276: 429
